# PROYECTO DE CONSTRUCCIÓN DE RONDA ESTE, TRAMO PO-542 - PO-532. ACCESO A MONTECELO Y COMPLEJO PRÍNCIPE FELIPE

- Propiedad del archivo: CYPE INGENIEROS, S.A.
- Formato: FIEBDC-3/2004
- Programa: ARQUIMEDES
- Tipo: presupuesto
- Comentario: Presupuesto
- Fecha de los precios: 20/10/1998
- Divisa: EUR
- Gastos generales: 13 %
- Beneficio industrial: 6 %
- IVA: 21 %
- Código: PRESUPUESTO_RONDA_ESTE (01/11/1992)
Importe: 1434831.85

## 1 MOVIMIENTO DE TIERRAS Y DEMOLICIONES (01/11/1992)
Importe: 344612.4
Relación comercial: 000, 001, 002

**01BE016** M3 EXCAVACION EN TODO TIPO DE TERRENO EN LA EXPLANACION, EXCEPTO CAPA DE TIERRA VEGETAL (18/07/2006)
47754.18 M3 × 2.83 = 135144.33
EXCAVACION EN TODO TIPO DE TERRENO EN LA EXPLANACION, EXCEPTO CAPA DE TIERRA VEGETAL, INCLUSO FORMACION DE CUNETAS, REFINO DE TALUDES, CARGA Y TRANSPORTE DE MATERIAL A LUGAR DE EMPLEO O VERTEDERO A CUALQUIER DISTANCIA, INCLUSO CANON DE VERTEDERO.

| Código | Ud | Descripción | Rendimiento | Precio | Importe |
|---|---|---|---|---|---|
| 19BA015 | M3 | EXCAVACION EN SUELO (18/07/2006) | 0.695 | 1.46 | 1.0147 |
| 19BA016 | M3 | EXCAVACION EN ROCA (18/07/2006) | 0.305 | 4.63 | 1.4122 |
| B0111005 | m3 | Canon de tierra a vertedero (material; 25/02/2016) | 1 | 0.24 | 0.2400 |
| %CI | % | Costes Indirectos (09/06/2015) | 6 % | 2.6669 | 0.1600 |
|  |  | Total |  |  | 2.83 |

Relación comercial: 000, 001, 002

| Medición | Uds. | Parcial |
|---|---|---|
| DESMONTE TIERRA | 30217.812 | 30217.812 |
| DESMONTE ROCA | 17536.368 | 17536.368 |
| Total |  | 47754.18 |

**01DE020** M3 TERRAPLEN,TODO UNO ó PEDRAPLEN CON PRODUCTOS PROCEDENTES DE LA EXCAVACION
15906.31 M3 × 1.02 = 16224.44
TERRAPLEN, TODO UNO ó PEDRAPLEN CON PRODUCTOS PROCEDENTES DE LA EXCAVACION, PREPARACION DE LA SUPERFICIE DE ASIENTO DEL TERRAPLEN, EXTENDIDO DE MATERIAL, HUMECTACION, COMPACTACION, PERFILADO Y REFINO DE TALUDES, COMPLETAMENTE TERMINADO.

| Código | Ud | Descripción | Rendimiento | Precio | Importe |
|---|---|---|---|---|---|
| MO0100 | h | CAPATAZ (mano de obra; 26/12/2000) | 0.003 | 17.13 | 0.0514 |
| MO0107 | h | PEON ORDINARIO (mano de obra; 24/09/2012) | 0.005 | 14.3 | 0.0715 |
| MQ0340 | h | DUMPER DE BASTIDOR RIGIDO, 4 x 2 (maquinaria; 18/07/2006) | 0.003 | 93.44 | 0.2803 |
| MQ0600 | h | MOTONIVELADORA DE BASTIDOR ARTICULADO (maquinaria; 18/07/2006) | 0.003 | 58.81 | 0.1764 |
| MQ0709 | h | COMPACTADOR VIBRANTE AUTOPROPULSADO DE 2 CILINDROS (maquinaria; 18/07/2006) | 0.003 | 66.4 | 0.1992 |
| MQ0228 | h | CAMION CON TANQUE PARA AGUA DE 10 M3 (maquinaria; 18/07/2006) | 0.002 | 61.89 | 0.1238 |
| MT1011 | M3 | AGUA (material) | 0.1 | 0.6 | 0.0600 |
| %CI | % | Costes Indirectos | 6 % | 0.9626 | 0.0578 |
|  |  | Total |  |  | 1.02 |

Relación comercial: 000

| Medición | Uds. | Parcial |
|---|---|---|
| TERRAPLÉN | 15906.31 | 15906.310 |
| Total |  | 15906.31 |

**01BE020** M3 SUELO SELECCIONADO TIPO 1 (01/11/1992)
14579.013 M3 × 4.28 = 62398.18
SUELO SELECCIONADO TIPO 1, SEGÚN LAS PRESCRIPCIONES ESTABLECIDAS EN EL ARTÍCULO 330 DEL PG-3, CON PRODUCTOS PROCEDENTES DE LA EXCAVACIÓN.

| Código | Ud | Descripción | Rendimiento | Precio | Importe |
|---|---|---|---|---|---|
| _NMAT0001 | M3 | AGUA (material; 26/06/2006) | 0.05 | 0.29 | 0.0145 |
| _NMAQ041 | H | MOTONIVELADORA DE 180 CV. (maquinaria; 01/01/1993) | 0.03 | 39.22 | 1.1766 |
| _NMAQ042 | H | RODILLO VIBRATORIO 12/14 TN. (maquinaria; 01/11/1992) | 0.03 | 27.05 | 0.8115 |
| _NMAQ043 | H | CAMION RIEGO DE AGUA (maquinaria; 01/01/1993) | 0.03 | 15.63 | 0.4689 |
| _NMO001 | H | CAPATAZ (mano de obra; 29/07/2014) | 0.02 | 17.13 | 0.3426 |
| _NMO002 | H | OFICIAL DE 1ª (mano de obra; 29/07/2014) | 0.03 | 17.09 | 0.5127 |
| _NMO005 | H | PEÓN ORDINARIO (mano de obra; 29/07/2014) | 0.05 | 14.3 | 0.7150 |
| %CI | % | Costes Indirectos | 6 % | 4.0418 | 0.2425 |
|  |  | Total |  |  | 4.28 |

Relación comercial: 000

| Medición | Uds. | Parcial |
|---|---|---|
| S/MED AUX | 14579.013 | 14579.013 |
| Total |  | 14579.013 |

**01BE015** M3 EXCAVACION EN TIERRA VEGETAL
26159.59 M3 × 1.86 = 48656.84
EXCAVACION EN TIERRA VEGETAL, INCLUSO RETIRADA DE ÁRBOLES, TOCONES, BROZA, MADERA, ESCOMBROS, BASURA O CUALQUIER OTRO MATERIAL INDESEABLE A JUICIO DE LA D.O., CARGA, TRANSPORTE Y EXTENDIDO EN LUGAR ACOPIO, DE EMPLEO O VERTEDERO A CUALQUIER DISTANCIA, INCLUSO CANON DE VERTEDERO.

| Código | Ud | Descripción | Rendimiento | Precio | Importe |
|---|---|---|---|---|---|
| MO0100 | h | CAPATAZ | 0.01 | 17.13 | 0.1713 |
| MO0107 | h | PEON ORDINARIO | 0.01 | 14.3 | 0.1430 |
| MQ0169 | H | TRACTOR SOBRE CADENAS CON CONVERTIDOR DE PAR, 160 KW. (maquinaria) | 0.007 | 70.36 | 0.4925 |
| MQ0697 | h | CARGADORA SOBRE RUEDAS CON BASTIDOR ARTICULADO (maquinaria; 18/07/2006) | 0.007 | 45.5 | 0.3185 |
| MQ0197 | h | CAMION CON CAJA BASCULANTE 4 x 2 (maquinaria; 18/07/2006) | 0.007 | 55.55 | 0.3889 |
| B0111005 | m3 | Canon de tierra a vertedero | 1 | 0.24 | 0.2400 |
| %CI | % | Costes Indirectos | 6 % | 1.7542 | 0.1053 |
|  |  | Total |  |  | 1.86 |

Relación comercial: 000

| Medición | Uds. | Parcial |
|---|---|---|
| S/MED AUX | 26159.59 | 26159.590 |
| Total |  | 26159.59 |

**13GP004** M2 PROTECCIÓN DE TALUDES CON MALLA TRIPLE TORSION, PASO MALLA 50 MM., DIÁMETRO 1,5 MM.
873.5 M2 × 7.13 = 6228.06
PROTECCIÓN DE TALUDES CON MALLA METALICA, UNA DE TRIPLE TORSIÓN, PASO DE MALLA DE 50 MM Y DIÁMETRO 1,5 MM., ANCLADA CON BARRAS DE ACERO CORRUGADAS Y SUJETA CON CABLES

| Código | Ud | Descripción | Rendimiento | Precio | Importe |
|---|---|---|---|---|---|
| MO0100 | h | CAPATAZ | 0.06 | 17.13 | 1.0278 |
| MO0101 | h | OFICIAL 1º (mano de obra; 24/09/2012) | 0.09 | 17.09 | 1.5381 |
| MO0107 | h | PEON ORDINARIO | 0.09 | 14.3 | 1.2870 |
| MQ0411 | H | GRUPO ELECTROGENO DE 4 KW. (maquinaria) | 0.05 | 4.51 | 0.2255 |
| MQ0731 | H | TALADRO ELÉCTRICO (maquinaria) | 0.05 | 0.9 | 0.0450 |
| MT4012 | KG | ACERO CORRUGADO B 500 S (material) | 0.2 | 0.66 | 0.1320 |
| MT4419 | L | LECHADA DE CEMENTO CEM II7A-M 32,5 (material; 18/12/1998) | 0.2 | 1.8 | 0.3600 |
| MQ0425 | H | GRUA TELESCOPICA SOBRE CAMION (maquinaria) | 0.005 | 26.03 | 0.1302 |
| MT8114 | M2 | MALLA TRIPLE TORSION PASO MALLA 50 MM, DIAM. 1,5 MM. (material; 18/12/1998) | 1 | 1.98 | 1.9800 |
| %CI | % | Costes Indirectos | 6 % | 6.7256 | 0.4035 |
|  |  | Total |  |  | 7.13 |

Relación comercial: 000

| Medición | Uds. | Parcial |
|---|---|---|
| DESMONTE GLORIETA PO-532 | 873.5 | 873.500 |
| Total |  | 873.5 |

**01EE001** M3 PEDRAPLEN CON MATERIALES PROCEDENTES DE CANTERA
1018.84 M3 × 4.92 = 5012.69
PEDRAPLEN CON MATERIALES PROCEDENTES DE CANTERA, EXTENDIDO, HUMECTADO, NIVELADO Y COMPACTADO, INCLUSO P.P. DE SOBREANCHOS, S/PG-3, COMPLETAMENTE TERMINADO, INCLUSO MATERIAL, CANON DE PRÉSTAMO Y TRANSPORTE A CUALQUIER DISTANCIA, TERMINACIÓN Y REFINO DE LA SUPERFICIE DE CORONACIÓN Y REFINO DE TALUDES.

| Código | Ud | Descripción | Rendimiento | Precio | Importe |
|---|---|---|---|---|---|
| MO0107 | h | PEON ORDINARIO | 0.015 | 14.3 | 0.21 |
| MT1370 | M3 | PEDRAPLEN (material) | 1 | 3.5 | 3.50 |
| MQ0626 | H. | PALA S/ORUGAS CAT.955 (maquinaria) | 0.015 | 24.15 | 0.36 |
| MQ0714 | H. | RODILLO VIBRATORIO AUTOPROPULSADO DE 14 A 16 T (maquinaria) | 0.015 | 38.13 | 0.57 |
| %CI | % | Costes Indirectos | 6 % | 4.64 | 0.28 |
|  |  | Total |  |  | 4.92 |

Relación comercial: 000

| Medición | Uds. | Alto | Parcial |
|---|---|---|---|
| HINCADO PLATAFORMA 0+000 A 0+040 | 1018.84 | 1.000 | 1018.840 |
| Total |  |  | 1018.84 |

**01BE021** M2 DESPEJE Y DESBROCE (01/11/1992)
40037.33 M2 × 0.52 = 20819.41
DESPEJE Y DESBROCE, INCLUSO P.P. DE DEMOLICIONES Y TRANSPORTE DE SOBRANTES A VERTEDERO.

| Código | Ud | Descripción | Rendimiento | Precio | Importe |
|---|---|---|---|---|---|
| _NMAT0014 | M3 | CANON DE VERTEDERO (material; 20/06/2006) | 0.1 | 0.2 | 0.0200 |
| _NMAQ052 | H | BULLDOZER S/ORUGAS DE 140 CV. (maquinaria; 01/12/1992) | 0.004 | 37.56 | 0.1502 |
| _NMAQ053 | H | PALA S/ORUGAS DE 170 CV. (maquinaria; 29/11/1993) | 0.004 | 27.05 | 0.1082 |
| _NMAQ036 | H | DUMPER DE 8 M3. (maquinaria; 01/11/1992) | 0.004 | 17.43 | 0.0697 |
| _NMO001 | H | CAPATAZ | 0.004 | 17.13 | 0.0685 |
| _NMO005 | H | PEÓN ORDINARIO | 0.005 | 14.3 | 0.0715 |
| %CI | % | Costes Indirectos | 6 % | 0.4881 | 0.0293 |
|  |  | Total |  |  | 0.52 |

Relación comercial: 000

| Medición | Uds. | Parcial |
|---|---|---|
| DESB_PLANTA | 40037.33 | 40037.330 |
| Total |  | 40037.33 |

**01DE031** M2 DEMOLICIÓN DE FIRME (11/04/2005)
2835.34 M2 × 4.38 = 12418.79
DEMOLICIÓN Y LEVANTADO DE PAVIMENTO DE FIRME EXISTENTE (ASFÁLTICO Y/O DE HORMIGÓN), DE 50 CM DE ESPESOR, MEDIANTE EXCAVADORA HIDRÁULICA Y MARTILLO ROMPEDOR, INCLUSO TRANSPORTE DE MATERIAL A VERTEDERO A CUALQUIER DISTANCIA, TOTALMENTE EJECUTADO.

| Código | Ud | Descripción | Rendimiento | Precio | Importe |
|---|---|---|---|---|---|
| _NMO001 | H | CAPATAZ | 0.03 | 17.13 | 0.5139 |
| _NMO005 | H | PEÓN ORDINARIO | 0.05 | 14.3 | 0.7150 |
| _NMAQ007 | H | EXCAVADORA HIDRÁLICA NEUMÁTICOS 100 CV (maquinaria; 09/06/2015) | 0.025 | 48.5 | 1.2125 |
| _NMAQ047 | H | MARTILLO ROMPEDOR HIDRÁULICO 600 KG (maquinaria; 11/04/2005) | 0.02 | 19.05 | 0.3810 |
| _NMAQ008 | h | RETROCARGADORA NEUMÁTICA 75 CV (maquinaria; 09/06/2015) | 0.015 | 37.09 | 0.5564 |
| _NMAQ013 | H | CAMIÓN BASCULANTE 4x4 14t (maquinaria; 09/06/2015) | 0.015 | 43.65 | 0.6548 |
| _NMAT0014 | M3 | CANON DE VERTEDERO | 0.5 | 0.2 | 0.1000 |
| %CI | % | Costes Indirectos | 6 % | 4.1336 | 0.2480 |
|  |  | Total |  |  | 4.38 |

Relación comercial: 000

| Medición | Uds. | Parcial |
|---|---|---|
| GLORIETA PO-542 | 117.74 | 117.740 |
| GLORIETA EP-0003 | 790.66 | 790.660 |
| GLORIETA PO-532 | 1926.94 | 1926.940 |
| Total |  | 2835.34 |

**01DE032** m2 DEMOLICIÓN DE ACERAS (11/04/2005)
725.21 m2 × 4.53 = 3285.20
DEMOLICIÓN DE ACERAS DE BALDOSA HIDRÁULICA CON MARTILLO ROMPEDOR, INCLUSO RETIRADA DE ESCOMBROS, CARGA Y TRANSPORTE A VERTEDERO, TOTALMENTE EJECUTADA.

| Código | Ud | Descripción | Rendimiento | Precio | Importe |
|---|---|---|---|---|---|
| _NMO001 | H | CAPATAZ | 0.05 | 17.13 | 0.8565 |
| _NMO005 | H | PEÓN ORDINARIO | 0.15 | 14.3 | 2.1450 |
| _NMAQ013 | H | CAMIÓN BASCULANTE 4x4 14t | 0.005 | 43.65 | 0.2183 |
| _NMAQ047 | H | MARTILLO ROMPEDOR HIDRÁULICO 600 KG | 0.05 | 19.05 | 0.9525 |
| _NMAT0014 | M3 | CANON DE VERTEDERO | 0.5 | 0.2 | 0.1000 |
| %CI | % | Costes Indirectos | 6 % | 4.2723 | 0.2563 |
|  |  | Total |  |  | 4.53 |

Relación comercial: 000

| Medición | Uds. | Parcial |
|---|---|---|
| GLORIETA PO-542 | 63.79 | 63.790 |
| GLORIETA PO-532 | 661.42 | 661.420 |
| Total |  | 725.21 |

**01DE033** M3 DEMOLICIÓN DE CONSTRUCCIÓN (11/04/2005)
442.52 M3 × 9.18 = 4062.33
DEMOLICIÓN DE CONSTRUCCIÓN AUXILIAR, INCLUSO LIMPIEZA Y RETIRADA DE ESCOMBROS, CARGA Y TRANSPORTE A VERTEDERO DE LOS PRODUCTOS RESULTANTES A CUALQUIER DISTANCIA, TOTALMENTE EJECUTADO.

| Código | Ud | Descripción | Rendimiento | Precio | Importe |
|---|---|---|---|---|---|
| _NMO002 | H | OFICIAL DE 1ª | 0.05 | 17.09 | 0.8545 |
| _NMO004 | H | PEON ESPECIALIZADO (mano de obra; 29/07/2014) | 0.075 | 14.3 | 1.0725 |
| _NMAQ008 | h | RETROCARGADORA NEUMÁTICA 75 CV | 0.1 | 37.09 | 3.7090 |
| _NMAQ047 | H | MARTILLO ROMPEDOR HIDRÁULICO 600 KG | 0.1 | 19.05 | 1.9050 |
| _NMAQ038 | H | CAMION BASCULANTE DE 15 TN. (maquinaria; 23/06/2006) | 0.035 | 28.93 | 1.0126 |
| _NMAT0014 | M3 | CANON DE VERTEDERO | 0.5 | 0.2 | 0.1000 |
| %CI | % | Costes Indirectos | 6 % | 8.6536 | 0.5192 |
|  |  | Total |  |  | 9.18 |

Relación comercial: 000

| Medición | Uds. | Parcial |
|---|---|---|
| GLORIETA PO-532 | 442.52 | 442.520 |
| Total |  | 442.52 |

**01.01** m² DEMOLICION MURO ROSA PORRIÑO (11/04/2005)
113.55 m² × 24.03 = 2728.61
DEMOLICIÓN DE MURO DE PERPIAÑO CON ACOPIO DE PERPIAÑOS PARA SU POSTERIOR RECOLOCACIÓN, CON MEDIOS MECÁNICOS DE DEMOLICIÓN, CARGA Y TRANSPORTE HASTA LUGAR DE ACOPIO, INCLUSO P.P. DE MEDIOS AUXILIARES PARA SU DEMOLICIÓN, COMPLETAMENTE TERMINADA.

| Código | Ud | Descripción | Rendimiento | Precio | Importe |
|---|---|---|---|---|---|
| MO0101 | h | OFICIAL 1º | 0.2 | 17.09 | 3.4180 |
| MO0107 | h | PEON ORDINARIO | 0.1 | 14.3 | 1.4300 |
| _NMAQ008 | h | RETROCARGADORA NEUMÁTICA 75 CV | 0.15 | 37.09 | 5.5635 |
| _NMAQ047 | H | MARTILLO ROMPEDOR HIDRÁULICO 600 KG | 0.15 | 19.05 | 2.8575 |
| U02JK035 | h | CAMIÓN GRÚA AUTOCARGABLE HASTA 70 TN (maquinaria; 16/02/2016) | 0.15 | 71.05 | 10.6575 |
| _NMAT0014 | M3 | CANON DE VERTEDERO | 0.5 | 0.2 | 0.1000 |
|  |  | Total |  |  | 24.03 |

Relación comercial: 000, 001, 002

| Medición | Uds. | Largo | Alto | Parcial |
|---|---|---|---|---|
| Finca 19 | 1 | 37.850 | 3.000 | 113.550 |
| Total |  |  |  | 113.55 |

**01.02** m² DEMOLICION MURO PIEDRA VIEJA (11/04/2005)
1352.824 m² × 20.09 = 27178.23
DEMOLICIÓN DE MURO DE PIEDRA VIEJA, CON ACOPIO DE PIEDRA VIEJA PARA SU POSTERIOR RECOLOCACIÓN, CON MEDIOS MECÁNICOS DE DEMOLICIÓN, CARGA Y TRANSPORTE HASTA LUGAR DE ACOPIO, INCLUSO P.P. DE MEDIOS AUXILIARES PARA SU DEMOLICIÓN, COMPLETAMENTE TERMINADA.

| Código | Ud | Descripción | Rendimiento | Precio | Importe |
|---|---|---|---|---|---|
| MO0101 | h | OFICIAL 1º | 0.2 | 17.09 | 3.4180 |
| _NMO004 | H | PEON ESPECIALIZADO | 0.2 | 14.3 | 2.8600 |
| _NMAQ008 | h | RETROCARGADORA NEUMÁTICA 75 CV | 0.15 | 37.09 | 5.5635 |
| _NMAQ047 | H | MARTILLO ROMPEDOR HIDRÁULICO 600 KG | 0.2 | 19.05 | 3.8100 |
| _NMAQ038 | H | CAMION BASCULANTE DE 15 TN. | 0.15 | 28.93 | 4.3395 |
| _NMAT0014 | M3 | CANON DE VERTEDERO | 0.5 | 0.2 | 0.1000 |
|  |  | Total |  |  | 20.09 |

Relación comercial: 000

| Medición | Uds. | Largo | Alto | Parcial |
|---|---|---|---|---|
| Finca 21. Tramo 1 | 1 | 40.860 | 2.500 | 102.150 |
| Finca 21. Tramo 2 | 1 | 21.250 | 2.500 | 53.125 |
| Finca 22 | 1 | 219.650 | 2.500 | 549.125 |
| Finca 30 | 1 | 4.000 | 1.200 | 4.800 |
| Finca 32. Tramo 1 | 1 | 28.500 | 3.500 | 99.750 |
| Finca 32. Tramo 1 | 1 | 36.060 | 3.500 | 126.210 |
| Finca 37 | 1 | 66.460 | 1.400 | 93.044 |
| Finca 43 | 1 | 7.000 | 1.000 | 7.000 |
| Finca 44 | 1 | 4.000 | 1.000 | 4.000 |
| Finca 45 | 1 | 4.500 | 1.000 | 4.500 |
| Finca 46 | 1 | 4.000 | 1.000 | 4.000 |
| Finca 61 | 1 | 39.800 | 1.900 | 75.620 |
| Finca 63 | 1 | 76.500 | 3.000 | 229.500 |
| Total |  |  |  | 1352.824 |

**01.05** m³ DEMOLICIÓN DE PEQUEÑAS OBRAS DE FÁBRICA Y HORMIGÓN ARMADO (28/11/2012)
9.25 m³ × 49.22 = 455.29
Demolición de pequeñas obras de fábrica y hormigón armado de hasta 30 m3 de volumen aparente con retroexcavadora, i/ carga de escombros sobre camión y transporte a vertedero.

| Código | Ud | Descripción | Rendimiento | Precio | Importe |
|---|---|---|---|---|---|
| C1315020 | h | Retroexcavadora mediana (maquinaria) | 0.65 | 60.38 | 39.2470 |
| mo060 | h | Peón ordinario construcción. (mano de obra; 21/06/2012) | 0.65 | 13.86 | 9.0090 |
| % | % | Medios auxiliares | 2 % | 48.2560 | 0.9651 |
|  |  | Total |  |  | 49.22 |

| Medición | Uds. | Largo | Ancho | Alto | Parcial |
|---|---|---|---|---|---|
| Coronación muro hormigón finca 60 | 1 | 33.000 | 0.250 | 1.000 | 8.250 |
| Sumideros PO-532 | 1 |  |  |  | 1.000 |
| Total |  |  |  |  | 9.25 |

## 2 FIRMES (01/11/1992)
Importe: 328233.55
Relación comercial: 000, 001, 002

**04AF001** M3 MACADAM BITUMINOSO
3226.44 M3 × 25.36 = 81822.52
MACADAM BITUMINOSO, INCLUSO 20 L/M2 DE GRAVILLA A 10/20,INCLUIDO LIGANTE C60B4 ADH EN DOS APLICACIONES, EXTENDIDO Y COMPACTADO.

| Código | Ud | Descripción | Rendimiento | Precio | Importe |
|---|---|---|---|---|---|
| MO0100 | h | CAPATAZ | 0.01 | 17.13 | 0.1713 |
| MO0101 | h | OFICIAL 1º | 0.1 | 17.09 | 1.7090 |
| MO0107 | h | PEON ORDINARIO | 0.1 | 14.3 | 1.4300 |
| _NMAT0099 | M3 | MACADAM (material; 30/11/2003) | 1 | 17.8 | 17.8000 |
| MQ0604 | H | MOTONIVELADORA 165 CV (maquinaria) | 0.03 | 30.39 | 0.9117 |
| MQ0714 | H. | RODILLO VIBRATORIO AUTOPROPULSADO DE 14 A 16 T | 0.05 | 38.13 | 1.9065 |
| %CI | % | Costes Indirectos | 6 % | 23.9285 | 1.4357 |
|  |  | Total |  |  | 25.36 |

Relación comercial: 000

| Medición | Uds. | Parcial |
|---|---|---|
| TRONCO | 1969.6 | 1969.600 |
| GLORIETA PO-542 EXISTENTE | 198.22 | 198.220 |
| GLORIETA EP-0003 | 967.06 | 967.060 |
| GLORIETA PO-532 | 91.56 | 91.560 |
| Total |  | 3226.44 |

**03.02.02** m3 ZAHORRA ARTIFICIAL ZA-0/20 EN CAPA DE SUB-BASE (12/01/2016)
1219.99 m3 × 18.87 = 23021.21
Suministro y colocación de Zahorra artificial ZA-0/20 en capa de sub-base, puesta en obra, extendida, con humectación y compactación, consolidada y recebada sobre explanada, incluso preparación de la superficie de asiento, con replanteo, perfilado, nivelación y compactación de la misma, medido sobre perfil. Ejecutado según PG 3 e instrucción 6.1 y 6.2-IC.

| Código | Ud | Descripción | Rendimiento | Precio | Importe |
|---|---|---|---|---|---|
| C1331100 | h | Motoniveladora de 165 CV. (maquinaria; 19/11/2009) | 0.05 | 33.06 | 1.6530 |
| C01AF03 | h | Rodillo vibrante autoprop. mixto 15 t. (maquinaria; 26/02/2016) | 0.05 | 30.43 | 1.5215 |
| mq05pdpdf2 | h | Camión cisterna de auga 10.000 l (maquinaria; 25/02/2016) | 0.05 | 24.6 | 1.2300 |
| C01AFgf03 | h | Camión bañeira 18 m3 325 CV (maquinaria; 26/02/2016) | 0.05 | 36 | 1.8000 |
| mo059 | h | Peón especializado construcción. (mano de obra; 21/06/2012) | 0.02 | 14.81 | 0.2962 |
| mo060 | h | Peón ordinario construcción. | 0.04 | 13.86 | 0.5544 |
| C02EPdst18 | t | Zahorra artific.ZA-25, DA<30, a pie obra (material; 26/02/2016) | 2.15 | 5 | 10.7500 |
| C01DfW01 | m3 | Agua (material; 26/02/2016) | 0.5 | 0.33 | 0.1650 |
| % | % | Medios auxiliares | 5 % | 17.9701 | 0.8985 |
|  |  | Total |  |  | 18.87 |

| Medición | Uds. | Parcial |
|---|---|---|
| Glorieta PO-532 y subida a Montecelo | 1219.99 | 1219.990 |
| Total |  | 1219.99 |

**04EF030** TN MEZCLA BITUMINOSA TIPO AC 22 BIN 50/70 S (01/11/1992)
2330.652 TN × 22.75 = 53022.33
Mezcla bituminosa en caliente tipo AC 22 BIN 50/70 S para capa intermedia, incluso fabricación, transporte, extensión y compactación, excluido filler y betún.

| Código | Ud | Descripción | Rendimiento | Precio | Importe |
|---|---|---|---|---|---|
| _NMO001 | H | CAPATAZ | 0.03 | 17.13 | 0.51 |
| _NMO002 | H | OFICIAL DE 1ª | 0.05 | 17.09 | 0.85 |
| _NMO005 | H | PEÓN ORDINARIO | 0.05 | 14.3 | 0.72 |
| _NMAQ051 | H | PLANTA ASFALT. PROD. 120 TN/H (maquinaria; 01/12/1992) | 0.05 | 58.3 | 2.92 |
| _NMAQ050 | H | EXTENDEDORA AGLOMERADO 100 CV (maquinaria; 01/12/1992) | 0.05 | 29.3 | 1.47 |
| _NMAQ049 | H | RODILLO DE NEUMATICOS 20 TN. (maquinaria; 01/11/1992) | 0.05 | 21.04 | 1.05 |
| _NMAQ048 | H | APISONADORA ESTATICA 12/14 TN (maquinaria; 01/11/1992) | 0.05 | 27.05 | 1.35 |
| _NMAQ044 | H | CAMION BASCULANTE DE 20 TN. (maquinaria; 10/02/2003) | 0.05 | 34.2 | 1.71 |
| _NMAQ011 | H | BARREDORA AUTOPROPULSADA (maquinaria; 24/06/1997) | 0.05 | 9.62 | 0.48 |
| _NMAT0002 | TN | ARIDO MEZCLAS ASFALT. 0/6 MM. (material; 12/04/2004) | 0.4 | 13.42 | 5.37 |
| _NMAT0003 | TN | ARIDO MEZCLAS ASFALT. 6/20 MM (material; 12/04/2004) | 0.31 | 12.7 | 3.94 |
| _NMAT0004 | TN | ARIDO MEZCLAS ASFALT. 20/40 MM (material; 12/04/2004) | 0.09 | 12.13 | 1.09 |
| %CI | % | Costes Indirectos | 6 % | 21.46 | 1.29 |
|  |  | Total |  |  | 22.75 |

Relación comercial: 000

| Medición | Uds. | Largo | Parcial |
|---|---|---|---|
| TRONCO | 2.4 | 413.620 | 992.688 |
| GLORIETA PO-542 EXISTENTE | 2.4 | 41.630 | 99.912 |
| GLORIETA EP-0003 | 2.4 | 199.091 | 477.818 |
| GLORIETA PO-532 | 2.4 | 316.764 | 760.234 |
| Total |  |  | 2330.652 |

**03.02.06** TN MEZCLA BITUMINOSA TIPO AC 16 SURF 50/70 D EN CAPA DE RODADURA. (12/01/2016)
2132.138 TN × 24.91 = 53111.56
Mezcla bituminosa en caliente tipo AC 16 SURF 50/70 D para capa de rodadura, incluso fabricación, transporte, extensión y compactación, excluido filler y betún.

| Código | Ud | Descripción | Rendimiento | Precio | Importe |
|---|---|---|---|---|---|
| D00FMC01 | t | FABRICACION A.C. PLANTA. (26/02/2016) | 1 | 8.07 | 8.07 |
| D00FAF07 | t | ARIDO P/AC-16-S, DA<25 CPA>0,55 (26/02/2016) | 0.925 | 10.11 | 9.35 |
| C01AFgf03 | h | Camión bañeira 18 m3 325 CV | 0.055 | 36 | 1.98 |
| mq05pdpdf2 | h | Camión cisterna de auga 10.000 l | 0.014 | 24.6 | 0.34 |
| mq05DSdf1 | h | Estended.asfált.s/orugas 2,5/6 m. 110 CV (maquinaria; 26/02/2016) | 0.014 | 42.9 | 0.60 |
| mq05DSdf2 | h | Rodillo vibrante autoprop. tándem 10,0 t. (maquinaria; 26/02/2016) | 0.014 | 27 | 0.38 |
| mq05DSdf3 | h | Compact.asfált.neumát.autoprop. 12/22 t. (maquinaria; 26/02/2016) | 0.014 | 24.5 | 0.34 |
| mq05DSdf4 | h | Desplazamento equipo 5000 t M.B.C. (maquinaria; 26/02/2016) | 0.014 | 12 | 0.17 |
| mo059 | h | Peón especializado construcción. | 0.014 | 14.81 | 0.21 |
| mo032 | h | Peón especializado (mano de obra; 25/02/2016) | 0.04 | 14.32 | 0.57 |
| mo052 | h | Ayudante electricista. (mano de obra; 28/11/2012) | 0.03 | 14.37 | 0.43 |
| C01AF59 | t | Filler calizo A.C., a pé de planta (material; 26/02/2016) | 0.05 | 25.65 | 1.28 |
| % | % | Medios auxiliares | 5 % | 23.72 | 1.19 |
|  |  | Total |  |  | 24.91 |

| Medición | Uds. | Largo | Parcial |
|---|---|---|---|
| TRONCO | 2.4 | 413.620 | 992.688 |
| GLORIETA PO-542 EXISTENTE | 2.4 | 41.630 | 99.912 |
| GLORIETA EP-0003 | 2.4 | 199.096 | 477.830 |
| GLORIETA PO-532 | 2.4 | 234.045 | 561.708 |
| Total |  |  | 2132.138 |

**04EF033** TN BETÚN 50/70 (20/12/2016)
200.825 TN × 420 = 84346.50
BETÚN 50/70 PARA MEZCLAS BITUMINOSAS, PUESTO A PIE DE PLANTA DE AGLOMERADO.
Relación comercial: 000

| Medición | Uds. | Largo | Ancho | Alto | Parcial |
|---|---|---|---|---|---|
| TRONCO | 1 | 827.240 | 2.400 | 0.045 | 89.342 |
| GLORIETA PO-542 EXISTENTE | 1 | 83.260 | 2.400 | 0.045 | 8.992 |
| GLORIETA EP-0003 | 1 | 398.187 | 2.400 | 0.045 | 43.004 |
| GLORIETA PO-532 | 1 | 550.809 | 2.400 | 0.045 | 59.487 |
| Total |  |  |  |  | 200.825 |

**04EF016** T CEMENTO CEM II/A-V 32,5 R EMPLEADO COMO FILLER EN LA FABRICACION DE MEZCLAS BITUMINOSAS EN CALIENTE (07/01/1999)
220.916 T × 74.3 = 16414.06
CEMENTO CEM II/A-V 32,5 R EMPLEADO COMO FILLER EN LA FABRICACION DE MEZCLAS BITUMINOSAS EN CALIENTE, PUESTO A PIE DE PLANTA.

| Código | Ud | Descripción | Rendimiento | Precio | Importe |
|---|---|---|---|---|---|
| 19HA006 | T | CEMENTO CEM II/A-V 32,5 R EMPLEADO COMO FILLER EN LA FABRICACION DE MEZCLAS BITUMINOSAS EN CALIENTE (07/01/1999) | 1 | 70.09 | 70.0900 |
| %CI | % | Costes Indirectos | 6 % | 70.0900 | 4.2054 |
|  |  | Total |  |  | 74.3 |

Relación comercial: 000, 001, 002

| Medición | Uds. | Largo | Ancho | Alto | Parcial |
|---|---|---|---|---|---|
| TRONCO | 1.1 | 413.620 | 2.400 | 0.045 | 49.138 |
| GLORIETA PO-542 EXISTENTE | 1.1 | 41.630 | 2.400 | 0.045 | 4.946 |
| GLORIETA EP-0003 | 1.1 | 199.091 | 2.400 | 0.045 | 23.652 |
| GLORIETA PO-532 | 1.1 | 316.764 | 2.400 | 0.045 | 37.632 |
| Subtotal |  |  |  |  | 115.368 |
| TRONCO | 1.1 | 413.620 | 2.400 | 0.045 | 49.138 |
| GLORIETA PO-542 EXISTENTE | 1.1 | 41.630 | 2.400 | 0.045 | 4.946 |
| GLORIETA EP-0003 | 1.1 | 199.096 | 2.400 | 0.045 | 23.653 |
| GLORIETA PO-532 | 1.1 | 234.096 | 2.400 | 0.045 | 27.811 |
| Subtotal |  |  |  |  | 105.548 |
| Subtotal acumulado |  |  |  |  | 220.916 |
| Total |  |  |  |  | 220.916 |

**04EF032** TN EMULSIÓN C60B5IMP EN RIEGOS DE IMPRIMACIÓN (24/06/1997)
15.117 TN × 320.86 = 4850.44
EMULSIÓN C60B5IMP EN RIEGOS DE IMPRIMACIÓN, COLOCADO EN OBRA, CON UNA DOTACIÓN DE 1 Kg/m2, INCLUSO BARRIDO Y PREPARACIÓN DE SUPERFICIE, TOTALMENTE TERMINADO.

| Código | Ud | Descripción | Rendimiento | Precio | Importe |
|---|---|---|---|---|---|
| _NMO001 | H | CAPATAZ | 0.103 | 17.13 | 1.7644 |
| _NMO005 | H | PEÓN ORDINARIO | 0.308 | 14.3 | 4.4044 |
| _NMAT0024 | TN | EMULSION C60B5IMP (material; 30/11/2003) | 1.03 | 285.21 | 293.7663 |
| _NMAQ011 | H | BARREDORA AUTOPROPULSADA | 0.128 | 9.62 | 1.2314 |
| _NMAQ039 | H | CAMIÓN CISTERNA RIEGO ASFALT. (maquinaria; 10/02/2003) | 0.073 | 21.04 | 1.5359 |
| %CI | % | Costes Indirectos | 6 % | 302.7024 | 18.1621 |
|  |  | Total |  |  | 320.86 |

Relación comercial: 000

| Medición | Uds. | Largo | Alto | Parcial |
|---|---|---|---|---|
| TRONCO | 0.001 | 6893.667 | 1.000 | 6.894 |
| GLORIETA PO-542 EXISTENTE | 0.001 | 703.833 | 1.000 | 0.704 |
| GLORIETA EP-0003 | 0.001 | 3518.183 | 1.000 | 3.518 |
| GLORIETA PO-532 | 0.001 | 4000.750 | 1.000 | 4.001 |
| Total |  |  |  | 15.117 |

**04EF031** TN EMULSIÓN TERMOADHERENTE C60BP4TER PARA RIEGO DE ADHERENCIA (24/06/1997)
9.043 TN × 349.89 = 3164.06
Tn. de emulsión C60BP4TER EN RIEGOS DE ADHERENCIA, COLOCADO EN OBRA, CON UNA DOTACIÓN DE 0,5 Kg/m2, INCLUSO BARRIDO Y PREPARACIÓN DE SUPERFICIE, TOTALMENTE TERMINADO.

| Código | Ud | Descripción | Rendimiento | Precio | Importe |
|---|---|---|---|---|---|
| _NMAT0154 | TN | EMULSION TERMOADHERENTE (material; 11/10/2006) | 1 | 330 | 330.0000 |
| _NMAQ039 | H | CAMIÓN CISTERNA RIEGO ASFALT. | 0.002 | 21.04 | 0.0421 |
| _NMAQ011 | H | BARREDORA AUTOPROPULSADA | 0.001 | 9.62 | 0.0096 |
| _NMO004 | H | PEON ESPECIALIZADO | 0.002 | 14.3 | 0.0286 |
| %CI | % | Costes Indirectos | 6 % | 330.0803 | 19.8048 |
|  |  | Total |  |  | 349.89 |

Relación comercial: 000

| Medición | Uds. | Largo | Alto | Parcial |
|---|---|---|---|---|
| TRONCO | 0.001 | 6893.667 | 0.500 | 3.447 |
| GLORIETA PO-542 EXISTENTE | 0.001 | 703.883 | 0.500 | 0.352 |
| GLORIETA EP-0003 | 0.001 | 3518.183 | 0.500 | 1.759 |
| GLORIETA PO-532 | 0.001 | 6969.200 | 0.500 | 3.485 |
| Total |  |  |  | 9.043 |

**04AF013** M3 SUELO ADECUADO EN BERMAS CON MATERIAL PROCEDENTE DE LA EXCAVACION
398.163 M3 × 9.75 = 3882.09
SUELO ADECUADO EN BERMAS CON MATERIAL PROCEDENTE DE LA EXCAVACION, INCLUSO EXTENSION, HUMECTACION Y COMPACTACION.

| Código | Ud | Descripción | Rendimiento | Precio | Importe |
|---|---|---|---|---|---|
| MO0107 | h | PEON ORDINARIO | 0.01 | 14.3 | 0.1430 |
| MQ0699 | h | RETROEXCAVADORA HIDRAULICA MIXTA (maquinaria; 18/07/2006) | 0.1 | 39.86 | 3.9860 |
| MQ0197 | h | CAMION CON CAJA BASCULANTE 4 x 2 | 0.05 | 55.55 | 2.7775 |
| 19CA003 | M3 | RELLENO CON MATERIAL ADECUADO PROCEDENTE DE LA EXCAVACION | 1 | 2.29 | 2.2900 |
| %CI | % | Costes Indirectos | 6 % | 9.1965 | 0.5518 |
|  |  | Total |  |  | 9.75 |

Relación comercial: 000, 001, 002

| Medición | Uds. | Parcial |
|---|---|---|
| TRONCO | 285.86 | 285.860 |
| GLORIETA PO-542 EXISTENTE | 28.19 | 28.190 |
| GLORIETA EP-0003 | 79.088 | 79.088 |
| GLORIETA PO-532 | 5.025 | 5.025 |
| Total |  | 398.163 |

**04AF022** M3 RELLENO PARA IMPERMEABILIZACIÓN DE BERMAS
398.163 M3 × 11.55 = 4598.78
RELLENO PARA IMPERMEABILIZACIÓN DE BERMAS, INCLUSO COMPACTACIÓN Y EXTENDIDO, TOTALMENTE TERMINADO.

| Código | Ud | Descripción | Rendimiento | Precio | Importe |
|---|---|---|---|---|---|
| MO0101 | h | OFICIAL 1º | 0.01 | 17.09 | 0.1709 |
| MO0107 | h | PEON ORDINARIO | 0.1 | 14.3 | 1.4300 |
| MT1371 | m3 | MATERIAL SUELO SELECIONADO PROCEDENTE DE PRESTAMO. (material) | 1 | 2.71 | 2.7100 |
| MQ0279 | h | COMPACTADOR DE CONDUCCION MANUAL (maquinaria; 18/07/2006) | 0.1 | 59.64 | 5.9640 |
| MQ0228 | h | CAMION CON TANQUE PARA AGUA DE 10 M3 | 0.01 | 61.89 | 0.6189 |
| %CI | % | Costes Indirectos | 6 % | 10.8938 | 0.6536 |
|  |  | Total |  |  | 11.55 |

Relación comercial: 000

| Medición | Uds. | Parcial |
|---|---|---|
| TRONCO | 285.86 | 285.860 |
| GLORIETA PO-542 EXISTENTE | 28.19 | 28.190 |
| GLORIETA EP-0003 | 79.088 | 79.088 |
| GLORIETA PO-532 | 5.025 | 5.025 |
| Total |  | 398.163 |

## 3 DRENAJE (01/11/1992)
Importe: 88684.82
Relación comercial: 000, 001, 002

### 3.1 DRENAJE LONGITUDINAL (01/11/1992)
Importe: 80754.9
Relación comercial: 000, 001, 002

**03BL071** M TUBO PREF. DE H.M. DE D=60 cm C/DADO DE HORMIGÓN (01/11/1992)
177.5 M × 70.14 = 12449.85
TUBO PREFABRICADO DE H.M. DE 600 mm DE DIÁMETRO EMBEBIDO EN HORMIGÓN HM-20, INCLUSO EXCAVACIÓN, CON ENCHUFE DE CAMPANA, COLOCADO Y PROBADO.

| Código | Ud | Descripción | Rendimiento | Precio | Importe |
|---|---|---|---|---|---|
| _AUX010 | M3 | HORMIGON HM-20 ELABORADO (01/01/1993) | 0.3 | 56.54 | 16.9620 |
| _AUX001 | M3 | EXCAV. ZANJAS, POZOS Y CIMIENTOS (01/12/1992) | 2.2 | 3.68 | 8.0960 |
| _AUX004 | M2 | CONSTRUCCION ENCOFRADO OCULTO (01/11/1992) | 2 | 5.76 | 11.5200 |
| _NMAT0008 | M3 | ARENA DE RÍO (material; 18/04/2002) | 0.2 | 6.85 | 1.3700 |
| _NMAQ019 | H | CAMIÓN HORMIGONERA 6 M3 (maquinaria; 23/06/2006) | 0.035 | 25.54 | 0.8939 |
| _NMAQ003 | H | CAMION GRUA DE 8 TN (maquinaria; 10/10/2006) | 0.025 | 30.29 | 0.7573 |
| _NMO001 | H | CAPATAZ | 0.01 | 17.13 | 0.1713 |
| _NMO003 | H | OFICIAL DE 2ª (mano de obra; 29/07/2014) | 0.05 | 14.97 | 0.7485 |
| _NMO005 | H | PEÓN ORDINARIO | 0.5 | 14.3 | 7.1500 |
| _NMAT0178 | ML | TUBO HORM. CENTRIF. D=600 MM (material; 15/11/2006) | 1 | 18.5 | 18.5000 |
| %CI | % | Costes Indirectos | 6 % | 66.1690 | 3.9701 |
|  |  | Total |  |  | 70.14 |

Relación comercial: 000, 001, 002

| Medición | Uds. | Largo | Parcial |
|---|---|---|---|
| GLORIETA EP-0003 | 1 | 37.000 | 37.000 |
| GLORIETA PO-532 | 1 | 51.000 | 51.000 |
| Tramos bajo PPS y camino acceso | 3 | 10.500 | 31.500 |
| Conexión pluviales Glorieta PO-542 | 1 | 58.000 | 58.000 |
| Total |  |  | 177.5 |

**UAI010** M TUBO PREF. DE H.M. DE D=40 CM C/DADO DE HORMIGÓN (05/02/2013)
32.5 M × 33.1 = 1075.75
Tubería de hormigón en masa clase B de 400 mm de diámetro, unión machiembrada, incluso parte proporcional de uniones y piezas especiales colocada en fondo de zanja y probada. I./ p.p. de hormigón hidráulico HM-20/P/20/I, para protección de tuberías en zanjas de profundidad hasta 2 m y solera, colocado y vibrado.

| Código | Ud | Descripción | Rendimiento | Precio | Importe |
|---|---|---|---|---|---|
| mo060 | h | Peón ordinario construcción. | 0.087 | 13.86 | 1.2058 |
| mo011 | h | Oficial 1ª construcción. (mano de obra; 08/11/2012) | 0.1 | 14.92 | 1.4920 |
| BD75U070 | m | Tub.horm.masa unión machiemb.400 B (material) | 1.05 | 9.63 | 10.1115 |
| B064300C | m3 | Hormigón HM-20/P/20/I,>= 200kg/m3 cemento (material) | 0.2 | 63.83 | 12.7660 |
| C1503500 | h | Camión grúa 5t (maquinaria) | 0.1 | 48.42 | 4.8420 |
| % | % | Medios auxiliares | 5 % | 30.4173 | 1.5209 |
| D0701911 | m3 | Mortero cemento pórtland+caIiza CEM II/B-L,arena piedra granit.,450kg/m3 cemento,1:3,15N/mm2, elab.e | 0.012 | 96.72 | 1.1606 |
|  |  | Total |  |  | 33.1 |

| Medición | Uds. | Largo | Parcial |
|---|---|---|---|
| Bajo acera Glorieta PO-532 | 1 | 23.000 | 23.000 |
| Bajo paseo Glorieta EP-0003 | 1 | 4.500 | 4.500 |
| Camino P.K. 0+825 | 1 | 5.000 | 5.000 |
| Total |  |  | 32.5 |

**03BL045** M CUNETA TRIANGULAR TIPO 1 DE 2,00 M. DE ANCHO Y H=0,5 ; 3:1 Y 1:1 (10/02/1997)
1740 M × 23.87 = 41533.80
CUNETA TRIANGULAR DE 2,00 M. DE ANCHO Y H= 0,50 M. CON TALUDES 3:1 Y 1:1, REVESTIDA CON 10 CM DE HORMIGÓN, INCLUSO COMPACTACIÓN Y PREPARACIÓN DE LA SUPERFICIE DE ASIENTO COMPLETAMENTE TERMINADA.

| Código | Ud | Descripción | Rendimiento | Precio | Importe |
|---|---|---|---|---|---|
| MO0100 | h | CAPATAZ | 0.1 | 17.13 | 1.7130 |
| MO0107 | h | PEON ORDINARIO | 0.1 | 14.3 | 1.4300 |
| _NMAQ002 | h | RETRO NEUMÁTICOS 125CV 500-1350 l (maquinaria; 10/02/1997) | 0.05 | 35.7 | 1.7850 |
| 19DA008 | M2 | ENCOFRADO Y DESENCOFRADO, NO VISTO, 4 PUESTAS | 0.4 | 10.49 | 4.1960 |
| MT4257 | m3 | HORMIGON EN MASA HM-20/20 DE CENTRAL, PUESTO EN OBRA (material; 31/01/1999) | 0.21 | 63.8 | 13.3980 |
| %CI | % | Costes Indirectos | 6 % | 22.5220 | 1.3513 |
|  |  | Total |  |  | 23.87 |

Relación comercial: 000

| Medición | Uds. | Largo | Parcial |
|---|---|---|---|
| PO-542 A EP-0003 | 1 | 640.000 | 640.000 |
| EP-0003 A PO-532 | 1 | 1100.000 | 1100.000 |
| Total |  |  | 1740 |

**03BL046** M CUNETA TRIANGULAR TIPO 2 DE 1,00 M. DE ANCHO Y H=0,5 ; 1:1 Y 1:1 (10/02/1997)
774 M × 14.19 = 10983.06
CUNETA TRIANGULAR DE 1,00 M. DE ANCHO Y H= 0,50 M. CON TALUDES 1:1 Y 1:1, REVESTIDA CON 10 CM DE HORMIGÓN, INCLUSO COMPACTACIÓN Y PREPARACIÓN DE LA SUPERFICIE DE ASIENTO COMPLETAMENTE TERMINADA.

| Código | Ud | Descripción | Rendimiento | Precio | Importe |
|---|---|---|---|---|---|
| MO0100 | h | CAPATAZ | 0.075 | 17.13 | 1.2848 |
| MO0107 | h | PEON ORDINARIO | 0.075 | 14.3 | 1.0725 |
| _NMAQ002 | h | RETRO NEUMÁTICOS 125CV 500-1350 l | 0.04 | 35.7 | 1.4280 |
| %CI | % | Costes Indirectos | 6 % | 3.7853 | 0.2271 |
| 19DA008 | M2 | ENCOFRADO Y DESENCOFRADO, NO VISTO, 4 PUESTAS | 0.24 | 10.49 | 2.5176 |
| MT4257 | m3 | HORMIGON EN MASA HM-20/20 DE CENTRAL | 0.12 | 63.8 | 7.6560 |
|  |  | Total |  |  | 14.19 |

Relación comercial: 000

| Medición | Uds. | Largo | Parcial |
|---|---|---|---|
| PO-542 A EP-0003 | 1 | 270.000 | 270.000 |
| EP-0003 A PO-532 | 1 | 414.000 | 414.000 |
| Glorieta PO-532 | 1 | 90.000 | 90.000 |
| Total |  |  | 774 |

**03BL072** M ENCAUZAMIENTO CON CUNETA CON ENCACHADO (01/12/1992)
60 M × 32.56 = 1953.60
ENCAUZAMIENTO CON CUNETA CON ENCACHADO DE PIEDRA Y HM-20, COMPLETAMENTE TERMINADA.

| Código | Ud | Descripción | Rendimiento | Precio | Importe |
|---|---|---|---|---|---|
| _NMO001 | H | CAPATAZ | 0.01 | 17.13 | 0.1713 |
| _NMO005 | H | PEÓN ORDINARIO | 0.1 | 14.3 | 1.4300 |
| _AUX001 | M3 | EXCAV. ZANJAS, POZOS Y CIMIENTOS | 1.5 | 3.68 | 5.5200 |
| _NMAT0010 | M3 | PIEDRA PARA ENCHADO ESP.=20 CM (material; 05/04/2005) | 0.8 | 8.29 | 6.6320 |
| _AUX010 | M3 | HORMIGON HM-20 ELABORADO | 0.3 | 56.54 | 16.9620 |
| %CI | % | Costes Indirectos | 6 % | 30.7153 | 1.8429 |
|  |  | Total |  |  | 32.56 |

Relación comercial: 000, 001, 002

| Medición | Uds. | Largo | Parcial |
|---|---|---|---|
| PO-542 A EP-0003 | 1 | 60.000 | 60.000 |
| Total |  |  | 60 |

**03BL038** M CUNETA DE GUARDA REVESTIDA CON HORMIGON HM-20 , 0,30 + 0,30 M Y 0,10 DE ESPESOR, CON TALUDES 1:1 Y 1:1
293 M × 10.59 = 3102.87
CUNETA DE GUARDA DE DIMENSIONES 0,30 + 0,30 M REVESTIDA CON 10 CM DE ESPESOR DE HORMIGON HM-20, CON TALUDES 1:1 Y 1:1, COMPLETAMENTE TERMINADA.

| Código | Ud | Descripción | Rendimiento | Precio | Importe |
|---|---|---|---|---|---|
| MO0100 | h | CAPATAZ | 0.1 | 17.13 | 1.7130 |
| MO0107 | h | PEON ORDINARIO | 0.15 | 14.3 | 2.1450 |
| 19DA008 | M2 | ENCOFRADO Y DESENCOFRADO, NO VISTO, 4 PUESTAS | 0.22 | 10.49 | 2.3078 |
| MT4257 | m3 | HORMIGON EN MASA HM-20/20 DE CENTRAL | 0.06 | 63.8 | 3.8280 |
| %CI | % | Costes Indirectos | 6 % | 9.9938 | 0.5996 |
|  |  | Total |  |  | 10.59 |

Relación comercial: 000, 001, 002

| Medición | Uds. | Largo | Parcial |
|---|---|---|---|
| Glorieta PO-532 | 1 | 116.000 | 116.000 |
| Pie de talud tramo EP-0003 a PO-532 | 1 | 177.000 | 177.000 |
| Total |  |  | 293 |

**02FD008** UD ARQUETA DE HORMIGÓN, DIM 1,0x1,0x1,20 M.
3 UD × 550.47 = 1651.41
ARQUETA DE HORMIGÓN IN SITU HM-20, DE DIMENSIONES INTERIORES 1,0x1,0x1,20 M., ESPESOR DE PAREDES Y SOLERA 20 CM., CON MARCO Y REJILLA DE FUNDICIÓN, I/ EXCAVACIÓN, ENCOFRADO, DESENCOFRADO Y RELLENO LATERAL COMPACTADO, TOTALMENTE TERMINADA.

| Código | Ud | Descripción | Rendimiento | Precio | Importe |
|---|---|---|---|---|---|
| MO0100 | h | CAPATAZ | 1 | 17.13 | 17.1300 |
| MO0101 | h | OFICIAL 1º | 5 | 17.09 | 85.4500 |
| MO0107 | h | PEON ORDINARIO | 5 | 14.3 | 71.5000 |
| 19BA003 | M3 | EXCAVACION EN ZANJAS, POZOS Y CIMIENTOS, EN TODO TIPO DE TERRENO Y A CUALQUIER PROFUNDIDAD | 2.7 | 4.22 | 11.3940 |
| 19DA008 | M2 | ENCOFRADO Y DESENCOFRADO, NO VISTO, 4 PUESTAS | 6 | 10.49 | 62.9400 |
| 19DA007 | M2 | ENCOFRADO Y DESENCOFRADO, UNA CARA VISTA, 2 PUESTAS | 4.8 | 15.01 | 72.0480 |
| MT4257 | m3 | HORMIGON EN MASA HM-20/20 DE CENTRAL | 1.2 | 63.8 | 76.5600 |
| 19EA002 | KG | ACERO CORRUGADO B 500 S CORTADO, ETC. | 50 | 0.84 | 42.0000 |
| MT2188 | m2 | REJILLA METALICA PARA ARQUETA DE DRENAJE, PUESTA EN OBRA (material) | 1 | 72.12 | 72.1200 |
| 19CA003 | M3 | RELLENO CON MATERIAL ADECUADO PROCEDENTE DE LA EXCAVACION | 1.5 | 2.29 | 3.4350 |
| MQ0420 | h | GRUA SOBRE NEUMATICOS AUTOPROPULSADA (maquinaria; 18/07/2006) | 0.052 | 79.14 | 4.1153 |
| MQ0723 | h | VIBRADOR (maquinaria; 18/07/2006) | 0.05 | 12.34 | 0.6170 |
| %CI | % | Costes Indirectos | 6 % | 519.3093 | 31.1586 |
|  |  | Total |  |  | 550.47 |

Relación comercial: 000, 001, 002

| Medición | Uds. | Parcial |
|---|---|---|
| ARQUETA | 3 | 3.000 |
| Total |  | 3 |

**03DL003** UD ARQUETA REGISTRO 0,75 x 0,7 M, H=1,5 M, Y SUMIDERO SIFÓNICO DE 0.40 x 0.50 M
4 UD × 436.86 = 1747.44
ARQUETA DE REGISTRO DE 0,75 x 0,7 M, H=1,5 M, CON SUMIDERO SIFÓNICO DE 0.40 x 0.50, INCLUSO EXCAVACIÓN, ENCOFRADO, HORMIGÓN H-150, TAPA Y CERCO EN POZO Y REJILLA EN SUMIDERO, AMBOS DE FUNDICIÓN, TOTALMENTE TERMINADO.

| Código | Ud | Descripción | Rendimiento | Precio | Importe |
|---|---|---|---|---|---|
| MO0100 | h | CAPATAZ | 0.5 | 17.13 | 8.5650 |
| MO0101 | h | OFICIAL 1º | 2.5 | 17.09 | 42.7250 |
| MO0107 | h | PEON ORDINARIO | 3 | 14.3 | 42.9000 |
| 19BA006 | M3 | EXCAVACION EN ZANJAS DE CANALIZACIONES Y CIMIENTOS DE OBRAS DRENAJE TRANSV. Y LONGITUDINAL | 1.9 | 5.32 | 10.1080 |
| MT4257 | m3 | HORMIGON EN MASA HM-20/20 DE CENTRAL | 1.05 | 63.8 | 66.9900 |
| 19DA007 | M2 | ENCOFRADO Y DESENCOFRADO, UNA CARA VISTA, 2 PUESTAS | 4.6 | 15.01 | 69.0460 |
| MQ0230 | h | CAMION HORMIGONERA (maquinaria; 18/07/2006) | 0.15 | 61.11 | 9.1665 |
| MQ0723 | h | VIBRADOR | 0.5 | 12.34 | 6.1700 |
| MT2090 | UD | CODO PVC D= 20 CM. (material; 05/10/2010) | 1 | 8.29 | 8.2900 |
| MT2190 | UD | TAPA Y CERCO DE FUNDICION 0.625x0.625x0.165 (material; 05/10/2010) | 1 | 65.2 | 65.2000 |
| MT2149 | UD | MARCO REJILLA DE SUMIDERO 0.50x0.40x0.05 (material; 05/10/2010) | 1 | 17.19 | 17.1900 |
| MT2150 | UD | REJILLA PARA SUMIDERO 0.50x0.40x0.05 (material; 05/10/2010) | 1 | 29.95 | 29.9500 |
| MT2111 | UD | PATES DE POPLIPROPILENO 33x16 CM. D=25 M.M. (material; 05/10/2010) | 5 | 5.53 | 27.6500 |
| MQ0196 | h | CAMION CON CAJA FIJA Y GRUA AUXILIAR (maquinaria; 18/07/2006) | 0.15 | 54.55 | 8.1825 |
| %CI | % | Costes Indirectos | 6 % | 412.1330 | 24.7280 |
|  |  | Total |  |  | 436.86 |

Relación comercial: 000, 001, 002

| Medición | Uds. | Parcial |
|---|---|---|
| S/PLANOS | 4 | 4.000 |
| Total |  | 4 |

**17AV006** M BORDILLO TIPO A-1 PREFABRICADO (31/01/1999)
200 M × 13.02 = 2604.00
BORDILLO TIPO A-1 PREFABRICADO, COLOCADO, INCLUSO HORMIGON DE ASIENTO, SOLERA Y REJUNTADO.

| Código | Ud | Descripción | Rendimiento | Precio | Importe |
|---|---|---|---|---|---|
| MO0101 | h | OFICIAL 1º | 0.005 | 17.09 | 0.0855 |
| MO0107 | h | PEON ORDINARIO | 0.15 | 14.3 | 2.1450 |
| MT8060 | m | BORDILLO PREFABRICADO TIPO A-1, PUESTO EN OBRA (material; 05/10/2010) | 1 | 3.31 | 3.3100 |
| MT4257 | m3 | HORMIGON EN MASA HM-20/20 DE CENTRAL | 0.1 | 63.8 | 6.3800 |
| MQ0230 | h | CAMION HORMIGONERA | 0.005 | 61.11 | 0.3056 |
| MQ0196 | h | CAMION CON CAJA FIJA Y GRUA AUXILIAR | 0.001 | 54.55 | 0.0546 |
| %CI | % | Costes Indirectos | 6 % | 12.2807 | 0.7368 |
|  |  | Total |  |  | 13.02 |

Relación comercial: 000

| Medición | Uds. | Largo | Parcial |
|---|---|---|---|
| S/PLANOS | 1 | 200.000 | 200.000 |
| Total |  |  | 200 |

**03.01.06** m SUMINISTRO Y COLOCACIÓN DE CANAL DE DRENAJE LINEAL DE HORMIGÓN POLÍMERO (12/01/2016)
26 m × 137.32 = 3570.32
Suministro y colocación de canal de drenaje lineal de Hormigón Polímero tipo ULMA modelo F400K o similar. Declaración de Conformidad CE y cumplimiento de la Norma EN1433. Altura total de 400 mm. Incluido excavación, preparación de la superficie de asiento, con replanteo, nivelación y compactación de la misma, relleno perimetral exterior, recibido de marco y rejilla a nueva rasante de pavimento, p.p. de tubería D=400 mm y piezas especiales de conexión a red de pluviales. Totalmente terminado.

| Código | Ud | Descripción | Rendimiento | Precio | Importe |
|---|---|---|---|---|---|
| my05pdm361 | h | Retrocargadora neumáticos 50 CV (maquinaria; 25/02/2016) | 0.025 | 20.15 | 0.5038 |
| mo052 | h | Ayudante electricista. | 0.05 | 14.37 | 0.7185 |
| mo032 | h | Peón especializado | 0.05 | 14.32 | 0.7160 |
| B0111891 | m3 | Hormigón HM-20/P/40/IIa central (material; 25/02/2016) | 0.05 | 67.11 | 3.3555 |
| Kj34puy9100 | m | Canal más rejilla, incluso perfilería necesaria. (material; 25/02/2016) | 1 | 100 | 100.0000 |
| Kj34puy899 | Ud | Codo M-H PVC j.elást.45º D=250 mm. (material; 25/02/2016) | 1 | 10.37 | 10.3700 |
| Kj34puy900 | m | Tubo PVC Ø 250mm.comp.SN-4,i/j.elast (material; 25/02/2016) | 1.5 | 10.08 | 15.1200 |
| % | % | Medios auxiliares | 5 % | 130.7838 | 6.5392 |
|  |  | Total |  |  | 137.32 |

| Medición | Uds. | Largo | Parcial |
|---|---|---|---|
| S/ planos proyecto | 1 | 26.000 | 26.000 |
| Total |  |  | 26 |

**03BL008** M BAJANTE PREFABRICADA 540x320x150-110 MM. TIPO B-1
4 M × 20.7 = 82.80
BAJANTE TIPO B-1, FORMADA POR PIEZAS PREFABRICADAS DE HORMIGÓN DE 540x320x150-110 MM., SOLERA DE ASIENTO DE 10 CM. DE HORMIGÓN HM-20, INCLUSO PREPARACION DE LA SUPERFICIE DE ASIENTO, COMPACTADO Y RECIBIDO DE JUNTAS, TERMINADO

| Código | Ud | Descripción | Rendimiento | Precio | Importe |
|---|---|---|---|---|---|
| MO0101 | h | OFICIAL 1º | 0.15 | 17.09 | 2.5635 |
| MO0106 | h | PEON ESPECIALIZADO (mano de obra; 24/09/2012) | 0.15 | 14.3 | 2.1450 |
| MO0107 | h | PEON ORDINARIO | 0.25 | 14.3 | 3.5750 |
| MT2011 | m | BAJANTE PREFABRICADA 540 x 320 x 150-110 MM. (material) | 1 | 7.38 | 7.3800 |
| 19EA002 | KG | ACERO CORRUGADO B 500 S CORTADO, ETC. | 0.7 | 0.84 | 0.5880 |
| MT4257 | m3 | HORMIGON EN MASA HM-20/20 DE CENTRAL | 0.012 | 63.8 | 0.7656 |
| MQ0196 | h | CAMION CON CAJA FIJA Y GRUA AUXILIAR | 0.046 | 54.55 | 2.5093 |
| %CI | % | Costes Indirectos | 6 % | 19.5264 | 1.1716 |
|  |  | Total |  |  | 20.7 |

Relación comercial: 000, 001, 002

| Medición | Uds. | Largo | Parcial |
|---|---|---|---|
| BAJANTE | 1 | 4.000 | 4.000 |
| Total |  |  | 4 |

### 3.2 DRENAJE TRANSVERSAL
Importe: 7929.92
Relación comercial: 000, 001, 002

**02AD006** M TUBO DE HORMIGÓN ARMADO D=120 CM. SOBRE HM-20
18 M × 231.75 = 4171.50
TUBO DE HORMIGÓN ARMADO D=120 CM. INTERIOR, PARA DRENAJE Y SANEAMIENTO, UNION POR JUNTA DE GOMA, COLOCADO EN ZANJA BAJO TERRAPLÉN, SOBRE CAMA DE HORMIGÓN EN MASA HM-20, Y POSTERIOR RELLENO DE LA ZANJA CON MATERIAL ADECUADO PROCEDENTE DE LA EXCAVACIÓN, INCLUSO EXCAVACIÓN ENCOFRADO, HORMIGONADO Y RELLENO, TOTALMENTE TERMINADO.

| Código | Ud | Descripción | Rendimiento | Precio | Importe |
|---|---|---|---|---|---|
| MO0100 | h | CAPATAZ | 0.05 | 17.13 | 0.8565 |
| MO0101 | h | OFICIAL 1º | 0.15 | 17.09 | 2.5635 |
| MO0107 | h | PEON ORDINARIO | 0.5 | 14.3 | 7.1500 |
| 19BA006 | M3 | EXCAVACION EN ZANJAS DE CANALIZACIONES Y CIMIENTOS DE OBRAS DRENAJE TRANSV. Y LONGITUDINAL | 3 | 5.32 | 15.9600 |
| 19DA005 | M2 | ENCOFRADO NO VISTO EN OBRAS DE FABRICA | 0.85 | 11.86 | 10.0810 |
| 19FA026 | M3 | HORMIGON HM-20 ( Fck. 200 KG/CM2 ) CEM II/A-P 32 (TMAX.=40 MM) EN CENTRAL-CUBA (26/10/1999) | 0.3 | 58.75 | 17.6250 |
| MT2520 | M | TUBO H. ARMADO D=120 CM. INT. CLASE 60, CON JUNTA DE GOMA (material; 18/02/1999) | 1 | 150.25 | 150.2500 |
| MT4222 | KG | DESENCOFRANTE (material) | 1.1 | 2.46 | 2.7060 |
| 19CA003 | M3 | RELLENO CON MATERIAL ADECUADO PROCEDENTE DE LA EXCAVACION | 3 | 2.29 | 6.8700 |
| MQ0420 | h | GRUA SOBRE NEUMATICOS AUTOPROPULSADA | 0.05 | 79.14 | 3.9570 |
| MQ0723 | h | VIBRADOR | 0.05 | 12.34 | 0.6170 |
| %CI | % | Costes Indirectos | 6 % | 218.6360 | 13.1182 |
|  |  | Total |  |  | 231.75 |

Relación comercial: 000, 001, 002

| Medición | Uds. | Largo | Parcial |
|---|---|---|---|
| ODT GLORIETA PO-542 | 1 | 18.000 | 18.000 |
| Total |  |  | 18 |

**02FD025** UD ARQUETA SUMIDERO PARA DRENAJE, DIM. 2x2 M.
2 UD × 1879.21 = 3758.42
ARQUETA SUMIDERO PARA DRENAJE DE PLANTA RECTANGULAR CON DIMENSIONES EXTERIORES 2x2 M. Y ALTURA MENOR O IGUAL A 4 METROS, CON LOSA, SOLERA Y PAREDES DE 20 CM DE ESPESOR, CON MARCO Y REJILLA, CONFECCIONADA CON HORMIGÓN ARMADO HA-25, INCLUSO EXCAVACIÓN Y RELLENO DE TIERRAS CON ENTIBACIÓN Y AGOTAMIENTO, ENCOFRADO, COLOCACIÓN DE ARMADURA, VERTIDO, COMPACTADO, CURADO DEL HORMIGÓN Y DESENCOFRADO, INCLUSO ENRASADO CON EL PAVIMENTO, TOTALMENTE TERMINADA.

| Código | Ud | Descripción | Rendimiento | Precio | Importe |
|---|---|---|---|---|---|
| MO0100 | h | CAPATAZ | 1 | 17.13 | 17.1300 |
| MO0101 | h | OFICIAL 1º | 15 | 17.09 | 256.3500 |
| MO0107 | h | PEON ORDINARIO | 19 | 14.3 | 271.7000 |
| 19BA006 | M3 | EXCAVACION EN ZANJAS DE CANALIZACIONES Y CIMIENTOS DE OBRAS DRENAJE TRANSV. Y LONGITUDINAL | 18.21 | 5.32 | 96.8772 |
| 19DA005 | M2 | ENCOFRADO NO VISTO EN OBRAS DE FABRICA | 23.9 | 11.86 | 283.4540 |
| 19DA006 | M2 | ENCOFRADO VISTO EN OBRAS DE FABRICA | 19.48 | 17.72 | 345.1856 |
| 19FA026 | M3 | HORMIGON HM-20 ( Fck. 200 KG/CM2 ) CEM II/A-P 32 (TMAX.=40 MM) EN CENTRAL-CUBA | 6.94 | 58.75 | 407.7250 |
| 19CA003 | M3 | RELLENO CON MATERIAL ADECUADO PROCEDENTE DE LA EXCAVACION | 11.27 | 2.29 | 25.8083 |
| MQ0420 | h | GRUA SOBRE NEUMATICOS AUTOPROPULSADA | 0.75 | 79.14 | 59.3550 |
| MQ0723 | h | VIBRADOR | 0.75 | 12.34 | 9.2550 |
| %CI | % | Costes Indirectos | 6 % | 1772.8401 | 106.3704 |
|  |  | Total |  |  | 1879.21 |

Relación comercial: 000, 001, 002

| Medición | Uds. | Parcial |
|---|---|---|
| ODT GLORIETA PO-542 | 2 | 2.000 |
| Total |  | 2 |

## 4 SEÑALIZACIÓN Y BALIZAMIENTO (01/11/1992)
Importe: 46961.66
Relación comercial: 000, 001, 002

### 4.1 SEÑALIZACIÓN VERTICAL (01/11/1992)
Importe: 27905.89
Relación comercial: 000, 001, 002

**08CV501** UD SEÑAL CIRCULAR D=60 cm (01/12/1992)
28 UD × 132.8 = 3718.40
Señal circular de 60 cm. de diámetro, de nivel 3 de retrorreflexión, incluso poste de 3,30 m de altura y sección 100x50x3 mm, dado de cimentación 0,55x0,40x0,70 m, elementos de sujección y anclaje, colocada.

| Código | Ud | Descripción | Rendimiento | Precio | Importe |
|---|---|---|---|---|---|
| _AUX011 | M3 | HORMIGON HM-15 ELABORADO (01/01/1993) | 0.154 | 49.21 | 7.5783 |
| _NMAT0040 | UD | SEÑAL CIRCULAR D=60 CM. REFL. (material; 28/06/1997) | 1 | 79.88 | 79.8800 |
| _NMAT0048 | ML | POSTE SUSTENTACION 100x50x3 mm (material; 30/12/1998) | 3.3 | 8.5 | 28.0500 |
| _NMAT0047 | UD | JUEGO TORNILLERIA PARA SEÑAL (material; 25/06/1997) | 1 | 0.75 | 0.7500 |
| _NMO001 | H | CAPATAZ | 0.01 | 17.13 | 0.1713 |
| _NMO003 | H | OFICIAL DE 2ª | 0.2 | 14.97 | 2.9940 |
| _NMO005 | H | PEÓN ORDINARIO | 0.4 | 14.3 | 5.7200 |
| _NMAQ020 | H | RETROEXCAVADORA S/NEUM. 700 L (maquinaria; 01/12/1992) | 0.005 | 17.35 | 0.0868 |
| _NMAQ019 | H | CAMIÓN HORMIGONERA 6 M3 | 0.002 | 25.54 | 0.0511 |
| %CI | % | Costes Indirectos | 6 % | 125.2815 | 7.5169 |
|  |  | Total |  |  | 132.8 |

Relación comercial: 000, 001, 002

| Medición | Uds. | Parcial |
|---|---|---|
| S/MED AUX | 28 | 28.000 |
| Total |  | 28 |

**08CV502** UD SEÑAL TRIANGULAR L=90 cm (01/12/1992)
22 UD × 146.8 = 3229.60
Señal triangular de 90 cm de lado, de nivel 3 de retrorreflexión, incluso poste de 3,35 m de altura y sección 100x60x3 mm, dado de cimentación 0,80x0,50x0,70 m, y elementos de sujección y anclaje, totalmente colocada.

| Código | Ud | Descripción | Rendimiento | Precio | Importe |
|---|---|---|---|---|---|
| _AUX010 | M3 | HORMIGON HM-20 ELABORADO | 0.28 | 56.54 | 15.8312 |
| _NMAT0068 | UD | SEÑAL TRIANGULAR L=90 CM. REFL. (material; 30/12/1998) | 1 | 77.44 | 77.4400 |
| _NMAT0069 | ML | POSTE SUSTENTACION 100x60x3 MM. (material; 09/06/2015) | 3.35 | 10.58 | 35.4430 |
| _NMAT0047 | UD | JUEGO TORNILLERIA PARA SEÑAL | 1 | 0.75 | 0.7500 |
| _NMO001 | H | CAPATAZ | 0.01 | 17.13 | 0.1713 |
| _NMO003 | H | OFICIAL DE 2ª | 0.2 | 14.97 | 2.9940 |
| _NMO005 | H | PEÓN ORDINARIO | 0.4 | 14.3 | 5.7200 |
| _NMAQ020 | H | RETROEXCAVADORA S/NEUM. 700 L | 0.005 | 17.35 | 0.0868 |
| _NMAQ019 | H | CAMIÓN HORMIGONERA 6 M3 | 0.002 | 25.54 | 0.0511 |
| %CI | % | Costes Indirectos | 6 % | 138.4874 | 8.3092 |
|  |  | Total |  |  | 146.8 |

Relación comercial: 000, 001, 002

| Medición | Uds. | Parcial |
|---|---|---|
| S/MED AUX | 22 | 22.000 |
| Total |  | 22 |

**08CV503** UD SEÑAL OCTOGONAL D=90 cm (01/12/1992)
1 UD × 154.86 = 154.86
Señal octogonal de 90 cm de lado, de nivel 3 de retrorreflexión, incluso poste de 3,30 m de altura y sección 100x50x3 mm, dado de cimentación 0,60x0,40x0,70 m, elementos de sujección y anclaje, totalmente colocada.

| Código | Ud | Descripción | Rendimiento | Precio | Importe |
|---|---|---|---|---|---|
| _NMAT0070 | UD | SEÑAL OCTOGONAL 90 cm REFLEC. (material; 30/12/1998) | 1 | 98.77 | 98.7700 |
| _AUX010 | M3 | HORMIGON HM-20 ELABORADO | 0.168 | 56.54 | 9.4987 |
| _NMAT0048 | ML | POSTE SUSTENTACION 100x50x3 mm | 3.3 | 8.5 | 28.0500 |
| _NMAT0047 | UD | JUEGO TORNILLERIA PARA SEÑAL | 1 | 0.75 | 0.7500 |
| _NMO001 | H | CAPATAZ | 0.01 | 17.13 | 0.1713 |
| _NMO003 | H | OFICIAL DE 2ª | 0.2 | 14.97 | 2.9940 |
| _NMO005 | H | PEÓN ORDINARIO | 0.4 | 14.3 | 5.7200 |
| _NMAQ020 | H | RETROEXCAVADORA S/NEUM. 700 L | 0.005 | 17.35 | 0.0868 |
| _NMAQ019 | H | CAMIÓN HORMIGONERA 6 M3 | 0.002 | 25.54 | 0.0511 |
| %CI | % | Costes Indirectos | 6 % | 146.0919 | 8.7655 |
|  |  | Total |  |  | 154.86 |

Relación comercial: 000, 001, 002

| Medición | Uds. | Parcial |
|---|---|---|
| S/MED AUX | 1 | 1.000 |
| Total |  | 1 |

**08CV504** UD SEÑAL CUADRADA 60x60 cm (01/12/1992)
12 UD × 193.86 = 2326.32
Señal cuadrada de 60x60 cm, de nivel 3 de retrorreflexión, incluso poste de sustentación de 3.50 m de altura y sección de 100x60x3 mm, dado de cimentación de 0,70x0,70x0,40 m, elementos de sujección y anclaje, totalmente colocada.

| Código | Ud | Descripción | Rendimiento | Precio | Importe |
|---|---|---|---|---|---|
| _AUX010 | M3 | HORMIGON HM-20 ELABORADO | 0.196 | 56.54 | 11.0818 |
| _NMAT0071 | UD | SEÑAL CUADRADA DE 60X60 CM (material; 12/11/2002) | 1 | 125 | 125.0000 |
| _NMAT0069 | ML | POSTE SUSTENTACION 100x60x3 MM. | 3.5 | 10.58 | 37.0300 |
| _NMAT0047 | UD | JUEGO TORNILLERIA PARA SEÑAL | 1 | 0.75 | 0.7500 |
| _NMO001 | H | CAPATAZ | 0.01 | 17.13 | 0.1713 |
| _NMO003 | H | OFICIAL DE 2ª | 0.2 | 14.97 | 2.9940 |
| _NMO005 | H | PEÓN ORDINARIO | 0.4 | 14.3 | 5.7200 |
| _NMAQ020 | H | RETROEXCAVADORA S/NEUM. 700 L | 0.005 | 17.35 | 0.0868 |
| _NMAQ019 | H | CAMIÓN HORMIGONERA 6 M3 | 0.002 | 25.54 | 0.0511 |
| %CI | % | Costes Indirectos | 6 % | 182.8850 | 10.9731 |
|  |  | Total |  |  | 193.86 |

Relación comercial: 000, 001, 002

| Medición | Uds. | Parcial |
|---|---|---|
| S/MED AUX | 12 | 12.000 |
| Total |  | 12 |

**08CV505** UD PLACA COMPLEMENTARIA 70x25 CM. (25/06/1997)
10 UD × 43.95 = 439.50
Placa complementaria 70x25cm, de nivel 3 de retrorreflexión, incluso elementos de sujección, totalmente colocada.

| Código | Ud | Descripción | Rendimiento | Precio | Importe |
|---|---|---|---|---|---|
| _NMAT0077 | UD | PLACA COMPLEMENTARIA 70x25 cm REFLEC. (material; 30/12/1998) | 1 | 39.71 | 39.7100 |
| _NMAT0047 | UD | JUEGO TORNILLERIA PARA SEÑAL | 1 | 0.75 | 0.7500 |
| _NMO005 | H | PEÓN ORDINARIO | 0.07 | 14.3 | 1.0010 |
| %CI | % | Costes Indirectos | 6 % | 41.4610 | 2.4877 |
|  |  | Total |  |  | 43.95 |

Relación comercial: 000

| Medición | Uds. | Parcial |
|---|---|---|
| S/MED AUX | 10 | 10.000 |
| Total |  | 10 |

**08CV506** UD SEÑAL DOBLE TRIANGULAR L=90 cm CIRCULAR D=60 cm (01/12/1992)
13 UD × 236.88 = 3079.44
Señal doble formada por señal triangular de 90 cm de lado y señal circular de 60 cm de diámetro, de nivel 3 de retrorreflexión, incluso poste de 3,35 m de altura y sección 100x60x3 mm, dado de cimentación 0,80x0,50x0,70 m,y elementos de sujección y anclaje, totalmente colocada.

| Código | Ud | Descripción | Rendimiento | Precio | Importe |
|---|---|---|---|---|---|
| _AUX010 | M3 | HORMIGON HM-20 ELABORADO | 0.28 | 56.54 | 15.8312 |
| _NMAT0068 | UD | SEÑAL TRIANGULAR L=90 CM. REFL. | 1 | 77.44 | 77.4400 |
| _NMAT0040 | UD | SEÑAL CIRCULAR D=60 CM. REFL. | 1 | 79.88 | 79.8800 |
| _NMAT0069 | ML | POSTE SUSTENTACION 100x60x3 MM. | 3.35 | 10.58 | 35.4430 |
| _NMAT0047 | UD | JUEGO TORNILLERIA PARA SEÑAL | 2 | 0.75 | 1.5000 |
| _NMO001 | H | CAPATAZ | 0.01 | 17.13 | 0.1713 |
| _NMO003 | H | OFICIAL DE 2ª | 0.3 | 14.97 | 4.4910 |
| _NMO005 | H | PEÓN ORDINARIO | 0.6 | 14.3 | 8.5800 |
| _NMAQ020 | H | RETROEXCAVADORA S/NEUM. 700 L | 0.005 | 17.35 | 0.0868 |
| _NMAQ019 | H | CAMIÓN HORMIGONERA 6 M3 | 0.002 | 25.54 | 0.0511 |
| %CI | % | Costes Indirectos | 6 % | 223.4744 | 13.4085 |
|  |  | Total |  |  | 236.88 |

Relación comercial: 000, 001, 002

| Medición | Uds. | Parcial |
|---|---|---|
| S/MED AUX | 13 | 13.000 |
| Total |  | 13 |

**08CV507** M2 M2 CARTEL EN LAMAS DE ACERO GALVANIZADO, VARIAS MEDIDAS, RETRORREFLECTANTE, GRADO REFLECTANCIA NIVEL 2 (01/11/1992)
66.002 M2 × 216.86 = 14313.19
Cartel en lamas de acero galvanizado, varias medidas, retrorreflectante, grado reflectancia nivel 2, incluso cimentación, p.p. postes de sustentación en perfil galvanizado de dimensiones adecuadas a la superficie del cartel, placas de anclaje, elementos de sujección y cimentación, totalmente instalado.

| Código | Ud | Descripción | Rendimiento | Precio | Importe |
|---|---|---|---|---|---|
| _AUX001 | M3 | EXCAV. ZANJAS, POZOS Y CIMIENTOS | 0.35 | 3.68 | 1.2880 |
| _AUX003 | M3 | RELLENO Y COMPACTACION DE ZANJAS (01/11/1992) | 0.1 | 1.82 | 0.1820 |
| _AUX004 | M2 | CONSTRUCCION ENCOFRADO OCULTO | 0.15 | 5.76 | 0.8640 |
| _AUX009 | M3 | HORMIGON HM-25 ELABORADO (01/01/1993) | 0.25 | 69.45 | 17.3625 |
| _NMAT0031 | KG | ACERO CORRUGADO B 500 S CORTADO, DOBLADO, ARMADO Y COLOCADO EN OBRA, INCLUSO P.P. DE DESPUNTES. (material; 19/07/2010) | 10 | 0.96 | 9.6000 |
| _NMAT0032 | M2 | CARTEL EN LAMAS DE ACERO GALVANIZADO, RETRORREFLECTANTE, GRADO REFLECTANCIA NIVEL 2, INCLUSO ELEMENTOS DE SUJECCIÓN Y TORNILLERÍA, PUESTO EN OBRA (material; 19/07/2010) | 1 | 102.5 | 102.5000 |
| _NMAT0033 | KG | ACERO LAMINADO S 275 JR EN PERFILES DE VIGAS, TRABAJADO EN TALLER, INCLUSO CORTE DE MATERIAL CON MÁQUINA OXICORTE, SOLDADURA, P.P. DE DESPUNTES, PEQUEÑO MATERIAL, GALVANIZADO, TOTALMENTE MONTADO EN TALLER Y PUESTO A PIE DE OBRA (material; 19/07/2010) | 25 | 2.25 | 56.2500 |
| _NMO001 | H | CAPATAZ | 0.1 | 17.13 | 1.7130 |
| _NMO004 | H | PEON ESPECIALIZADO | 0.5 | 14.3 | 7.1500 |
| _NMO005 | H | PEÓN ORDINARIO | 0.5 | 14.3 | 7.1500 |
| _NMAQ021 | H | VIBRADOR DE HORMIGON (maquinaria; 13/11/1998) | 0.05 | 6.79 | 0.3395 |
| _NMAQ027 | H | COMPACTADOR VIBRAT. MANUAL (maquinaria; 05/04/2005) | 0.005 | 7.05 | 0.0353 |
| _NMAQ003 | H | CAMION GRUA DE 8 TN | 0.005 | 30.29 | 0.1515 |
| %CI | % | Costes Indirectos | 6 % | 204.5858 | 12.2751 |
|  |  | Total |  |  | 216.86 |

Relación comercial: 000, 001, 002

| Medición | Uds. | Largo | Ancho | Parcial |
|---|---|---|---|---|
|  | 3 | 3.800 | 1.900 | 21.660 |
|  | 1 | 2.800 | 2.100 | 5.880 |
|  | 1 | 4.500 | 1.900 | 8.550 |
|  | 1 | 2.800 | 2.200 | 6.160 |
|  | 1 | 4.400 | 2.100 | 9.240 |
|  | 1 | 4.000 | 1.900 | 7.600 |
|  | 1 | 3.200 | 2.160 | 6.912 |
| Total |  |  |  | 66.002 |

**08CV508** M2 M2 CARTEL FLECHA, O PANEL DIRECCIONAL, EN CHAPA DE ACERO GALVANIZADO RETRORREFLECTANTE, GRADO REFLECTANCIA NIVEL 2 (01/12/1992)
3.236 M2 × 199.19 = 644.58
Cartel, flecha, o panel direccional, varias medidas, en chapa de acero galvanizado, retrorreflectante, grado reflectancia nivel 2, incluso cimentación, p.p. postes de sustentación en tubo rectangular galvanizado de dimensiones adecuadas a la superficie del cartel, vaina de chapa de acero en cimentación, elementos de sujección y cimentación, totalmente instalado.

| Código | Ud | Descripción | Rendimiento | Precio | Importe |
|---|---|---|---|---|---|
| _AUX001 | M3 | EXCAV. ZANJAS, POZOS Y CIMIENTOS | 0.35 | 3.68 | 1.2880 |
| _AUX010 | M3 | HORMIGON HM-20 ELABORADO | 0.3 | 56.54 | 16.9620 |
| _NMAT0032 | M2 | CARTEL EN LAMAS DE ACERO GALVANIZADO, RETRORREFLECTANTE, GRADO REFLECTANCIA NIVEL 2 | 1 | 102.5 | 102.5000 |
| _NMAT0048 | ML | POSTE SUSTENTACION 100x50x3 mm | 6 | 8.5 | 51.0000 |
| _NMO001 | H | CAPATAZ | 0.01 | 17.13 | 0.1713 |
| _NMO004 | H | PEON ESPECIALIZADO | 0.5 | 14.3 | 7.1500 |
| _NMO005 | H | PEÓN ORDINARIO | 0.5 | 14.3 | 7.1500 |
| _NMAQ021 | H | VIBRADOR DE HORMIGON | 0.25 | 6.79 | 1.6975 |
| %CI | % | Costes Indirectos | 6 % | 187.9188 | 11.2751 |
|  |  | Total |  |  | 199.19 |

Relación comercial: 000, 001, 002

| Medición | Uds. | Largo | Ancho | Parcial |
|---|---|---|---|---|
|  | 1 | 0.950 | 0.350 | 0.333 |
|  | 1 | 0.700 | 0.250 | 0.175 |
|  | 1 | 1.200 | 0.450 | 0.540 |
|  | 1 | 1.200 | 0.400 | 0.480 |
|  | 1 | 1.200 | 0.300 | 0.360 |
|  | 1 | 1.450 | 0.350 | 0.508 |
|  | 1 | 1.200 | 0.400 | 0.480 |
|  | 1 | 1.200 | 0.300 | 0.360 |
| Total |  |  |  | 3.236 |

### 4.2 SEÑALIZACIÓN HORIZONTAL (24/06/1997)
Importe: 3397.3
Relación comercial: 000

**08AP101** ML MARCA VIAL REFLEXIVA DE 0.10 M (24/06/1997)
10647.456 ML × 0.25 = 2661.86
Marca vial reflectante de 10 cm. de ancho con pintura acrílica de base acuosa, incluso p.p. de microesferas de vidrio y premarcaje.

| Código | Ud | Descripción | Rendimiento | Precio | Importe |
|---|---|---|---|---|---|
| _NMAT0052 | KG | PINTURA BLANCA ACRILICA (material; 23/11/1999) | 0.03 | 1.38 | 0.0414 |
| _NMAT0053 | KG | MICROESFERAS DE VIDRIO (material; 23/11/1999) | 0.02 | 1.32 | 0.0264 |
| _NMO001 | H | CAPATAZ | 0.001 | 17.13 | 0.0171 |
| _NMO002 | H | OFICIAL DE 1ª | 0.001 | 17.09 | 0.0171 |
| _NMO005 | H | PEÓN ORDINARIO | 0.003 | 14.3 | 0.0429 |
| _NMAQ009 | H | MAQUINA PINTABANDAS (maquinaria; 24/06/1997) | 0.003 | 12.62 | 0.0379 |
| _NMAQ010 | H | TRICICLO REPARTIDOR DE CONOS (maquinaria; 24/06/1997) | 0.003 | 7.81 | 0.0234 |
| _NMAQ011 | H | BARREDORA AUTOPROPULSADA | 0.003 | 9.62 | 0.0289 |
| %CI | % | Costes Indirectos | 6 % | 0.2351 | 0.0141 |
|  |  | Total |  |  | 0.25 |

Relación comercial: 000

| Medición | Uds. | Largo | Parcial |
|---|---|---|---|
| M 1.3 | 0.27 | 232.430 | 62.756 |
| M 1.7 | 0.5 | 16.000 | 8.000 |
| M 2.6 | 1 | 5475.000 | 5475.000 |
| M 2.2 | 1 | 2101.700 | 2101.700 |
| Líneas carril bici | 3 | 1000.000 | 3000.000 |
| Total |  |  | 10647.456 |

**08AP102** ML MARCA VIAL REFLEXIVA DE 0.40 M (24/06/1997)
67.929 ML × 0.55 = 37.36
Marca vial reflectante de 40 cm. de ancho con pintura acrílica de base acuosa, incluso p.p. de microesferas de vidrio y premarcaje.

| Código | Ud | Descripción | Rendimiento | Precio | Importe |
|---|---|---|---|---|---|
| _NMAT0052 | KG | PINTURA BLANCA ACRILICA | 0.135 | 1.38 | 0.1863 |
| _NMAT0053 | KG | MICROESFERAS DE VIDRIO | 0.09 | 1.32 | 0.1188 |
| _NMO001 | H | CAPATAZ | 0.001 | 17.13 | 0.0171 |
| _NMO002 | H | OFICIAL DE 1ª | 0.001 | 17.09 | 0.0171 |
| _NMO005 | H | PEÓN ORDINARIO | 0.004 | 14.3 | 0.0572 |
| _NMAQ009 | H | MAQUINA PINTABANDAS | 0.004 | 12.62 | 0.0505 |
| _NMAQ010 | H | TRICICLO REPARTIDOR DE CONOS | 0.004 | 7.81 | 0.0312 |
| _NMAQ011 | H | BARREDORA AUTOPROPULSADA | 0.004 | 9.62 | 0.0385 |
| %CI | % | Costes Indirectos | 6 % | 0.5167 | 0.0310 |
|  |  | Total |  |  | 0.55 |

Relación comercial: 000

| Medición | Uds. | Largo | Parcial |
|---|---|---|---|
| M 4.1 stop | 1 | 9.300 | 9.300 |
| M 4.2 ceda el paso | 0.667 | 87.900 | 58.629 |
| Total |  |  | 67.929 |

**08AP103** M2 SUPERFICIE PINTADA EN CEBREADOS Y SÍMBOLOS (24/06/1997)
129.996 M2 × 5.37 = 698.08
Superficie realmente pintada con pintura acrílica de base acuosa en zonas cebreadas, isletas, rótulos y símbolos, incluso p.p. de microesferas de vidrio y premarcaje.

| Código | Ud | Descripción | Rendimiento | Precio | Importe |
|---|---|---|---|---|---|
| _NMAT0052 | KG | PINTURA BLANCA ACRILICA | 0.8 | 1.38 | 1.1040 |
| _NMAT0053 | KG | MICROESFERAS DE VIDRIO | 0.6 | 1.32 | 0.7920 |
| _NMAT0054 | PP | PLANTILLAS AUX. PARA PINTADO (material; 23/11/1999) | 3 | 0.08 | 0.2400 |
| _NMO001 | H | CAPATAZ | 0.005 | 17.13 | 0.0857 |
| _NMO002 | H | OFICIAL DE 1ª | 0.015 | 17.09 | 0.2564 |
| _NMO004 | H | PEON ESPECIALIZADO | 0.03 | 14.3 | 0.4290 |
| _NMO005 | H | PEÓN ORDINARIO | 0.09 | 14.3 | 1.2870 |
| _NMAQ010 | H | TRICICLO REPARTIDOR DE CONOS | 0.05 | 7.81 | 0.3905 |
| _NMAQ011 | H | BARREDORA AUTOPROPULSADA | 0.05 | 9.62 | 0.4810 |
| %CI | % | Costes Indirectos | 6 % | 5.0656 | 0.3039 |
|  |  | Total |  |  | 5.37 |

Relación comercial: 000

| Medición | Uds. | Largo | Parcial |
|---|---|---|---|
| M 4.3 (paso de peatones) | 1 | 112.000 | 112.000 |
| M 6.4 (stop) | 1 | 1.230 | 1.230 |
| M 6.5 (ceda el paso) | 9 | 1.430 | 12.870 |
| M 6.9 (ciclista) | 4 | 0.464 | 1.856 |
| M 6.10 (peaton) | 4 | 0.510 | 2.040 |
| Total |  |  | 129.996 |

### 4.3 SISTEMAS DE CONTENCIÓN Y BALIZAMIENTO (01/01/1993)
Importe: 15658.47
Relación comercial: 000, 001, 002

**08HD201** UD ABATIMIENTO CORTO BARRERA L=4.264 m (01/01/1993)
2 UD × 132.35 = 264.70
Abatimiento corto en barrera de seguridad de longitud 4.264 m, según planos, totalmente colocado.

| Código | Ud | Descripción | Rendimiento | Precio | Importe |
|---|---|---|---|---|---|
| _NMO001 | H | CAPATAZ | 0.036 | 17.13 | 0.6167 |
| _NMO002 | H | OFICIAL DE 1ª | 0.144 | 17.09 | 2.4610 |
| _NMO005 | H | PEÓN ORDINARIO | 0.234 | 14.3 | 3.3462 |
| _NMAT0064 | ML | BARRERA BMS FLEXIBLE DOBLE ONDA (material; 25/01/2001) | 4.32 | 15.96 | 68.9472 |
| _NMAT0066 | ML | POSTE TUBULAR 120*55 (material; 09/06/2015) | 1.3 | 15.5 | 20.1500 |
| _NMAT0067 | UD | PIEZA ESPECIAL TERMINACIÓN B.M.S. (material; 09/06/2015) | 1 | 17.43 | 17.4300 |
| _NMAT0061 | UD | JUEGO TORNILLOS BARRERA SEG. (material; 25/01/2001) | 1 | 2.82 | 2.8200 |
| _AUX010 | M3 | HORMIGON HM-20 ELABORADO | 0.15 | 56.54 | 8.4810 |
| _NMAQ003 | H | CAMION GRUA DE 8 TN | 0.02 | 30.29 | 0.6058 |
| %CI | % | Costes Indirectos | 6 % | 124.8579 | 7.4915 |
|  |  | Total |  |  | 132.35 |

Relación comercial: 000, 001, 002

| Medición | Uds. | Parcial |
|---|---|---|
| s/planos | 2 | 2.000 |
| Total |  | 2 |

**08HD202** ML BARRERA FLEX. PROT. MOTOCICLISTAS TIPO BMSNA2/120B (24/06/1997)
109 ML × 39.71 = 4328.39
Barrera de seguridad simple para protección de motociclistas tipo BMSNA2/120B, sujeta con postes tubulares 120x55 cada 4 m. con amortiguador, incluso p.p. de tornillería, fijaciones y captafaros cada 8,0 m., galvanizada, totalmente colocada.

| Código | Ud | Descripción | Rendimiento | Precio | Importe |
|---|---|---|---|---|---|
| _NMAT0057 | ML | BARRERA SEGURIDAD DOBLE ONDA GALVANIZADA (material; 25/01/2001) | 1 | 27.99 | 27.9900 |
| _NMAT0063 | ML | PERFIL GALVANIZADO C-120 (material; 09/06/2015) | 0.5 | 7.75 | 3.8750 |
| _NMAT0062 | UD | AMORTIGUADOR PARA BARRERA (material; 25/01/2001) | 0.25 | 4.45 | 1.1125 |
| _NMAT0061 | UD | JUEGO TORNILLOS BARRERA SEG. | 0.5 | 2.82 | 1.4100 |
| _NMAT0060 | UD | CAPTAFARO BIFACIAL PARA BARRERA (material; 24/06/1997) | 0.125 | 2.58 | 0.3225 |
| _NMO001 | H | CAPATAZ | 0.01 | 17.13 | 0.1713 |
| _NMO002 | H | OFICIAL DE 1ª | 0.02 | 17.09 | 0.3418 |
| _NMO005 | H | PEÓN ORDINARIO | 0.07 | 14.3 | 1.0010 |
| _NMAQ012 | H | CARRO HINCADOR DE POSTES (maquinaria; 24/06/1997) | 0.025 | 13.22 | 0.3305 |
| _NMAQ003 | H | CAMION GRUA DE 8 TN | 0.03 | 30.29 | 0.9087 |
| %CI | % | Costes Indirectos | 6 % | 37.4633 | 2.2478 |
|  |  | Total |  |  | 39.71 |

Relación comercial: 000

| Medición | Uds. | Largo | Parcial |
|---|---|---|---|
| s/planos | 1 | 109.000 | 109.000 |
| Total |  |  | 109 |

**08HD204** UD CAPTAFARO BIFACIAL OJO DE GATO (15/11/2006)
116 UD × 5.68 = 658.88
Captafaro bifacial ojo de gato, tamaño normal, instalado en el suelo.

| Código | Ud | Descripción | Rendimiento | Precio | Importe |
|---|---|---|---|---|---|
| _NMO004 | H | PEON ESPECIALIZADO | 0.06 | 14.3 | 0.8580 |
| _NMAT0180 | UD | CAPTAFARO BIFACIAL (material; 15/11/2006) | 1 | 4.15 | 4.1500 |
| _NMAT0181 | UD | ADHESIVO (material; 15/11/2006) | 0.1 | 3.46 | 0.3460 |
| %CI | % | Costes Indirectos | 6 % | 5.3540 | 0.3212 |
|  |  | Total |  |  | 5.68 |

Relación comercial: 000

**05.03** M BARANDILLA DE ACERO GALVANIZADO EN CALIENTE
130 M × 80.05 = 10406.50
Barandilla de acero galvanizado en caliente y lacado en color a definir por la Dirección de obra, con travesaño inferior, montantes cada 200 cm y barrotes cada 20 cm, de 100 cm de altura, incluso parte proporcional de uniones y piezas especiales, totalmente fijada.

| Código | Ud | Descripción | Rendimiento | Precio | Importe |
|---|---|---|---|---|---|
| BB121EA0 | m | Barandilla acero,pasamano,trav.inf.,mont./200cm,barrotes/20cm,h=100cm (material) | 1 | 70.42 | 70.4200 |
| B0A62F00 | u | Taco acero D=10mm,torn./arand./tuerca (material) | 1 | 0.88 | 0.8800 |
| A0140000 | h | Peón (mano de obra) | 0.39 | 14.56 | 5.6784 |
| A0121000 | h | Oficial 1a (mano de obra) | 0.179 | 15.96 | 2.8568 |
| A%AUX001 | % | Gastos auxiliares mano de obra | 2.5 % | 8.5352 | 0.2134 |
|  |  | Total |  |  | 80.05 |

| Medición | Uds. | Largo | Parcial |
|---|---|---|---|
| Senda peatonal P.K. 0+840 a P.K. 0+970 | 1 | 130.000 | 130.000 |
| Total |  |  | 130 |

## 5 URBANIZACIÓN Y PAVIMENTOS (01/11/1992)
Importe: 70542.16
Relación comercial: 000, 001, 002

**05UB101** M2 PAVIMENTO DE LOSETA HIDRÁULICA BICAPA (01/01/1993)
981.8 M2 × 19.83 = 19469.09
Pavimento de loseta hidráulica, 4 pastillas, de color a determinar por la Dirección de Obra, de 21x21 cm sobre solera de hormigón HM-15/B/20/I de 10 cm de espesor, sentada con mortero de cemento, incluso parte proporcional de junta de dilatación, enlechado y limpieza, totalmente ejecutado.

| Código | Ud | Descripción | Rendimiento | Precio | Importe |
|---|---|---|---|---|---|
| _NMO002 | H | OFICIAL DE 1ª | 0.02 | 17.09 | 0.3418 |
| _NMO004 | H | PEON ESPECIALIZADO | 0.1 | 14.3 | 1.4300 |
| _NMO005 | H | PEÓN ORDINARIO | 0.15 | 14.3 | 2.1450 |
| _NMAT0044 | M2 | LOSETA 4 PASTILLAS CEMENTO GRIS 21X21 CM (material; 06/04/2006) | 1 | 7.84 | 7.8400 |
| _NMAT0045 | UD | JUNTA DILATACIÓN PAVIMENTO PIEZAS (material; 28/03/2005) | 1 | 0.19 | 0.1900 |
| _AUX011 | M3 | HORMIGON HM-15 ELABORADO | 0.1 | 49.21 | 4.9210 |
| _AUX008 | M3 | MORTERO DE CEMENTO M-40 (18/04/2002) | 0.02 | 41.41 | 0.8282 |
| _NMAT0046 | M3 | LECHADA CEMENTO 1/3 CEM II/A-P 32,5 R (material; 28/03/2005) | 0.02 | 50.81 | 1.0162 |
| %CI | % | Costes Indirectos | 6 % | 18.7122 | 1.1227 |
|  |  | Total |  |  | 19.83 |

Relación comercial: 000, 001, 002

| Medición | Uds. | Parcial |
|---|---|---|
| GLORIETA PO-542 | 23.62 | 23.620 |
|  | 17.24 | 17.240 |
|  | 85.6 | 85.600 |
| GLORIETA PO-532 | 802.48 | 802.480 |
|  | 52.86 | 52.860 |
| Total |  | 981.8 |

**05UB108** M3 SUELO SELECCIONADO TIPO JABRE (01/11/1992)
977.548 M3 × 5.94 = 5806.64
Suelo seleccionado tipo jabre, con material procedente de cantera.

| Código | Ud | Descripción | Rendimiento | Precio | Importe |
|---|---|---|---|---|---|
| _NMAT0101 | M3 | MATERIAL SELECCIONADO (material; 11/02/2004) | 1 | 2.06 | 2.0600 |
| _NMAT0001 | M3 | AGUA | 0.06 | 0.29 | 0.0174 |
| _NMAQ041 | H | MOTONIVELADORA DE 180 CV. | 0.02 | 39.22 | 0.7844 |
| _NMAQ042 | H | RODILLO VIBRATORIO 12/14 TN. | 0.02 | 27.05 | 0.5410 |
| _NMAQ043 | H | CAMION RIEGO DE AGUA | 0.02 | 15.63 | 0.3126 |
| _NMO001 | H | CAPATAZ | 0.03 | 17.13 | 0.5139 |
| _NMO002 | H | OFICIAL DE 1ª | 0.03 | 17.09 | 0.5127 |
| _NMO005 | H | PEÓN ORDINARIO | 0.06 | 14.3 | 0.8580 |
| %CI | % | Costes Indirectos | 6 % | 5.6000 | 0.3360 |
|  |  | Total |  |  | 5.94 |

Relación comercial: 000

| Medición | Uds. | Alto | Parcial |
|---|---|---|---|
| CARRIL BICI + ACERA | 3910.19 | 0.250 | 977.548 |
| Total |  |  | 977.548 |

**05UB109** M2 ESTABILIZADOR DE SUELO EMULSIÓN IÓNICA COPOLÍMERA (11/02/2004)
3910.19 M2 × 8.28 = 32376.37
Estabilizador de suelo emulsión iónica copolímera tipo Tecofix o similar.

| Código | Ud | Descripción | Rendimiento | Precio | Importe |
|---|---|---|---|---|---|
| _NMAT0299 | M2 | EMULSIÓN IÓNICA COPOLÍMERA (material; 11/02/2004) | 1 | 7.81 | 7.8100 |
| %CI | % | Costes Indirectos | 6 % | 7.8100 | 0.4686 |
|  |  | Total |  |  | 8.28 |

Relación comercial: 000

| Medición | Uds. | Parcial |
|---|---|---|
| CARRIL BICI + ACERA | 3910.19 | 3910.190 |
| Total |  | 3910.19 |

**05UB104** ML BORDILLO TIPO A-2 (01/01/1993)
509.85 ML × 15.15 = 7724.23
Bordillo prefabricado de hormigón tipo A2, de color gris, de sección 20x10, colocado sobre 12 cm. de hormigón HM-15 según planos, rejuntado y limpieza, incluida la excavación previa y el relleno posterior, totalmente colocado.

| Código | Ud | Descripción | Rendimiento | Precio | Importe |
|---|---|---|---|---|---|
| _NMO002 | H | OFICIAL DE 1ª | 0.05 | 17.09 | 0.8545 |
| _NMO004 | H | PEON ESPECIALIZADO | 0.15 | 14.3 | 2.1450 |
| _NMO005 | H | PEÓN ORDINARIO | 0.15 | 14.3 | 2.1450 |
| _NMAT0049 | ML | BORDILLO PREFABRICADO DE HORMIGÓN TIPO A2 (material; 04/04/2006) | 1 | 4.02 | 4.0200 |
| _AUX011 | M3 | HORMIGON HM-15 ELABORADO | 0.1 | 49.21 | 4.9210 |
| _AUX008 | M3 | MORTERO DE CEMENTO M-40 | 0.005 | 41.41 | 0.2071 |
| %CI | % | Costes Indirectos | 6 % | 14.2926 | 0.8576 |
|  |  | Total |  |  | 15.15 |

Relación comercial: 000, 001, 002

| Medición | Uds. | Largo | Parcial |
|---|---|---|---|
| ACERA GLORIETA PO-542 | 1 | 48.000 | 48.000 |
| ACERA GLORIETA PO-532 | 1 | 461.850 | 461.850 |
| Total |  |  | 509.85 |

**05UB105** ML BORDILLO PREFABRICADO EN BARBACANAS (01/01/1993)
27.64 ML × 16.44 = 454.40
Bordillo de hormigón de transición en barbacanas según detalle en planos, incluso preparación de asiento, solera y rejuntado, totalmente colocado.

| Código | Ud | Descripción | Rendimiento | Precio | Importe |
|---|---|---|---|---|---|
| _NMAT0168 | ML | BORDILLO PREFABRICADO LATERAL PARA BARBACANAS (material; 29/10/2006) | 1 | 1.9 | 1.9000 |
| _AUX009 | M3 | HORMIGON HM-25 ELABORADO | 0.116 | 69.45 | 8.0562 |
| _AUX007 | M3 | MORTERO DE CEMENTO 1:4 (18/04/2002) | 0.009 | 41.8 | 0.3762 |
| _NMO001 | H | CAPATAZ | 0.015 | 17.13 | 0.2570 |
| _NMO002 | H | OFICIAL DE 1ª | 0.1 | 17.09 | 1.7090 |
| _NMO004 | H | PEON ESPECIALIZADO | 0.2 | 14.3 | 2.8600 |
| _NMAQ016 | H | DUMPER DE 1500 KG (maquinaria; 28/01/2004) | 0.049 | 6 | 0.2940 |
| _NMAQ023 | H | HORMIGONERA DE 250 L (maquinaria; 21/02/2005) | 0.01 | 6 | 0.0600 |
| %CI | % | Costes Indirectos | 6 % | 15.5124 | 0.9307 |
|  |  | Total |  |  | 16.44 |

Relación comercial: 000, 001, 002

| Medición | Uds. | Parcial |
|---|---|---|
| ACERA GLORIETA PO-532 | 27.64 | 27.640 |
| Total |  | 27.64 |

**05UB106** ML BORDILLO MONTABLE TIPO C-7 (01/01/1993)
169.64 ML × 20.12 = 3413.16
Bordillo montable prefabricado de hormigón tipo C-7, de color gris, dispuesto en el contorno de las isletas y glorietas, de dimensiones según plano, colocado sobre 12 cm. de hormigón HM-15, incluido rejuntado, limpieza y la excavación previa y relleno posterior, totalmente colocado.

| Código | Ud | Descripción | Rendimiento | Precio | Importe |
|---|---|---|---|---|---|
| _NMO004 | H | PEON ESPECIALIZADO | 0.15 | 14.3 | 2.1450 |
| _NMO005 | H | PEÓN ORDINARIO | 0.3 | 14.3 | 4.2900 |
| _NMO002 | H | OFICIAL DE 1ª | 0.3 | 17.09 | 5.1270 |
| _AUX011 | M3 | HORMIGON HM-15 ELABORADO | 0.05 | 49.21 | 2.4605 |
| _AUX008 | M3 | MORTERO DE CEMENTO M-40 | 0.011 | 41.41 | 0.4555 |
| _NMAT0152 | ML | Bordillo montable de hormigón tipo B-7 (material; 03/03/2010) | 1 | 4.5 | 4.5000 |
| %CI | % | Costes Indirectos | 6 % | 18.9780 | 1.1387 |
|  |  | Total |  |  | 20.12 |

Relación comercial: 000, 001, 002

| Medición | Uds. | Parcial |
|---|---|---|
| BORDILLO GLORIETA EP-0003 | 72.25 | 72.250 |
| BORDILLO GLORIETA PO-532 | 97.39 | 97.390 |
| Total |  | 169.64 |

**05EH007** M3 HORMIGON HM-20, ELABORADO EN CENTRAL (31/01/1999)
18.772 M3 × 69.16 = 1298.27
HORMIGON HM-20 PARA LA EJECUCIÓN DE CIMENTACIÓN DE MUROS, ELABORADO EN CENTRAL, PUESTO EN OBRA, INCLUSO PREPARACIÓN DE LA SUPERFICIE DE ASIENTO, VIBRADO, REGLADO,CURADO Y TODAS LAS OPERACIONES Y MEDIOS AUXILIARES NECESARIOS PARA SU EJECUCIÓN, TOTALMENTE TERMINADO.

| Código | Ud | Descripción | Rendimiento | Precio | Importe |
|---|---|---|---|---|---|
| MO0100 | h | CAPATAZ | 0.01 | 17.13 | 0.1713 |
| MO0101 | h | OFICIAL 1º | 0.015 | 17.09 | 0.2564 |
| MO0107 | h | PEON ORDINARIO | 0.05 | 14.3 | 0.7150 |
| MQ0230 | h | CAMION HORMIGONERA | 0.005 | 61.11 | 0.3056 |
| MT4257 | m3 | HORMIGON EN MASA HM-20/20 DE CENTRAL | 1 | 63.8 | 63.8000 |
| %CI | % | Costes Indirectos | 6 % | 65.2483 | 3.9149 |
|  |  | Total |  |  | 69.16 |

Relación comercial: 000

| Medición | Uds. | Alto | Parcial |
|---|---|---|---|
| S/PLANOS | 12 | 0.490 | 5.880 |
|  | 10.57 | 0.490 | 5.179 |
|  | 6.93 | 0.490 | 3.396 |
|  | 8.81 | 0.490 | 4.317 |
| Total |  |  | 18.772 |

## 6 MUROS DE CONTENCIÓN (01/11/1992)
Importe: 60065.58
Relación comercial: 000, 001, 002

### 6.1 MURO 1 (01/11/1992)
Importe: 18814.02
Relación comercial: 000

**02.01** M3 EXCAVACIÓN EN ZANJA, POZOS Y CIMIENTO (20/06/2006)
258.24 M3 × 9.99 = 2579.82
Excavación en zanjas, pozos y cimientos en todo tipo de terreno por medios mecánicos, con retirada de los materiales excavados, carga y transporte a vertedero y canon de vertedero. Incluso retirada de arbustos, matorrales, raíces y eventualmente pequeño arbolado que de manera puntual pueda aparecer en el emplazamiento de la zona de excavación.

| Código | Ud | Descripción | Rendimiento | Precio | Importe |
|---|---|---|---|---|---|
| mt08emt010a | m² | Apuntalamiento y entibación ligera de zanjas y pozos de 2 m de ancho como máximo, para una protección del 20% mediante tablones, correas y codales de madera (10 usos). (material; 08/11/2012) | 0.5 | 11.57 | 5.7850 |
| _NMAT0014 | M3 | CANON DE VERTEDERO | 1 | 0.2 | 0.2000 |
| MO0101 | h | OFICIAL 1º | 0.02 | 17.09 | 0.3418 |
| MO0107 | h | PEON ORDINARIO | 0.037 | 14.3 | 0.5291 |
| mq05pdm110 | h | Camión basculante 4x4 de 14 t. (maquinaria; 21/06/2012) | 0.037 | 30.4 | 1.1248 |
| MQ0707 | h | RETROEXCAVADORA HIDRAULICA SOBRE RUEDAS DE 13 T (maquinaria; 18/07/2006) | 0.037 | 54.31 | 2.0095 |
|  |  | Total |  |  | 9.99 |

Relación comercial: 000

| Medición | Uds. | Largo | Parcial |
|---|---|---|---|
| Excavación para zapatas (sobreancho 0,5 m) | 1 | 258.240 | 258.240 |
| Total |  |  | 258.24 |

**05ME001** M3 ESCOLLERA DE PIEDRA (13/08/2010)
363.29 M3 × 32.66 = 11865.05
M3. escollera de piedra peso>500 kg

| Código | Ud | Descripción | Rendimiento | Precio | Importe |
|---|---|---|---|---|---|
| _NMAT0182 | Tn | ESCOLLERA DE PIEDRA > 500 KG (material; 13/08/2010) | 1.6 | 13.8 | 22.0800 |
| _NMAQ008 | h | RETROCARGADORA NEUMÁTICA 75 CV | 0.15 | 37.09 | 5.5635 |
| _NMO002 | H | OFICIAL DE 1ª | 0.06 | 17.09 | 1.0254 |
| _NMO004 | H | PEON ESPECIALIZADO | 0.15 | 14.3 | 2.1450 |
| %CI | % | Costes Indirectos | 6 % | 30.8139 | 1.8488 |
|  |  | Total |  |  | 32.66 |

Relación comercial: 000

| Medición | Uds. | Largo | Parcial |
|---|---|---|---|
| s/planos | 1 | 363.290 | 363.290 |
| Total |  |  | 363.29 |

**05EH007** M3 HORMIGON HM-20, ELABORADO EN CENTRAL
36.23 M3 × 69.16 = 2505.67

| Medición | Uds. | Largo | Parcial |
|---|---|---|---|
| dot. 1m3/ml de muro | 1 | 36.230 | 36.230 |
| Total |  |  | 36.23 |

**01DE251** M3 RELLENO GRANULAR FILTRANTE (01/11/1992)
122.13 M3 × 12.31 = 1503.42
Relleno localizado con material granular filtrante, extendido, humectación y compactación en capas de 30 cm. de espesor, con un grado de compactación del 95% del proctor modificado.

| Código | Ud | Descripción | Rendimiento | Precio | Importe |
|---|---|---|---|---|---|
| _NMAT0183 | M3 | RELLENO GRANULAR (material; 13/08/2010) | 1 | 8.05 | 8.0500 |
| _NMAQ028 | H. | CAMION C/TANQUE AGUA 10 M3 170 CV (maquinaria; 28/03/2001) | 0.01 | 37.17 | 0.3717 |
| _NMAQ008 | h | RETROCARGADORA NEUMÁTICA 75 CV | 0.01 | 37.09 | 0.3709 |
| _NMAQ049 | H | RODILLO DE NEUMATICOS 20 TN. | 0.05 | 21.04 | 1.0520 |
| _NMO002 | H | OFICIAL DE 1ª | 0.02 | 17.09 | 0.3418 |
| _NMO004 | H | PEON ESPECIALIZADO | 0.1 | 14.3 | 1.4300 |
| %CI | % | Costes Indirectos | 6 % | 11.6164 | 0.6970 |
|  |  | Total |  |  | 12.31 |

Relación comercial: 000

| Medición | Uds. | Largo | Parcial |
|---|---|---|---|
| s/planos | 1 | 122.130 | 122.130 |
| Total |  |  | 122.13 |

**01GE005** M2 LAMINA DE GEOTEXTIL DE PROPILENO 110 G/M2
136.78 M2 × 1.12 = 153.19
LAMINA DE GEOTEXTIL, COMPUESTA POR FILAMENTOS DE PROPILENO UNIDOS TERMICAMENTE, CON UN GRAMAJE DE 110 G/M2, TOTALMENTE COLOCADA.

| Código | Ud | Descripción | Rendimiento | Precio | Importe |
|---|---|---|---|---|---|
| MO0107 | h | PEON ORDINARIO | 0.015 | 14.3 | 0.2145 |
| MT4281 | M2 | LAMINA GEOTEXTIL DE POLIPROPILENO, 110 GR/M2 (material) | 1 | 0.84 | 0.8400 |
| %CI | % | Costes Indirectos | 6 % | 1.0545 | 0.0633 |
|  |  | Total |  |  | 1.12 |

Relación comercial: 000

| Medición | Uds. | Largo | Parcial |
|---|---|---|---|
| s/planos | 1 | 136.780 | 136.780 |
| Total |  |  | 136.78 |

**03CL013** M TUBO DREN FLEXIBLE P.V.C. D=200 MM
36.23 M × 5.71 = 206.87
TUBO DREN FLEXIBLE P.V.C. D=200 MM, TOTALMENTE COLOCADO.

| Código | Ud | Descripción | Rendimiento | Precio | Importe |
|---|---|---|---|---|---|
| MO0101 | h | OFICIAL 1º | 0.01 | 17.09 | 0.1709 |
| MO0107 | h | PEON ORDINARIO | 0.05 | 14.3 | 0.7150 |
| MT2427 | M | TUBO DREN FLEXIBLE P.V.C. D=200 MM (material) | 1.1 | 4.09 | 4.4990 |
| %CI | % | Costes Indirectos | 6 % | 5.3849 | 0.3231 |
|  |  | Total |  |  | 5.71 |

Relación comercial: 000

| Medición | Uds. | Largo | Parcial |
|---|---|---|---|
| s/planos | 1 | 36.230 | 36.230 |
| Total |  |  | 36.23 |

### 6.2 MURO 2 (01/11/1992)
Importe: 9762.37
Relación comercial: 000

**02.01** M3 EXCAVACIÓN EN ZANJA, POZOS Y CIMIENTO
128.7 M3 × 9.99 = 1285.71

| Medición | Uds. | Largo | Parcial |
|---|---|---|---|
| Excavación para zapatas (sobreancho 0,5 m) | 1 | 128.700 | 128.700 |
| Total |  |  | 128.7 |

**05ME001** M3 ESCOLLERA DE PIEDRA
198.55 M3 × 32.66 = 6484.64

| Medición | Uds. | Largo | Parcial |
|---|---|---|---|
| s/planos | 1 | 198.550 | 198.550 |
| Total |  |  | 198.55 |

**05EH007** M3 HORMIGON HM-20, ELABORADO EN CENTRAL
14.64 M3 × 69.16 = 1012.50

| Medición | Uds. | Largo | Parcial |
|---|---|---|---|
| dot. 1m3/ml de muro | 1 | 14.640 | 14.640 |
| Total |  |  | 14.64 |

**01DE251** M3 RELLENO GRANULAR FILTRANTE
66.05 M3 × 12.31 = 813.08

| Medición | Uds. | Largo | Parcial |
|---|---|---|---|
| s/planos | 1 | 66.050 | 66.050 |
| Total |  |  | 66.05 |

**01GE005** M2 LAMINA DE GEOTEXTIL DE PROPILENO 110 G/M2
73.97 M2 × 1.12 = 82.85

| Medición | Uds. | Largo | Parcial |
|---|---|---|---|
| s/planos | 1 | 73.970 | 73.970 |
| Total |  |  | 73.97 |

**03CL013** M TUBO DREN FLEXIBLE P.V.C. D=200 MM
14.64 M × 5.71 = 83.59

| Medición | Uds. | Largo | Parcial |
|---|---|---|---|
| s/planos | 1 | 14.640 | 14.640 |
| Total |  |  | 14.64 |

### 6.3 MURO 3 (01/11/1992)
Importe: 6341.99
Relación comercial: 000

**02.01** M3 EXCAVACIÓN EN ZANJA, POZOS Y CIMIENTO
102.14 M3 × 9.99 = 1020.38

| Medición | Uds. | Largo | Parcial |
|---|---|---|---|
| Excavación para zapatas (sobreancho 0,5 m) | 1 | 102.140 | 102.140 |
| Total |  |  | 102.14 |

**05ME001** M3 ESCOLLERA DE PIEDRA
99.66 M3 × 32.66 = 3254.90

| Medición | Uds. | Largo | Parcial |
|---|---|---|---|
| s/planos | 1 | 99.660 | 99.660 |
| Total |  |  | 99.66 |

**05EH007** M3 HORMIGON HM-20, ELABORADO EN CENTRAL
19.54 M3 × 69.16 = 1351.39

| Medición | Uds. | Largo | Parcial |
|---|---|---|---|
| dot. 1m3/ml de muro | 1 | 19.540 | 19.540 |
| Total |  |  | 19.54 |

**01DE251** M3 RELLENO GRANULAR FILTRANTE
44.51 M3 × 12.31 = 547.92

| Medición | Uds. | Largo | Parcial |
|---|---|---|---|
| s/planos | 1 | 44.510 | 44.510 |
| Total |  |  | 44.51 |

**01GE005** M2 LAMINA DE GEOTEXTIL DE PROPILENO 110 G/M2
49.85 M2 × 1.12 = 55.83

| Medición | Uds. | Largo | Parcial |
|---|---|---|---|
| s/planos | 1 | 49.850 | 49.850 |
| Total |  |  | 49.85 |

**03CL013** M TUBO DREN FLEXIBLE P.V.C. D=200 MM
19.54 M × 5.71 = 111.57

| Medición | Uds. | Largo | Parcial |
|---|---|---|---|
| s/planos | 1 | 19.540 | 19.540 |
| Total |  |  | 19.54 |

### 6.4 MURO 4 (07/01/1999)
Importe: 6716.67
Relación comercial: 000, 001, 002

**05ME002** M3 MURO MAMPOSTERÍA GRANITO 1 CARA VISTA (07/01/1999)
32.22 M3 × 173.68 = 5595.97
MAMPOSTERÍA ORDINARIA DE PIEDRA GRANÍTICA A UNA CARA VISTA, RECIBIDA CON MORTERO DE CEMENTO CEM II/B-P 32,5 N Y ARENA DE RÍO M-5 EN MUROS HASTA 50 CM. DE ESPESOR, I/PREPARACIÓN DE PIEDRAS, ASIENTO, RECIBIDO, REJUNTADO, LIMPIEZA Y MEDIOS AUXILIARES, S/NTE-EFP-6, MEDIDA DEDUCIENDO HUECOS SUPERIORES A 2 M2.

| Código | Ud | Descripción | Rendimiento | Precio | Importe |
|---|---|---|---|---|---|
| _NMAT0562 | m3 | PIEDRA GRANÍTICA MAMPOSTERIA ORDINARIA (material; 13/08/2010) | 1.1 | 66 | 72.6000 |
| 19HA006 | T | CEMENTO CEM II/A-V 32,5 R EMPLEADO COMO FILLER EN LA FABRICACION DE MEZCLAS BITUMINOSAS EN CALIENTE | 0.005 | 70.09 | 0.3505 |
| _AUX008 | M3 | MORTERO DE CEMENTO M-40 | 0.3 | 41.41 | 12.4230 |
| _NMO002 | H | OFICIAL DE 1ª | 2.5 | 17.09 | 42.7250 |
| _NMO004 | H | PEON ESPECIALIZADO | 2.5 | 14.3 | 35.7500 |
| %CI | % | Costes Indirectos | 6 % | 163.8485 | 9.8309 |
|  |  | Total |  |  | 173.68 |

Relación comercial: 000, 001, 002

| Medición | Uds. | Largo | Ancho | Parcial |
|---|---|---|---|---|
| s/planos | 1 | 64.440 | 0.500 | 32.220 |
| Total |  |  |  | 32.22 |

**05.03** M BARANDILLA DE ACERO GALVANIZADO EN CALIENTE
14 M × 80.05 = 1120.70

### 6.5 MURO 5 (01/11/1992)
Importe: 18430.53
Relación comercial: 000, 001, 002

**02.01** M3 EXCAVACIÓN EN ZANJA, POZOS Y CIMIENTO
142.96 M3 × 9.99 = 1428.17

| Medición | Uds. | Largo | Parcial |
|---|---|---|---|
| Excavación para zapatas (sobreancho 0,5 m) | 1 | 142.960 | 142.960 |
| Total |  |  | 142.96 |

**05ME001** M3 ESCOLLERA DE PIEDRA
187.02 M3 × 32.66 = 6108.07

| Medición | Uds. | Largo | Parcial |
|---|---|---|---|
| s/planos | 1 | 187.020 | 187.020 |
| Total |  |  | 187.02 |

**05EH007** M3 HORMIGON HM-20, ELABORADO EN CENTRAL
20.29 M3 × 69.16 = 1403.26

| Medición | Uds. | Largo | Parcial |
|---|---|---|---|
| dot. 1m3/ml de muro | 1 | 20.290 | 20.290 |
| Total |  |  | 20.29 |

**01DE251** M3 RELLENO GRANULAR FILTRANTE
57.09 M3 × 12.31 = 702.78

| Medición | Uds. | Largo | Parcial |
|---|---|---|---|
| s/planos | 1 | 57.090 | 57.090 |
| Total |  |  | 57.09 |

**01GE005** M2 LAMINA DE GEOTEXTIL DE PROPILENO 110 G/M2
63.94 M2 × 1.12 = 71.61

| Medición | Uds. | Largo | Parcial |
|---|---|---|---|
| s/planos | 1 | 63.940 | 63.940 |
| Total |  |  | 63.94 |

**03CL013** M TUBO DREN FLEXIBLE P.V.C. D=200 MM
20.29 M × 5.71 = 115.86

| Medición | Uds. | Largo | Parcial |
|---|---|---|---|
| s/planos | 1 | 20.290 | 20.290 |
| Total |  |  | 20.29 |

**05ME002** M3 MURO MAMPOSTERÍA GRANITO 1 CARA VISTA
43.99 M3 × 173.68 = 7640.18

| Medición | Uds. | Largo | Ancho | Parcial |
|---|---|---|---|---|
| S/PLANOS | 1 | 87.980 | 0.500 | 43.990 |
| Total |  |  |  | 43.99 |

**05.03** M BARANDILLA DE ACERO GALVANIZADO EN CALIENTE
12 M × 80.05 = 960.60

## 7 SOLUCIONES AL TRÁFICO (01/12/1992)
Importe: 7219.76
Relación comercial: 000, 001, 002

**20AV301** UD SEÑAL CIRCULAR D=60 cm (01/12/1992)
5 UD × 92.28 = 461.40
Señal circular de 60 cm. de diámetro, de nivel 3 de retrorreflexión, incluso poste de 3,30 m. de altura y sección 100x50x3 mm., dado de cimentación 0,55x0,40x0,70 m, elementos de sujección y anclaje, colocada.

| Código | Ud | Descripción | Rendimiento | Precio | Importe |
|---|---|---|---|---|---|
| _AUX011 | M3 | HORMIGON HM-15 ELABORADO | 0.154 | 49.21 | 7.5783 |
| _NMAT0042 | UD | SEÑAL CIRCULAR D=60 CM. REFL. (material; 28/06/1997) | 1 | 41.65 | 41.6500 |
| _NMAT0048 | ML | POSTE SUSTENTACION 100x50x3 mm | 3.3 | 8.5 | 28.0500 |
| _NMAT0047 | UD | JUEGO TORNILLERIA PARA SEÑAL | 1 | 0.75 | 0.7500 |
| _NMO001 | H | CAPATAZ | 0.01 | 17.13 | 0.1713 |
| _NMO003 | H | OFICIAL DE 2ª | 0.2 | 14.97 | 2.9940 |
| _NMO005 | H | PEÓN ORDINARIO | 0.4 | 14.3 | 5.7200 |
| _NMAQ020 | H | RETROEXCAVADORA S/NEUM. 700 L | 0.005 | 17.35 | 0.0868 |
| _NMAQ019 | H | CAMIÓN HORMIGONERA 6 M3 | 0.002 | 25.54 | 0.0511 |
| %CI | % | Costes Indirectos | 6 % | 87.0515 | 5.2231 |
|  |  | Total |  |  | 92.28 |

Relación comercial: 000, 001, 002

| Medición | Uds. | Parcial |
|---|---|---|
| TR-301 | 2 | 2.000 |
| Subtotal |  | 2.000 |
| TR-301 | 3 | 3.000 |
| Subtotal |  | 3.000 |
| Subtotal acumulado |  | 5.000 |
| Total |  | 5 |

**20AV302** UD SEÑAL TRIANGULAR L=90 cm (01/12/1992)
8 UD × 120.3 = 962.40
Señal triangular de 90 cm de lado, de nivel 3 de retrorreflexión, incluso poste de 3,35 m. de altura y sección 100x60x3 mm., dado de cimentación 0,80x0,50x0,70 m.,y elementos de sujección y anclaje, totalmente colocada.

| Código | Ud | Descripción | Rendimiento | Precio | Importe |
|---|---|---|---|---|---|
| _AUX010 | M3 | HORMIGON HM-20 ELABORADO | 0.28 | 56.54 | 15.8312 |
| _NMAT0056 | UD | SEÑAL TRIANGULAR L=90 CM. REFL. (material; 30/12/1998) | 1 | 52.44 | 52.4400 |
| _NMAT0069 | ML | POSTE SUSTENTACION 100x60x3 MM. | 3.35 | 10.58 | 35.4430 |
| _NMAT0047 | UD | JUEGO TORNILLERIA PARA SEÑAL | 1 | 0.75 | 0.7500 |
| _NMO001 | H | CAPATAZ | 0.01 | 17.13 | 0.1713 |
| _NMO003 | H | OFICIAL DE 2ª | 0.2 | 14.97 | 2.9940 |
| _NMO005 | H | PEÓN ORDINARIO | 0.4 | 14.3 | 5.7200 |
| _NMAQ020 | H | RETROEXCAVADORA S/NEUM. 700 L | 0.005 | 17.35 | 0.0868 |
| _NMAQ019 | H | CAMIÓN HORMIGONERA 6 M3 | 0.002 | 25.54 | 0.0511 |
| %CI | % | Costes Indirectos | 6 % | 113.4874 | 6.8092 |
|  |  | Total |  |  | 120.3 |

Relación comercial: 000, 001, 002

| Medición | Uds. | Parcial |
|---|---|---|
| TP-18 | 3 | 3.000 |
| Subtotal |  | 3.000 |
| TP-18 | 2 | 2.000 |
| Subtotal |  | 2.000 |
| TP-18 | 3 | 3.000 |
| Subtotal |  | 3.000 |
| Subtotal acumulado |  | 8.000 |
| Total |  | 8 |

**20AV303** UD PANEL DE OBRA TIPO TB-5 (25/06/1997)
10 UD × 210.26 = 2102.60
Panel estrecho tipo TB-5, en zona de obras, tamaño normal, reflectante, incluso elementos de sujección, instalado.

| Código | Ud | Descripción | Rendimiento | Precio | Importe |
|---|---|---|---|---|---|
| _NMAT0185 | UD | PANELMOVIL TIPO TB-5 (material; 25/06/1997) | 1 | 197.18 | 197.18 |
| _NMO002 | H | OFICIAL DE 1ª | 0.01 | 17.09 | 0.17 |
| _NMO004 | H | PEON ESPECIALIZADO | 0.02 | 14.3 | 0.29 |
| _NMO005 | H | PEÓN ORDINARIO | 0.05 | 14.3 | 0.72 |
| %CI | % | Costes Indirectos | 6 % | 198.36 | 11.90 |
|  |  | Total |  |  | 210.26 |

Relación comercial: 000

| Medición | Uds. | Parcial |
|---|---|---|
| TB-5 | 2 | 2.000 |
| Subtotal |  | 2.000 |
| TB-5 | 2 | 2.000 |
| Subtotal |  | 2.000 |
| TB-5 | 6 | 6.000 |
| Subtotal |  | 6.000 |
| Subtotal acumulado |  | 10.000 |
| Total |  | 10 |

**20AV304** UD CONO TIPO TB-6 (25/06/1997)
121 UD × 11.6 = 1403.60
Cono tipo TB-6 en señalización durante las obras, incluida colocación.

| Código | Ud | Descripción | Rendimiento | Precio | Importe |
|---|---|---|---|---|---|
| _NMAT0186 | UD | CONO TIPO TB-6 (material; 25/06/1997) | 1 | 10.23 | 10.2300 |
| _NMO005 | H | PEÓN ORDINARIO | 0.05 | 14.3 | 0.7150 |
| %CI | % | Costes Indirectos | 6 % | 10.9450 | 0.6567 |
|  |  | Total |  |  | 11.6 |

Relación comercial: 000

| Medición | Uds. | Parcial |
|---|---|---|
| GLORIETA EP-0003 | 49 | 49.000 |
| GLORIETA PO-532 | 72 | 72.000 |
| Total |  | 121 |

**20AV305** M2 PINTURA VIAL TIPO TB-12 (25/06/1997)
406 M2 × 1.68 = 682.08
Superficie realmente pintada de marcas viales con pintura de color naranja TB-12

| Código | Ud | Descripción | Rendimiento | Precio | Importe |
|---|---|---|---|---|---|
| _NMAT0187 | KG | PINTURA SEÑALIZACIÓN DE OBRAS TIPO TB-12 (material; 25/06/1997) | 0.1 | 4.35 | 0.4350 |
| _NMAT0188 | KG | MICROESFERAS DE VIDRIO M.V. (material; 25/06/1997) | 0.03 | 2.25 | 0.0675 |
| _NMO002 | H | OFICIAL DE 1ª | 0.002 | 17.09 | 0.0342 |
| _NMO005 | H | PEÓN ORDINARIO | 0.005 | 14.3 | 0.0715 |
| _NMO004 | H | PEON ESPECIALIZADO | 0.005 | 14.3 | 0.0715 |
| _NMAQ055 | H | MÁQUINA PARA PINTAR BANDAS (maquinaria; 13/08/2010) | 0.025 | 36.11 | 0.9028 |
| %CI | % | Costes Indirectos | 6 % | 1.5825 | 0.0950 |
|  |  | Total |  |  | 1.68 |

Relación comercial: 000

| Medición | Uds. | Largo | Ancho | Parcial |
|---|---|---|---|---|
| GLORIETA EP-0003 | 1 | 1602.000 | 0.100 | 160.200 |
| GLORIETA PO-532 | 1 | 2458.000 | 0.100 | 245.800 |
| Total |  |  |  | 406 |

**20AV306** M2 BORRADO MARCA VIAL (13/08/2010)
406 M2 × 2.08 = 844.48
Borrado de marca vial con granalla

| Código | Ud | Descripción | Rendimiento | Precio | Importe |
|---|---|---|---|---|---|
| _NMO002 | H | OFICIAL DE 1ª | 0.008 | 17.09 | 0.1367 |
| _NMO005 | H | PEÓN ORDINARIO | 0.015 | 14.3 | 0.2145 |
| _NMAQ056 | H | MÁQUINA PARA BORRAR MARCAS VIALES (maquinaria; 13/08/2010) | 0.1 | 16.09 | 1.6090 |
| %CI | % | Costes Indirectos | 6 % | 1.9602 | 0.1176 |
|  |  | Total |  |  | 2.08 |

Relación comercial: 000

| Medición | Uds. | Largo | Ancho | Parcial |
|---|---|---|---|---|
| GLORIETA EP-0003 | 1 | 1602.000 | 0.100 | 160.200 |
| GLORIETA PO-532 | 1 | 2458.000 | 0.100 | 245.800 |
| Total |  |  |  | 406 |

**20AV307** MES ALQUILER JUEGO SEMAFOROS (13/08/2010)
6 MES × 127.2 = 763.20
Alquiler de juego de semáforos.

| Código | Ud | Descripción | Rendimiento | Precio | Importe |
|---|---|---|---|---|---|
| _NVAR025 | MES | ALQUILER JUEGO SEMAFOROS (13/08/2010) | 1 | 120 | 120.0000 |
| %CI | % | Costes Indirectos | 6 % | 120.0000 | 7.2000 |
|  |  | Total |  |  | 127.2 |

Relación comercial: 000

| Medición | Uds. | Largo | Parcial |
|---|---|---|---|
| FASE I | 1 | 2.000 | 2.000 |
| FASE II | 2 | 2.000 | 4.000 |
| Total |  |  | 6 |

## 8 ORDENACIÓN ECOLÓGICA
Importe: 17877.83
Relación comercial: 000

**13CP202** M2 CESPED SEMILLADO (26/06/2006)
1207.01 M2 × 3.17 = 3826.22
Formación de cesped, incluso p.p. de semillas y mantillo, totalmente ejecutado.

| Código | Ud | Descripción | Rendimiento | Precio | Importe |
|---|---|---|---|---|---|
| _NMAT0075 | M3 | MANTILLO (material; 09/06/2015) | 0.01 | 17.89 | 0.1789 |
| _NMAT0001 | M3 | AGUA | 0.15 | 0.29 | 0.0435 |
| _NMAT0074 | KG | SEMILLA COMBINADA PARA CESPED (material; 09/06/2015) | 0.06 | 4.87 | 0.2922 |
| _NMO002 | H | OFICIAL DE 1ª | 0.079 | 17.09 | 1.3501 |
| _NMO004 | H | PEON ESPECIALIZADO | 0.079 | 14.3 | 1.1297 |
| %CI | % | Costes Indirectos | 6 % | 2.9944 | 0.1797 |
|  |  | Total |  |  | 3.17 |

Relación comercial: 000

| Medición | Uds. | Parcial |
|---|---|---|
| GLORIETAS EP-0003 Y PO-542 | 1207.01 | 1207.010 |
| Total |  | 1207.01 |

**13CP201** M3 EXTENDIDO DE TIERRA VEGETAL (29/07/2014)
2254.91 M3 × 2.29 = 5163.74
Extendido con pala cargadora y perfilado a mano de tierra vegetal procedente de la propia obra, totalmente terminada.

| Código | Ud | Descripción | Rendimiento | Precio | Importe |
|---|---|---|---|---|---|
| _NMO005 | H | PEÓN ORDINARIO | 0.05 | 14.3 | 0.7150 |
| _NMAQ017 | H | PALA CARGADORA W30 CASE (maquinaria; 09/06/2015) | 0.05 | 28.85 | 1.4425 |
| %CI | % | Costes Indirectos | 6 % | 2.1575 | 0.1295 |
|  |  | Total |  |  | 2.29 |

Relación comercial: 000

| Medición | Uds. | Parcial |
|---|---|---|
| S/ANEJO TIERRAS | 2254.91 | 2254.910 |
| Total |  | 2254.91 |

**13CP001** M2 HIDROSIEMBRA SOBRE TALUDES DE TERRAPLEN O DESMONTE
10580.8 M2 × 0.84 = 8887.87
HIDROSIEMBRA SOBRE TALUDES DE TERRAPLÉN O DESMONTE CONSISTENTE EN PROYECCIÓN DE MEZCLAS DE SEMILLAS, ABONOS, MATERIAL ESTABILIZADOR Y PEGANTES, INCLUSO RIEGOS.

| Código | Ud | Descripción | Rendimiento | Precio | Importe |
|---|---|---|---|---|---|
| MO0102 | h | OFICIAL 2 º (mano de obra; 09/08/2012) | 0.007 | 14.97 | 0.1048 |
| MO0107 | h | PEON ORDINARIO | 0.015 | 14.3 | 0.2145 |
| MT1011 | M3 | AGUA | 0.001 | 0.6 | 0.0006 |
| MT7014 | KG | MEZCLA DE SEMILLAS (material) | 0.03 | 2.1 | 0.0630 |
| MT7010 | KG | ABONO MINERAL N.P.K. 15-15-15 (material) | 0.1 | 0.05 | 0.0050 |
| MT7013 | KG | ABONO ORGANICO (material) | 0.1 | 0.06 | 0.0060 |
| MT7015 | KG | ESTABILIZADOR DE SUELOS (material) | 0.01 | 2.9 | 0.0290 |
| MT7017 | KG | ACONDICIONADOR DE SUELOS (material) | 0.005 | 3.43 | 0.0172 |
| MT7016 | KG | MULCH (material) | 0.1 | 0.21 | 0.0210 |
| MQ0481 | H. | HIDROSEMBRADORA (maquinaria) | 0.015 | 22.11 | 0.3317 |
| %CI | % | Costes Indirectos | 6 % | 0.7928 | 0.0476 |
|  |  | Total |  |  | 0.84 |

Relación comercial: 000

| Medición | Uds. | Parcial |
|---|---|---|
| TALUD_DES_I | 3219.2 | 3219.200 |
| TALUD_DES_D | 5123.84 | 5123.840 |
| TALUD_TER_I | 967.12 | 967.120 |
| TALUD_TER_D | 1270.64 | 1270.640 |
| Total |  | 10580.8 |

## 9 SERVICIOS AFECTADOS
Importe: 190538.92
Relación comercial: 000, 001, 002

### 9.1 ABASTECIMIENTO
Importe: 19153.09
Relación comercial: 000, 001, 002

**11EF100** M RETIRADA DE TUBERIA EXISTENTE (18/07/2006)
395 M × 6.83 = 2697.85
RETIRADA DE TUBERÍA EXISTENTE, INCLUIDO TRANSPORTE A LUGAR DE ACOPIO O VERTEDERO.

| Código | Ud | Descripción | Rendimiento | Precio | Importe |
|---|---|---|---|---|---|
| MO0101 | h | OFICIAL 1º | 0.075 | 17.09 | 1.2818 |
| MO0107 | h | PEON ORDINARIO | 0.075 | 14.3 | 1.0725 |
| MQ0196 | h | CAMION CON CAJA FIJA Y GRUA AUXILIAR | 0.075 | 54.55 | 4.0913 |
| %CI | % | Costes Indirectos | 6 % | 6.4456 | 0.3867 |
|  |  | Total |  |  | 6.83 |

Relación comercial: 000

| Medición | Uds. | Largo | Parcial |
|---|---|---|---|
| SA.ABAST.01 | 1 | 165.000 | 165.000 |
| SA.ABAST.02 | 1 | 115.000 | 115.000 |
| SA.ABAST.03 | 1 | 115.000 | 115.000 |
| Total |  |  | 395 |

**11EF002** M TUBERIA DE FUNDICION DUCTIL D=250 MM., COLOCADA EN ZANJA
115 M × 45.32 = 5211.80
TUBERÍA DE FUNDICIÓN DÚCTIL D=250 MM., COLOCADA EN ZANJA SOBRE CAMA DE DE ARENA DE 15 CM. DE ESPESOR, P.P. DE JUNTA, INCLUSO EXCAVACIÓN Y POSTERIOR RELLENO DE LA ZANJA CON MATERIAL PROCEDENTE DE LA EXCAVACIÓN, TOTALMENTE TERMINADO.

| Código | Ud | Descripción | Rendimiento | Precio | Importe |
|---|---|---|---|---|---|
| MO0101 | h | OFICIAL 1º | 0.2 | 17.09 | 3.4180 |
| MO0107 | h | PEON ORDINARIO | 0.2 | 14.3 | 2.8600 |
| 19BA003 | M3 | EXCAVACION EN ZANJAS, POZOS Y CIMIENTOS, EN TODO TIPO DE TERRENO Y A CUALQUIER PROFUNDIDAD | 0.12 | 4.22 | 0.5064 |
| MT2449 | M | TUBO DE FUNDICION DUCTIL D= 250 M.M (material) | 1 | 33.75 | 33.7500 |
| 19CA003 | M3 | RELLENO CON MATERIAL ADECUADO PROCEDENTE DE LA EXCAVACION | 0.06 | 2.29 | 0.1374 |
| MT1034 | M3 | ARENA DE RIO 0/5 M.M. (material; 11/02/1999) | 0.09 | 11 | 0.9900 |
| MQ0196 | h | CAMION CON CAJA FIJA Y GRUA AUXILIAR | 0.02 | 54.55 | 1.0910 |
| %CI | % | Costes Indirectos | 6 % | 42.7528 | 2.5652 |
|  |  | Total |  |  | 45.32 |

Relación comercial: 000, 001, 002

| Medición | Uds. | Largo | Parcial |
|---|---|---|---|
| SA.ABAST.03 | 1 | 115.000 | 115.000 |
| Total |  |  | 115 |

**11EF003** M TUBERIA DE FUNDICION DUCTIL D=150 MM., COLOCADA EN ZANJA
115 M × 33.73 = 3878.95
TUBERÍA DE FUNDICIÓN DÚCTIL D=150 MM., COLOCADA EN ZANJA SOBRE CAMA DE DE ARENA DE 15 CM. DE ESPESOR, P.P. DE JUNTA, INCLUSO EXCAVACIÓN Y POSTERIOR RELLENO DE LA ZANJA CON MATERIAL PROCEDENTE DE LA EXCAVACIÓN, TOTALMENTE TERMINADO.

| Código | Ud | Descripción | Rendimiento | Precio | Importe |
|---|---|---|---|---|---|
| MO0101 | h | OFICIAL 1º | 0.2 | 17.09 | 3.4180 |
| MO0107 | h | PEON ORDINARIO | 0.2 | 14.3 | 2.8600 |
| 19BA003 | M3 | EXCAVACION EN ZANJAS, POZOS Y CIMIENTOS, EN TODO TIPO DE TERRENO Y A CUALQUIER PROFUNDIDAD | 0.12 | 4.22 | 0.5064 |
| MT2450 | M | TUBO DE FUNDICION DUCTIL D= 150 M.M (material) | 1 | 22.82 | 22.8200 |
| 19CA003 | M3 | RELLENO CON MATERIAL ADECUADO PROCEDENTE DE LA EXCAVACION | 0.06 | 2.29 | 0.1374 |
| MT1034 | M3 | ARENA DE RIO 0/5 M.M. | 0.09 | 11 | 0.9900 |
| MQ0196 | h | CAMION CON CAJA FIJA Y GRUA AUXILIAR | 0.02 | 54.55 | 1.0910 |
| %CI | % | Costes Indirectos | 6 % | 31.8228 | 1.9094 |
|  |  | Total |  |  | 33.73 |

Relación comercial: 000, 001, 002

| Medición | Uds. | Largo | Parcial |
|---|---|---|---|
| SA.ABAST.02 | 1 | 115.000 | 115.000 |
| Total |  |  | 115 |

**11EF005** M TUBERIA DE POLIETILENO D=110 MM., COLOCADA EN ZANJA
165 M × 13.73 = 2265.45
TUBERÍA DE POLIETILENO D=110 MM., COLOCADA EN ZANJA SOBRE CAMA DE DE ARENA DE 15 CM. DE ESPESOR, P.P. DE JUNTA, INCLUSO EXCAVACIÓN Y POSTERIOR RELLENO DE LA ZANJA CON MATERIAL SELECCIONADO PROCEDENTE DE LA EXCAVACIÓN, TOTALMENTE TERMINADO.

| Código | Ud | Descripción | Rendimiento | Precio | Importe |
|---|---|---|---|---|---|
| MO0101 | h | OFICIAL 1º | 0.2 | 17.09 | 3.4180 |
| MO0107 | h | PEON ORDINARIO | 0.2 | 14.3 | 2.8600 |
| 19BA003 | M3 | EXCAVACION EN ZANJAS, POZOS Y CIMIENTOS, EN TODO TIPO DE TERRENO Y A CUALQUIER PROFUNDIDAD | 0.12 | 4.22 | 0.5064 |
| MT2451 | M | TUBO DE PE D= 110 M.M (material) | 1 | 3.95 | 3.9500 |
| 19CA003 | M3 | RELLENO CON MATERIAL ADECUADO PROCEDENTE DE LA EXCAVACION | 0.06 | 2.29 | 0.1374 |
| MT1034 | M3 | ARENA DE RIO 0/5 M.M. | 0.09 | 11 | 0.9900 |
| MQ0196 | h | CAMION CON CAJA FIJA Y GRUA AUXILIAR | 0.02 | 54.55 | 1.0910 |
| %CI | % | Costes Indirectos | 6 % | 12.9528 | 0.7772 |
|  |  | Total |  |  | 13.73 |

Relación comercial: 000, 001, 002

| Medición | Uds. | Largo | Parcial |
|---|---|---|---|
| SA.ABAST.01 | 1 | 165.000 | 165.000 |
| Total |  |  | 165 |

**11FA001** UD ARQUETA/POZO DE REGISTRO
8 UD × 637.38 = 5099.04
ARQUETA/POZO DE REGISTRO, CONSTRUIDA EN HORMIGÓN HM-20, CON MARCO Y TAPA DE FUNDICIÓN, INCLUSO EXCAVACIÓN, ARMADURA B 500 S, ENCOFRADO, RELLENO DE MATERIAL PROCEDENTE DE LA EXCAVACIÓN, TOTALMENTE TERMINADA.

| Código | Ud | Descripción | Rendimiento | Precio | Importe |
|---|---|---|---|---|---|
| MO0101 | h | OFICIAL 1º | 8.5 | 17.09 | 145.2650 |
| MO0106 | h | PEON ESPECIALIZADO | 8.5 | 14.3 | 121.5500 |
| 19BA003 | M3 | EXCAVACION EN ZANJAS, POZOS Y CIMIENTOS, EN TODO TIPO DE TERRENO Y A CUALQUIER PROFUNDIDAD | 5.5 | 4.22 | 23.2100 |
| MT4257 | m3 | HORMIGON EN MASA HM-20/20 DE CENTRAL | 2.8 | 63.8 | 178.6400 |
| 19EA002 | KG | ACERO CORRUGADO B 500 S CORTADO, ETC. | 25 | 0.84 | 21.0000 |
| 19CA003 | M3 | RELLENO CON MATERIAL ADECUADO PROCEDENTE DE LA EXCAVACION | 1.1 | 2.29 | 2.5190 |
| MT2144 | UD | CERCO Y TAPA DE FUNDICION D=600 MM, EN POZO DE REGISTRO (material) | 1 | 63.11 | 63.1100 |
| MT2111 | UD | PATES DE POPLIPROPILENO 33x16 CM. D=25 M.M. | 5 | 5.53 | 27.6500 |
| MQ0230 | h | CAMION HORMIGONERA | 0.25 | 61.11 | 15.2775 |
| MQ0723 | h | VIBRADOR | 0.25 | 12.34 | 3.0850 |
| %CI | % | Costes Indirectos | 6 % | 601.3065 | 36.0784 |
|  |  | Total |  |  | 637.38 |

Relación comercial: 000, 001, 002

| Medición | Uds. | Parcial |
|---|---|---|
| SA.ABAST.01 | 4 | 4.000 |
| SA.ABAST.02 | 2 | 2.000 |
| SA.ABAST.03 | 2 | 2.000 |
| Total |  | 8 |

### 9.2 SANEAMIENTO
Importe: 14217.78
Relación comercial: 000, 001, 002

**11EF100** M RETIRADA DE TUBERIA EXISTENTE
110 M × 6.83 = 751.30

| Medición | Uds. | Largo | Parcial |
|---|---|---|---|
| SA.SAN.01 | 1 | 110.000 | 110.000 |
| Total |  |  | 110 |

**12BS003** M TUBERIA ENTERRADA DE SANEAMIENTO DE HORMIGÓN DE Ø600 MM
110 M × 101.99 = 11218.90
TUBERÍA ENTERRADA DE SANEAMIENTO DE HORMIGÓN DE Ø600 MM, COLOCADA EN ZANJA SOBRE CAMA DE ARENA DE RIO DE 10 CM. DE ESPESOR, Y RELLENO LATERAL Y SUPERIOR CON MATERIAL PROCEDENTE DE LA EXCAVACIÓN. INCLUSO EXCAVACIÓN, COMPLETAMENTE TERMINADO.

| Código | Ud | Descripción | Rendimiento | Precio | Importe |
|---|---|---|---|---|---|
| MO0101 | h | OFICIAL 1º | 0.25 | 17.09 | 4.2725 |
| MO0107 | h | PEON ORDINARIO | 0.25 | 14.3 | 3.5750 |
| 19BA003 | M3 | EXCAVACION EN ZANJAS, POZOS Y CIMIENTOS, EN TODO TIPO DE TERRENO Y A CUALQUIER PROFUNDIDAD | 1.25 | 4.22 | 5.2750 |
| 19CA003 | M3 | RELLENO CON MATERIAL ADECUADO PROCEDENTE DE LA EXCAVACION | 0.9 | 2.29 | 2.0610 |
| MT1034 | M3 | ARENA DE RIO 0/5 M.M. | 0.04 | 11 | 0.4400 |
| MT2416 | M | TUBO HORMIGON 600 MM (material; 23/02/1999) | 1 | 80.59 | 80.5900 |
| %CI | % | Costes Indirectos | 6 % | 96.2135 | 5.7728 |
|  |  | Total |  |  | 101.99 |

Relación comercial: 000, 001, 002

| Medición | Uds. | Largo | Parcial |
|---|---|---|---|
| SA.SAN.01 | 1 | 110.000 | 110.000 |
| Total |  |  | 110 |

**11FA001** UD ARQUETA/POZO DE REGISTRO
3 UD × 637.38 = 1912.14

| Medición | Uds. | Parcial |
|---|---|---|
| SA.SAN.01 | 3 | 3.000 |
| Total |  | 3 |

**09.02.01** Ud RECRECIDO DE ARQUETAS Y POZOS DE REGISTRO HASTA NUEVA RASANTE DEL PAVIMENTO (12/01/2016)
4 Ud × 83.86 = 335.44
Recrecido de arquetas y pozos de registro hasta nueva rasante de pavimento, con coronación de dado de hormigón en masa HM-20/P/40/IIa de 20 cm. de espesor y una planta de 1x1 m., incluido mallazo electrosoldado ME 20x20 cm, de diámetro 6-6 mm y acero B-500S. I/ corte y demolición de pavimento bituminoso, levantado y posterior colocación de marco y tapa en nueva rasante de pavimento, encofrado y desencofrado, extendido y vibrado del hormigón. Completamente colocado. Incluso retirada, carga, transporte y descarga de escombros y sobrantes a vertedero autorizado con canon de vertido incluido.

| Código | Ud | Descripción | Rendimiento | Precio | Importe |
|---|---|---|---|---|---|
| mo060 | h | Peón ordinario construcción. | 1 | 13.86 | 13.86 |
| mo052 | h | Ayudante electricista. | 1 | 14.37 | 14.37 |
| my05pdm361 | h | Retrocargadora neumáticos 50 CV | 1 | 20.15 | 20.15 |
| my65pdm361 | h | Aguja neumática s/compresor D=80 mm. (maquinaria; 25/02/2016) | 0.25 | 0.9 | 0.23 |
| my70pdm361 | h | Compresor port.diesel m.p. 5m3/min 7bar (maquinaria; 25/02/2016) | 0.25 | 2.6 | 0.65 |
| B0111891 | m3 | Hormigón HM-20/P/40/IIa central | 0.2 | 67.11 | 13.42 |
| B0155291 | m3 | Mortero M-15 cemen.gris II/B-M 32,5 (material; 25/02/2016) | 0.001 | 56.98 | 0.06 |
| D00ERA01 | m2 | Encofrado necesario, incluso arriostramiento, apoyo, anclajes y desencofrado. (material; 26/02/2016) | 0.8 | 19.07 | 15.26 |
| C12FGE23S | m2 | Malla electrosoldada ME 20x20 Ø 6-6 B 500S UNE-EN 10080. (material; 26/02/2016) | 1 | 1.87 | 1.87 |
| % | % | Medios auxiliares | 5 % | 79.87 | 3.99 |
|  |  | Total |  |  | 83.86 |

| Medición | Uds. | Parcial |
|---|---|---|
| Glorieta PO-532 | 4 | 4.000 |
| Total |  | 4 |

### 9.3 ALUMBRADO PÚBLICO (24/05/2010)
Importe: 3065.4
Relación comercial: 000

**ILU.102** ud RETIRADA DE LUMINARIA EXISTENTE A LUGAR DE ACOPIO, INCLUIDO APOYO (24/05/2010)
14 ud × 85.2 = 1192.80
RETIRADA DE LUMINARIA EXISTENTE A LUGAR DE ACOPIO, INCLUIDA DEMOLICIÓN DE APOYO, CARGA A CAMIÓN Y TRASLADO A ZONA DE ACOPIO O VERTEDERO.
Relación comercial: 000, 001, 002, 003, 004, 005

| Medición | Uds. | Parcial |
|---|---|---|
| SA.ALUM.02 | 5 | 5.000 |
| SA.ALUMB.03 | 9 | 9.000 |
| Total |  | 14 |

**ILU.101** m DESMONTAJE LÍNEA AÉREA DE ALUMBRADO PÚBLICO (24/05/2010)
220 m × 7.58 = 1667.60
DESMONTAJE DE LÍNEA AÉREA DE ALUMBRADO PÚBLICO, INCLUSO CARGA A CAMIÓN Y TRANSPORTE A VERTEDERO.
Relación comercial: 000, 001, 002, 003, 004, 005

| Medición | Uds. | Largo | Parcial |
|---|---|---|---|
| SA.ALUMB.02 | 1 | 220.000 | 220.000 |
| Total |  |  | 220 |

**ILU.103** ud REUBICACIÓN DE LUMINARIA EXISTENTE (24/05/2010)
2 ud × 102.5 = 205.00
Relación comercial: 000, 001, 002, 003, 004, 005

| Medición | Uds. | Parcial |
|---|---|---|
| SA.ALUMB.01 | 2 | 2.000 |
| Total |  | 2 |

### 9.4 CABLE R (28/07/2014)
Importe: 36296.25

**R.001** ud REPOSICIÓN INSTALACIONES AFECTADAS PROPIEDAD DE CABLE R (28/07/2014)
1 ud × 36296.25 = 36296.25
REPOSICIÓN INSTALACIONES AFECTADAS PROPIEDAD DE CABLE R, SEGÚN VALORACIÓN ENVIADA POR LA COMPAÑÍA
Relación comercial: 000, 001, 002, 003, 004, 005

| Medición | Uds. | Parcial |
|---|---|---|
| SA.R.01 | 1 | 1.000 |
| Total |  | 1 |

### 9.5 GAS NATURAL (28/07/2014)
Importe: 95970.4

**GAS.01** ud REPOSICIÓN INSTALACIONES AFECTADAS PROPIEDAD DE GAS NATURAL (28/07/2014)
1 ud × 95970.4 = 95970.40
REPOSICIÓN INSTALACIONES AFECTADAS PROPIEDAD DE GAS NATURAL, SEGÚN VALORACIÓN ENVIADA POR LA COMPAÑÍA
Relación comercial: 000, 001, 002, 003, 004, 005

| Medición | Uds. | Parcial |
|---|---|---|
| SA.GAS.01 | 1 | 1.000 |
| Total |  | 1 |

### 9.6 LÍNEAS ELÉCTRICAS BT / MT
Importe: 21836

**02.01** M3 EXCAVACIÓN EN ZANJA, POZOS Y CIMIENTO
127.52 M3 × 9.99 = 1273.92

| Medición | Uds. | Largo | Ancho | Alto | Parcial |
|---|---|---|---|---|---|
| S/ PLANOS FENOSA |  |  |  |  |  |
|  | 1 | 17.000 | 0.200 | 0.800 | 2.720 |
|  | 1 | 110.000 | 0.400 | 1.200 | 52.800 |
|  | 1 | 5.000 | 0.400 | 0.800 | 1.600 |
|  | 1 | 176.000 | 0.400 | 1.000 | 70.400 |
| Total |  |  |  |  | 127.52 |

**09.06.02** m3 Relleno localizado con material seleccionado procedente de la excavación de la obra (12/01/2016)
63.76 m3 × 1.75 = 111.58
Relleno localizado con material seleccionado procedente de la excavación de la obra. I/ trasporte necesario desde lugar de acopio hasta zona de actuación, extendido, humectación y compactación en capas de 20 cm. de espesor, con un grado de compactación del 95% del proctor modificado. Ejecutado según PG-3

| Código | Ud | Descripción | Rendimiento | Precio | Importe |
|---|---|---|---|---|---|
| mq05pdpdf2 | h | Camión cisterna de auga 10.000 l | 0.007 | 24.6 | 0.172 |
| mq05pdpdf5 | h | Rodillo vibrante manual tándem 800 kg (maquinaria; 25/02/2016) | 0.066 | 5 | 0.330 |
| my05pdm361 | h | Retrocargadora neumáticos 50 CV | 0.007 | 20.15 | 0.141 |
| mo059 | h | Peón especializado construcción. | 0.007 | 14.81 | 0.104 |
| mo060 | h | Peón ordinario construcción. | 0.066 | 13.86 | 0.915 |
| % | % | Medios auxiliares | 5 % | 1.662 | 0.083 |
|  |  | Total |  |  | 1.75 |

| Medición | Uds. | Largo | Ancho | Alto | Parcial |
|---|---|---|---|---|---|
| S/ PLANOS FENOSA |  |  |  |  |  |
|  | 0.5 | 17.000 | 0.200 | 0.800 | 1.360 |
|  | 0.5 | 110.000 | 0.400 | 1.200 | 26.400 |
|  | 0.5 | 5.000 | 0.400 | 0.800 | 0.800 |
|  | 0.5 | 176.000 | 0.400 | 1.000 | 35.200 |
| Total |  |  |  |  | 63.76 |

**09.06.03** m3 Relleno localizado con material seleccionado procedente de préstamo (12/01/2016)
63.76 m3 × 4.02 = 256.32
Relleno localizado con material seleccionado procedente de préstamo. I/ puesta en obra, extendido, humectación y compactación en capas de 20 cm. de espesor, con un grado de compacatación del 95% del proctor modificado. Ejecutado según PG 3.

| Código | Ud | Descripción | Rendimiento | Precio | Importe |
|---|---|---|---|---|---|
| mq05pdpdf2 | h | Camión cisterna de auga 10.000 l | 0.005 | 24.6 | 0.12 |
| mq05pdpdf5 | h | Rodillo vibrante manual tándem 800 kg | 0.005 | 5 | 0.03 |
| my05pdm361 | h | Retrocargadora neumáticos 50 CV | 0.005 | 20.15 | 0.10 |
| C1101200 | h | Retroexcavadora s/neumáticos 100 CV (maquinaria) | 0.005 | 41.6 | 0.21 |
| mq05pdm110 | h | Camión basculante 4x4 de 14 t. | 0.003 | 30.4 | 0.09 |
| mo059 | h | Peón especializado construcción. | 0.003 | 14.81 | 0.04 |
| mo060 | h | Peón ordinario construcción. | 0.003 | 13.86 | 0.04 |
| B0111853 | m3 | Tierras de préstamo de material seleccionado (material; 25/02/2016) | 1 | 3.2 | 3.20 |
| % | % | Medios auxiliares | 5 % | 3.83 | 0.19 |
|  |  | Total |  |  | 4.02 |

| Medición | Uds. | Largo | Ancho | Alto | Parcial |
|---|---|---|---|---|---|
| S/ PLANOS FENOSA |  |  |  |  |  |
|  | 0.5 | 17.000 | 0.200 | 0.800 | 1.360 |
|  | 0.5 | 110.000 | 0.400 | 1.200 | 26.400 |
|  | 0.5 | 5.000 | 0.400 | 0.800 | 0.800 |
|  | 0.5 | 176.000 | 0.400 | 1.000 | 35.200 |
| Total |  |  |  |  | 63.76 |

**09.06.04** m Colocación de canalización para líneas eléctricas (12/01/2016)
1232 m × 2.34 = 2882.88
Colocación de canalización para líneas eléctricas de tubo de doble pared corrugada, con preparación de la superficie de asiento, con replanteo, nivelación y compactación de la misma, p.p. de piezas especiales de conexión, cinta señalizadora y alambre guía. Completamente colocada. Incluso p.p de uniones con arquetas.

| Código | Ud | Descripción | Rendimiento | Precio | Importe |
|---|---|---|---|---|---|
| mq05mmk111 | h | Bandeja vibrante de 300 kg (maquinaria; 25/02/2016) | 0.05 | 4.5 | 0.2250 |
| mo059 | h | Peón especializado construcción. | 0.04 | 14.81 | 0.5924 |
| mo060 | h | Peón ordinario construcción. | 0.05 | 13.86 | 0.6930 |
| mo052 | h | Ayudante electricista. | 0.05 | 14.37 | 0.7185 |
| % | % | Medios auxiliares | 5 % | 2.2289 | 0.1114 |
|  |  | Total |  |  | 2.34 |

| Medición | Uds. | Largo | Parcial |
|---|---|---|---|
| S/ PLANOS FENOSA |  |  |  |
|  | 4 | 17.000 | 68.000 |
|  | 4 | 110.000 | 440.000 |
|  | 4 | 5.000 | 20.000 |
|  | 4 | 176.000 | 704.000 |
| Total |  |  | 1232 |

**09.06.05** UD SELLADO HASTA 4 TUBOS (13/02/2017)
22 UD × 10.92 = 240.24
Sellado hasta 4 tubos, según especificaciones de la compañía eléctrica

| Medición | Uds. | Parcial |
|---|---|---|
| S/PLANOS FENOSA | 22 | 22.000 |
| Total |  | 22 |

**09.06.07** Ud Punto de acceso a baja tensión (12/01/2016)
11 Ud × 623.73 = 6861.03
Punto de acceso a baja tensión con arqueta de hormigón prefabricado de dos tapas, de dimensiones interiores 0,884x0,527x0,940 m., colocado sobre solera de hormigón ligeramente armado de 20 cm de espesor, con marco y tapas de fundición clase D-400 de 0,637x0,497 m rellenables a elegir por la dirección facultativa, incluso elemento señalizador en bronce de 5 cm con tipo de servicio y escupo municipal estampado, incluso varilla para empotrar. I/ excavación en cualquier tipo de terreno, incluso roca, con agotamiento de aguas y p.p. de entibación, preparación de la superficie de asiento, con replanteo, nivelación y compactación de la misma, encofrado, desencofrado, relleno necesario y recibido de marco y tapa en nueva rasante de pavimento. Completamente terminada. I/ p.p. de relleno de tapa de arqueta con el material necesario según diseño de planos o especificaciones de la Dirección Facultativa. Con retirada de productos sobrantes a vertedero.

| Código | Ud | Descripción | Rendimiento | Precio | Importe |
|---|---|---|---|---|---|
| D02ECQ04 | M3 | EXCAV. CIMIENTOS T.T.TERR. C/M.MECANICOS (25/02/2016) | 4.061 | 3.81 | 15.4724 |
| my65pdm361 | h | Aguja neumática s/compresor D=80 mm. | 1.7 | 0.9 | 1.5300 |
| my70pdm361 | h | Compresor port.diesel m.p. 5m3/min 7bar | 1.7 | 2.6 | 4.4200 |
| mq05mmk567 | h | Grúa móvil hidráulica s/camión 15 t. (maquinaria; 25/02/2016) | 1.7 | 25.29 | 42.9930 |
| mo059 | h | Peón especializado construcción. | 1.7 | 14.81 | 25.1770 |
| mo052 | h | Ayudante electricista. | 3.456 | 14.37 | 49.6627 |
| mo032 | h | Peón especializado | 6.8 | 14.32 | 97.3760 |
| B0df4591 | Ud | Arq.prefabricada de hormigon 0,884x0,527x0,940 m. (material; 01/03/2016) | 1 | 110.25 | 110.2500 |
| B0df45936 | Ud | Marco/tapa cuadrada FD 0,637x0,497 mm. rellenable, incluso elemento señalizador en bronce de 5 cm (material; 01/03/2016) | 2 | 110.15 | 220.3000 |
| B0111891 | m3 | Hormigón HM-20/P/40/IIa central | 0.4 | 67.11 | 26.8440 |
| % | % | Medios auxiliares | 5 % | 594.0251 | 29.7013 |
|  |  | Total |  |  | 623.73 |

| Medición | Uds. | Parcial |
|---|---|---|
| S/ PLANOS FENOSA |  |  |
|  | 11 | 11.000 |
| Total |  | 11 |

**9.6.1** PA AFECCIÓN A LÍNEAS ELÉCTRICAS DE BAJA Y MEDIA TENSIÓN (02/01/2000)
1 PA × 10210.03 = 10210.03
A justificar mediante factura de la compañía eléctrica, para la reposición de la afección a las líneas aéreas de media tensión y alta tensión afectadas por la construcción del nuevo vial, incluso permisos.

| Medición | Uds. | Parcial |
|---|---|---|
| REPOSICIÓN BT / MT | 1 | 1.000 |
| Total |  | 1 |

## 10 OBRAS COMPLEMENTARIAS (01/11/1992)
Importe: 251116.31
Relación comercial: 000, 001, 002

### 10.1 ALUMBRADO (01/11/1992)
Importe: 146451
Relación comercial: 000, 001, 002

**10IL401** UD LUMINARIA LED ESSENZE 24S O SIMILAR; 350 MA (29W) (23/06/2005)
37 UD × 354.2 = 13105.40
Luminaria LED modelo ESSENZE 24s o similar 350 mA (29W) ; incluyendo suministro e instalación de fuentes de alimentación regulables, instalada.

| Código | Ud | Descripción | Rendimiento | Precio | Importe |
|---|---|---|---|---|---|
| _NMAT0030 | UD | EQUIPO LUMINARIA LED ESSENZE 24S (material; 23/06/2005) | 1 | 315 | 315.0000 |
| _NMAQ005 | H | GRUA AUTOMOVIL DE 6 TN (maquinaria; 09/06/2015) | 0.1 | 17.43 | 1.7430 |
| _NMO001 | H | CAPATAZ | 0.1 | 17.13 | 1.7130 |
| _NMO002 | H | OFICIAL DE 1ª | 0.5 | 17.09 | 8.5450 |
| _NMO005 | H | PEÓN ORDINARIO | 0.5 | 14.3 | 7.1500 |
| %CI | % | Costes Indirectos | 6 % | 334.1510 | 20.0491 |
|  |  | Total |  |  | 354.2 |

Relación comercial: 000

| Medición | Uds. | Parcial |
|---|---|---|
| CIRCUITO 1 | 12 | 12.000 |
| CIRCUITO 2 | 25 | 25.000 |
| Total |  | 37 |

**10IL402** UD LUMINARIA LED ESSENZE 36M O SIMILAR; 530 MA (64W) (23/06/2005)
12 UD × 386 = 4632.00
Luminaria LED modelo ESSENZE 36M o similar 530 mA (64W) ; incluyendo suministro e instalación de fuentes de alimentación regulables, instalada.

| Código | Ud | Descripción | Rendimiento | Precio | Importe |
|---|---|---|---|---|---|
| _NMAT0150 | UD | EQUIPO LUMINARIA LED ESSENZE 36M (material; 23/06/2005) | 1 | 345 | 345.0000 |
| _NMAQ005 | H | GRUA AUTOMOVIL DE 6 TN | 0.1 | 17.43 | 1.7430 |
| _NMO001 | H | CAPATAZ | 0.1 | 17.13 | 1.7130 |
| _NMO002 | H | OFICIAL DE 1ª | 0.5 | 17.09 | 8.5450 |
| _NMO005 | H | PEÓN ORDINARIO | 0.5 | 14.3 | 7.1500 |
| %CI | % | Costes Indirectos | 6 % | 364.1510 | 21.8491 |
|  |  | Total |  |  | 386 |

Relación comercial: 000

| Medición | Uds. | Parcial |
|---|---|---|
| CIRCUITO 1 | 5 | 5.000 |
| CIRCUITO 3 | 7 | 7.000 |
| Total |  | 12 |

**10IL403** UD LUMINARIA LED ESSENZE 48M O SIMILAR; 530 MA (83W) (23/06/2005)
37 UD × 440.28 = 16290.36
Luminaria LED modelo ESSENZE 48M o similar 530 mA (83W) ; incluyendo suministro e instalación de fuentes de alimentación regulables, instalada.

| Código | Ud | Descripción | Rendimiento | Precio | Importe |
|---|---|---|---|---|---|
| _NMAT0151 | UD | EQUIPO LUMINARIA LED ESSENZE 48M (material; 23/06/2005) | 1 | 396.2 | 396.2000 |
| _NMAQ005 | H | GRUA AUTOMOVIL DE 6 TN | 0.1 | 17.43 | 1.7430 |
| _NMO001 | H | CAPATAZ | 0.1 | 17.13 | 1.7130 |
| _NMO002 | H | OFICIAL DE 1ª | 0.5 | 17.09 | 8.5450 |
| _NMO005 | H | PEÓN ORDINARIO | 0.5 | 14.3 | 7.1500 |
| %CI | % | Costes Indirectos | 6 % | 415.3510 | 24.9211 |
|  |  | Total |  |  | 440.28 |

Relación comercial: 000

| Medición | Uds. | Parcial |
|---|---|---|
| CIRCUITO 1 | 12 | 12.000 |
| CIRCUITO 2 | 25 | 25.000 |
| Total |  | 37 |

**10IL404** UD LUMINARIA LED ESSENZE 60M O SIMILAR; 530 MA (104W) (23/06/2005)
9 UD × 471.12 = 4240.08
Luminaria LED modelo ESSENZE 60M o similar 530 mA (104W) ; incluyendo suministro e instalación de fuentes de alimentación regulables, instalada.

| Código | Ud | Descripción | Rendimiento | Precio | Importe |
|---|---|---|---|---|---|
| _NMAT0199 | UD | EQUIPO LUMINARIA LED ESSENZE 60M (material; 23/06/2005) | 1 | 425.3 | 425.3000 |
| _NMAQ005 | H | GRUA AUTOMOVIL DE 6 TN | 0.1 | 17.43 | 1.7430 |
| _NMO001 | H | CAPATAZ | 0.1 | 17.13 | 1.7130 |
| _NMO002 | H | OFICIAL DE 1ª | 0.5 | 17.09 | 8.5450 |
| _NMO005 | H | PEÓN ORDINARIO | 0.5 | 14.3 | 7.1500 |
| %CI | % | Costes Indirectos | 6 % | 444.4510 | 26.6671 |
|  |  | Total |  |  | 471.12 |

Relación comercial: 000

| Medición | Uds. | Parcial |
|---|---|---|
| CIRCUITO 1 | 2 | 2.000 |
| CIRCUITO 2 | 2 | 2.000 |
| CIRCUITO 3 | 5 | 5.000 |
| Total |  | 9 |

**10IL405** UD COLUMNA BICILINDRICA H=9 M. (20/06/2006)
58 UD × 1074.24 = 62305.92
Suministro e instalación de columna bicilindríca de 9 metros de altura, modelo bicilíndrica 9.0 de Setga o similar, doble sección circular, incluida placa de acero de apoyo, caja estanca con equipamiento elécrico, y cableado de 2,5 mm2 hasta luminaria, preparada para instalación de una o dos luminarias, colocada.

| Código | Ud | Descripción | Rendimiento | Precio | Importe |
|---|---|---|---|---|---|
| _NMAT0043 | ML | COLUMNA BICILINDRICA H=9 M. (material; 06/10/2006) | 1 | 950 | 950.0000 |
| _NMAT0059 | ML | CONDUCTOR DE COBRE DE 1×4 MM2 (material; 20/06/2006) | 10 | 1.04 | 10.4000 |
| _NMAQ005 | H | GRUA AUTOMOVIL DE 6 TN | 0.01 | 17.43 | 0.1743 |
| _NMO002 | H | OFICIAL DE 1ª | 1.001 | 17.09 | 17.1071 |
| _NMO005 | H | PEÓN ORDINARIO | 2.5 | 14.3 | 35.7500 |
| %CI | % | Costes Indirectos | 6 % | 1013.4314 | 60.8059 |
|  |  | Total |  |  | 1074.24 |

Relación comercial: 000

| Medición | Uds. | Parcial |
|---|---|---|
| CIRCUITO 1 | 19 | 19.000 |
| CIRCUITO 2 | 27 | 27.000 |
| CIRCUITO 3 | 12 | 12.000 |
| Total |  | 58 |

**10IL406** UD CIMENTACIÓN PARA BÁCULO (01/11/1992)
58 UD × 73.4 = 4257.20
Cimentación de 60×60×80 cm ejecutada con hormigón HM-25, con tubo de PVC de 90 mm de diámetro en codo y pernos de anclaje, totalmente ejecutada.

| Código | Ud | Descripción | Rendimiento | Precio | Importe |
|---|---|---|---|---|---|
| _AUX010 | M3 | HORMIGON HM-20 ELABORADO | 0.288 | 56.54 | 16.2835 |
| _NMAT0026 | ML | TUB. CANAL. ELEC. PVC Ø90 MM (material; 18/04/2002) | 0.7 | 1.38 | 0.9660 |
| _NMAT0096 | M3 | MADERA PARA ENCOFRAR (material; 28/03/2001) | 0.127 | 120.2 | 15.2654 |
| _NMAT0016 | KG | PUNTAS DE ACERO (material; 01/11/1992) | 0.384 | 0.96 | 0.3686 |
| _NMAT0019 | UD | PERNO D=20 MM CORRUGADO L=50 CM (material; 06/10/2006) | 4 | 0.77 | 3.0800 |
| _NMAQ019 | H | CAMIÓN HORMIGONERA 6 M3 | 0.05 | 25.54 | 1.2770 |
| _NMAQ021 | H | VIBRADOR DE HORMIGON | 0.05 | 6.79 | 0.3395 |
| _NMAQ020 | H | RETROEXCAVADORA S/NEUM. 700 L | 0.05 | 17.35 | 0.8675 |
| _NMAQ027 | H | COMPACTADOR VIBRAT. MANUAL | 0.096 | 7.05 | 0.6768 |
| _NMAQ028 | H. | CAMION C/TANQUE AGUA 10 M | 0.008 | 37.17 | 0.2974 |
| _NMAQ040 | H | SIERRA CARPINTERIA (maquinaria; 09/06/2015) | 0.154 | 3.39 | 0.5221 |
| _NMAQ038 | H | CAMION BASCULANTE DE 15 TN. | 0.04 | 28.93 | 1.1572 |
| _NMO001 | H | CAPATAZ | 0.086 | 17.13 | 1.4732 |
| _NMO002 | H | OFICIAL DE 1ª | 0.554 | 17.09 | 9.4679 |
| _NMO005 | H | PEÓN ORDINARIO | 1.203 | 14.3 | 17.2029 |
| %CI | % | Costes Indirectos | 6 % | 69.2450 | 4.1547 |
|  |  | Total |  |  | 73.4 |

Relación comercial: 000, 001, 002

| Medición | Uds. | Parcial |
|---|---|---|
| CIRCUITO 1 | 19 | 19.000 |
| CIRCUITO 2 | 27 | 27.000 |
| CIRCUITO 3 | 12 | 12.000 |
| Total |  | 58 |

**10IL407** UD ARQUETA DE ACOMETIDA O CAMBIO DIRECCION (01/11/1992)
58 UD × 83.68 = 4853.44
Arqueta de acometida o cambio de dirección de 0.40x0.40x0.60 m de dimensiones interiores, incluso excavación, encofrados, hormigón HM-20 y tapa y marco de fundición, totalmente ejecutada.

| Código | Ud | Descripción | Rendimiento | Precio | Importe |
|---|---|---|---|---|---|
| _AUX011 | M3 | HORMIGON HM-15 ELABORADO | 0.2 | 49.21 | 9.8420 |
| _NMAQ002 | h | RETRO NEUMÁTICOS 125CV 500-1350 l | 0.036 | 35.7 | 1.2852 |
| _NMAQ003 | H | CAMION GRUA DE 8 TN | 0.07 | 30.29 | 2.1203 |
| _NMAQ019 | H | CAMIÓN HORMIGONERA 6 M3 | 0.044 | 25.54 | 1.1238 |
| _NMAQ021 | H | VIBRADOR DE HORMIGON | 0.07 | 6.79 | 0.4753 |
| _NMAQ040 | H | SIERRA CARPINTERIA | 0.13 | 3.39 | 0.4407 |
| _NMAQ044 | H | CAMION BASCULANTE DE 20 TN. | 0.054 | 34.2 | 1.8468 |
| _NMAT0016 | KG | PUNTAS DE ACERO | 0.35 | 0.96 | 0.3360 |
| _NMAT0028 | UD | TAPA Y MARCO DE FUNDICIÓN DE 0,5X0,5 m (material; 09/06/2015) | 1 | 29.29 | 29.2900 |
| _NMAT0096 | M3 | MADERA PARA ENCOFRAR | 0.11 | 120.2 | 13.2220 |
| _NMO001 | H | CAPATAZ | 0.05 | 17.13 | 0.8565 |
| _NMO002 | H | OFICIAL DE 1ª | 0.39 | 17.09 | 6.6651 |
| _NMO005 | H | PEÓN ORDINARIO | 0.8 | 14.3 | 11.4400 |
| %CI | % | Costes Indirectos | 6 % | 78.9437 | 4.7366 |
|  |  | Total |  |  | 83.68 |

Relación comercial: 000, 001, 002

| Medición | Uds. | Parcial |
|---|---|---|
| CIRCUITO 1 | 19 | 19.000 |
| CIRCUITO 2 | 27 | 27.000 |
| CIRCUITO 3 | 12 | 12.000 |
| Total |  | 58 |

**10IL408** UD PICA DE ACERO COBREADO Ø14MM. (14/07/2003)
17 UD × 16.87 = 286.79
Pica de acero cobreado Ø14mm. de 2,00 metros de longitud, hincada, para puesta a tierra de columnas metálicas; incluso conductor de cobre de 35 mm2 y abrazadera; totalmente instalada y ejecutada.

| Código | Ud | Descripción | Rendimiento | Precio | Importe |
|---|---|---|---|---|---|
| _NMAT0027 | UD | PICA METÁLICA Ø14MM DE 1,50 METROS DE LONGITUD. (material; 14/07/2003) | 1.01 | 6.43 | 6.4943 |
| _NMO002 | H | OFICIAL DE 1ª | 0.3 | 17.09 | 5.1270 |
| _NMO005 | H | PEÓN ORDINARIO | 0.3 | 14.3 | 4.2900 |
| %CI | % | Costes Indirectos | 6 % | 15.9113 | 0.9547 |
|  |  | Total |  |  | 16.87 |

Relación comercial: 000

| Medición | Uds. | Parcial |
|---|---|---|
| TIERRAS | 17 | 17.000 |
| Total |  | 17 |

**10IL409** ML CANALIZACIÓN PARA ALUMBRADO BAJO ACERA (10/02/1997)
1594 ML × 8.83 = 14075.02
Canalización para conductos eléctricos de alumbrado vial bajo acera, con zanja de 40cm de ancho y 60 cm de profundidad, incluso excavación, relleno con arena de río en un espesor de 10cm para asiento el tubo y relleno y compactación posterior del resto de la zanja con material seleccionado, incluido un tubo de PVC de Ø110 mm. .

| Código | Ud | Descripción | Rendimiento | Precio | Importe |
|---|---|---|---|---|---|
| _NMAT0023 | ML | TUB. CANAL. ELECT. PVC Ø110 MM (material; 10/04/2007) | 1 | 3.75 | 3.7500 |
| _NMAT0008 | M3 | ARENA DE RÍO | 0.004 | 6.85 | 0.0274 |
| _NMAT0101 | M3 | MATERIAL SELECCIONADO | 0.14 | 2.06 | 0.2884 |
| _NMAQ004 | H | SIERRA DE DISCO DE DIAMANTE (maquinaria; 09/06/2015) | 0.063 | 11.4 | 0.7182 |
| _NMAQ027 | H | COMPACTADOR VIBRAT. MANUAL | 0.029 | 7.05 | 0.2045 |
| _NMAQ044 | H | CAMION BASCULANTE DE 20 TN. | 0.01 | 34.2 | 0.3420 |
| _NMAQ002 | h | RETRO NEUMÁTICOS 125CV 500-1350 l | 0.007 | 35.7 | 0.2499 |
| _NMO001 | H | CAPATAZ | 0.007 | 17.13 | 0.1199 |
| _NMO002 | H | OFICIAL DE 1ª | 0.042 | 17.09 | 0.7178 |
| _NMO005 | H | PEÓN ORDINARIO | 0.134 | 14.3 | 1.9162 |
| %CI | % | Costes Indirectos | 6 % | 8.3343 | 0.5001 |
|  |  | Total |  |  | 8.83 |

Relación comercial: 000

| Medición | Uds. | Largo | Parcial |
|---|---|---|---|
| S/PLANOS | 1 | 1594.000 | 1594.000 |
| Total |  |  | 1594 |

**10IL410** ML CANALIZACIÓN PARA ALUMBRADO CRUCE CALZADA (01/01/1993)
137 ML × 20.26 = 2775.62
Canalización para conductos eléctricos de alumbrado vial en cruce de calzada, con zanja de 40cm de ancho y 80 cm de profundidad, incluso excavación, dado de hormigón de 30x40 cm., capa de zahorra de 25cm extendida y compactada, incluidos tubos de PVC de Ø110 mm.

| Código | Ud | Descripción | Rendimiento | Precio | Importe |
|---|---|---|---|---|---|
| _NMAT0023 | ML | TUB. CANAL. ELECT. PVC Ø110 MM | 1 | 3.75 | 3.7500 |
| _AUX010 | M3 | HORMIGON HM-20 ELABORADO | 0.12 | 56.54 | 6.7848 |
| _NMAT0025 | M3 | ZAHORRA ARTIFICIAL (material; 09/06/2015) | 0.1 | 12.02 | 1.2020 |
| _NMAT0096 | M3 | MADERA PARA ENCOFRAR | 0.008 | 120.2 | 0.9616 |
| _NMAQ004 | H | SIERRA DE DISCO DE DIAMANTE | 0.1 | 11.4 | 1.1400 |
| _NMAQ027 | H | COMPACTADOR VIBRAT. MANUAL | 0.03 | 7.05 | 0.2115 |
| _NMAQ044 | H | CAMION BASCULANTE DE 20 TN. | 0.012 | 34.2 | 0.4104 |
| _NMAQ002 | h | RETRO NEUMÁTICOS 125CV 500-1350 l | 0.009 | 35.7 | 0.3213 |
| _NMAQ006 | H | MARTILLO PERFORADOR 28 KG (maquinaria; 28/03/2001) | 0.018 | 25.33 | 0.4559 |
| _NMO001 | H | CAPATAZ | 0.01 | 17.13 | 0.1713 |
| _NMO002 | H | OFICIAL DE 1ª | 0.066 | 17.09 | 1.1279 |
| _NMO005 | H | PEÓN ORDINARIO | 0.18 | 14.3 | 2.5740 |
| %CI | % | Costes Indirectos | 6 % | 19.1107 | 1.1466 |
|  |  | Total |  |  | 20.26 |

Relación comercial: 000, 001, 002

| Medición | Uds. | Largo | Parcial |
|---|---|---|---|
| S/PLANOS | 1 | 137.000 | 137.000 |
| Total |  |  | 137 |

**10IL411** ML LINEA DE ALUMBRADO SUBTERRÁNEA DE COBRE DE 4X6 MM2 + 1x16 mm2 A/V, S/CANALIZACIÓN (13/10/2006)
1758 ML × 7.4 = 13009.20
Linea de alumbrado subterránea de cobre flexible RV-0,6/1 kV de 4x6 mm2 + 1x16 mm2 A/V, incluida conexión, tendido en canalización subterránea, sin incluir canalización.

| Código | Ud | Descripción | Rendimiento | Precio | Importe |
|---|---|---|---|---|---|
| _NMAT0141 | ML | CONDUCTOR DE COBRE DE 4×6 MM2 (material; 13/10/2006) | 1 | 3.65 | 3.6500 |
| _NMAT0223 | ML | CONDUCTOR DE COBRE DE 1×16 MM2 A/V (material; 13/10/2006) | 1 | 1.05 | 1.0500 |
| _NMO002 | H | OFICIAL DE 1ª | 0.05 | 17.09 | 0.8545 |
| _NMO004 | H | PEON ESPECIALIZADO | 0.1 | 14.3 | 1.4300 |
| %CI | % | Costes Indirectos | 6 % | 6.9845 | 0.4191 |
|  |  | Total |  |  | 7.4 |

Relación comercial: 000

| Medición | Uds. | Largo | Parcial |
|---|---|---|---|
| CIRCUITO 1 | 1 | 614.000 | 614.000 |
| CIRCUITO 2 | 1 | 744.000 | 744.000 |
| CIRCUITO 3 | 1 | 400.000 | 400.000 |
| Total |  |  | 1758 |

**10IL412** ML LINEA DE ALUMBRADO SUBTERRÁNEA DE COBRE DE 4X10 MM2 + 1x16 mm2 A/V, S/CANALIZACIÓN (13/10/2006)
151 ML × 9.14 = 1380.14
Linea de alumbrado subterránea de cobre flexible RV-0,6/1 kV de 4x10 mm2 + 1x16 mm2 A/V, incluida conexión, tendido en canalización subterránea, sin incluir canalización.

| Código | Ud | Descripción | Rendimiento | Precio | Importe |
|---|---|---|---|---|---|
| _NMAT0256 | ML | CONDUCTOR DE COBRE DE 4×10 MM2 (material; 13/10/2006) | 1 | 5.29 | 5.2900 |
| _NMAT0223 | ML | CONDUCTOR DE COBRE DE 1×16 MM2 A/V | 1 | 1.05 | 1.0500 |
| _NMO002 | H | OFICIAL DE 1ª | 0.05 | 17.09 | 0.8545 |
| _NMO004 | H | PEON ESPECIALIZADO | 0.1 | 14.3 | 1.4300 |
| %CI | % | Costes Indirectos | 6 % | 8.6245 | 0.5175 |
|  |  | Total |  |  | 9.14 |

Relación comercial: 000

| Medición | Uds. | Largo | Parcial |
|---|---|---|---|
| CIRCUITO 2 | 1 | 151.000 | 151.000 |
| Total |  |  | 151 |

**10IL413** UD CUADRO MEDIDA, MANDO Y PROTECCIÓN (23/06/2005)
1 UD × 3624.3 = 3624.30
Suministro e instalacion de cuadro de mando, medida y protección para 2 salidas, totalmente instalado y funcionando.

| Código | Ud | Descripción | Rendimiento | Precio | Importe |
|---|---|---|---|---|---|
| _NMAT0296 | UD | CUADRO MANDO, MEDIDA Y PROTECCIÓN (material; 23/06/2005) | 1 | 3400 | 3400.0000 |
| _NMAQ005 | H | GRUA AUTOMOVIL DE 6 TN | 0.1 | 17.43 | 1.7430 |
| _NMO001 | H | CAPATAZ | 0.1 | 17.13 | 1.7130 |
| _NMO002 | H | OFICIAL DE 1ª | 0.5 | 17.09 | 8.5450 |
| _NMO005 | H | PEÓN ORDINARIO | 0.5 | 14.3 | 7.1500 |
| %CI | % | Costes Indirectos | 6 % | 3419.1510 | 205.1491 |
|  |  | Total |  |  | 3624.3 |

Relación comercial: 000

| Medición | Uds. | Parcial |
|---|---|---|
| S/PLANOS | 1 | 1.000 |
| Total |  | 1 |

**10IL414** UD REFORMA CUADRO MEDIDA, MANDO Y PROTECCIÓN EXISTENTE (23/06/2005)
1 UD × 1615.53 = 1615.53
Reforma de cuadro de mando, medida y protección existente, incluida suministro e instalación de elementos necesarios para su correcto funcionamiento, instalado y funcionando.

| Código | Ud | Descripción | Rendimiento | Precio | Importe |
|---|---|---|---|---|---|
| _NMAT0297 | UD | REFORMA CUADRO MANDO, MEDIDA Y PROTECCIÓN EXISTENTE (material; 23/06/2005) | 1 | 1350 | 1350.000 |
| _NMO001 | H | CAPATAZ | 1 | 17.13 | 17.130 |
| _NMO002 | H | OFICIAL DE 1ª | 5 | 17.09 | 85.450 |
| _NMO005 | H | PEÓN ORDINARIO | 5 | 14.3 | 71.500 |
| %CI | % | Costes Indirectos | 6 % | 1524.080 | 91.445 |
|  |  | Total |  |  | 1615.53 |

Relación comercial: 000

| Medición | Uds. | Parcial |
|---|---|---|
| S/PLANOS | 1 | 1.000 |
| Total |  | 1 |

### 10.2 PASOS DE PEATONES SOBREELEVADOS (11/11/2016)
Importe: 10356.12

**10.2.1** TN MEZCLA BITUMINOSA AC 16 SURF 50/70 D EN PASOS DE PEATONES SOBREELEVADOS (12/01/2016)
204.463 TN × 31.75 = 6491.70
Mezcla bituminosa en caliente tipo AC 16 SURF 50/70 D para pasos de peatones, con un espesor de 14 cm, incluso fabricación, transporte, extensión, compactación y filler de aportación, excepto betún.

| Código | Ud | Descripción | Rendimiento | Precio | Importe |
|---|---|---|---|---|---|
| D00FMC01 | t | FABRICACION A.C. PLANTA. | 1 | 8.07 | 8.0700 |
| D00FAF07 | t | ARIDO P/AC-16-S, DA<25 CPA>0,55 | 1 | 10.11 | 10.1100 |
| C01AFgf03 | h | Camión bañeira 18 m3 325 CV | 0.05 | 36 | 1.8000 |
| mq05pdpdf2 | h | Camión cisterna de auga 10.000 l | 0.05 | 24.6 | 1.2300 |
| mq05DSdf1 | h | Estended.asfált.s/orugas 2,5/6 m. 110 CV | 0.05 | 42.9 | 2.1450 |
| mq05DSdf2 | h | Rodillo vibrante autoprop. tándem 10,0 t. | 0.05 | 27 | 1.3500 |
| mq05DSdf3 | h | Compact.asfált.neumát.autoprop. 12/22 t. | 0.05 | 24.5 | 1.2250 |
| mq05DSdf4 | h | Desplazamento equipo 5000 t M.B.C. | 0.05 | 12 | 0.6000 |
| mo059 | h | Peón especializado construcción. | 0.05 | 14.81 | 0.7405 |
| mo032 | h | Peón especializado | 0.05 | 14.32 | 0.7160 |
| mo052 | h | Ayudante electricista. | 0.05 | 14.37 | 0.7185 |
| C01AF59 | t | Filler calizo A.C., a pé de planta | 0.06 | 25.65 | 1.5390 |
| % | % | Medios auxiliares | 5 % | 30.2440 | 1.5122 |
|  |  | Total |  |  | 31.75 |

| Medición | Uds. | Largo | Ancho | Alto | Parcial |
|---|---|---|---|---|---|
| Dos rampas | 2.4 | 65.550 | 2.400 | 0.140 | 52.860 |
| Paso elevado | 2.4 | 24.400 | 5.000 | 0.140 | 40.992 |
| Paso elevado con paso para bicicletas | 2.4 | 41.150 | 8.000 | 0.140 | 110.611 |
| Total |  |  |  |  | 204.463 |

**04EF033** TN BETÚN 50/70
9.201 TN × 420 = 3864.42

| Medición | Uds. | Largo | Parcial |
|---|---|---|---|
| Betún para mezcla bituminosa | 0.045 | 204.463 | 9.201 |
| Total |  |  | 9.201 |

### 10.3 MUROS DE CIERRE (31/01/1999)
Importe: 62971.32

**02.01** M3 EXCAVACIÓN EN ZANJA, POZOS Y CIMIENTO
107.12 M3 × 9.99 = 1070.13

| Medición | Uds. | Largo | Ancho | Alto | Parcial |
|---|---|---|---|---|---|
| Finca 19 | 1 | 35.000 | 1.000 | 0.400 | 14.000 |
| Finca 30 | 1 | 5.000 | 0.800 | 0.400 | 1.600 |
| Finca 32. Tramo 1 | 1 | 48.000 | 1.300 | 0.400 | 24.960 |
| Finca 32. Tramo 1 | 1 | 61.000 | 1.300 | 0.400 | 31.720 |
| Finca 37 | 1 | 67.000 | 1.300 | 0.400 | 34.840 |
| Total |  |  |  |  | 107.12 |

**05EH007** M3 HORMIGON HM-20, ELABORADO EN CENTRAL
107.12 M3 × 69.16 = 7408.42

| Medición | Uds. | Largo | Ancho | Alto | Parcial |
|---|---|---|---|---|---|
| Finca 19 | 1 | 35.000 | 1.000 | 0.400 | 14.000 |
| Finca 30 | 1 | 5.000 | 0.800 | 0.400 | 1.600 |
| Finca 32. Tramo 1 | 1 | 48.000 | 1.300 | 0.400 | 24.960 |
| Finca 32. Tramo 1 | 1 | 61.000 | 1.300 | 0.400 | 31.720 |
| Finca 37 | 1 | 67.000 | 1.300 | 0.400 | 34.840 |
| Total |  |  |  |  | 107.12 |

**02.03** m² MURO DE MAMPOSTERIA DE PIEDRA VIEJA A 1 CARA (18/07/2006)
4.8 m² × 69.47 = 333.46
Muro de mamposteria de piedra vieja vista a una cara, ejecutado con piedra vieja reutilizada de su demolición previa con medios mecánicos y manuales, incluso p.p de medios auxiliares y piedra de reposición que fuese necesario para su entrega totalmente terminado.

| Código | Ud | Descripción | Rendimiento | Precio | Importe |
|---|---|---|---|---|---|
| MO0101 | h | OFICIAL 1º | 0.6 | 17.09 | 10.2540 |
| MO0107 | h | PEON ORDINARIO | 0.6 | 14.3 | 8.5800 |
| MQ0707 | h | RETROEXCAVADORA HIDRAULICA SOBRE RUEDAS DE 13 T | 0.75 | 54.31 | 40.7325 |
| _NMAT0562 | m3 | PIEDRA GRANÍTICA MAMPOSTERIA ORDINARIA | 0.15 | 66 | 9.9000 |
|  |  | Total |  |  | 69.47 |

Relación comercial: 000

| Medición | Uds. | Largo | Alto | Parcial |
|---|---|---|---|---|
| Finca 30 | 1 | 4.000 | 1.200 | 4.800 |
| Total |  |  |  | 4.8 |

**02.04** m² MURO DE MAMPOSTERIA DE PIEDRA VIEJA A 2 CARAS (18/07/2006)
465.175 m² × 101.56 = 47243.17
Muro de mamposteria de piedra vieja vista a dos caras de 70 cm de ancho, ejecutado con piedra vieja reutilizada de su demolición previa con medios mecánicos y manuales, incluso p.p de medios auxiliares y piedra de reposición que fuese necesario para su entrega totalmente terminado.

| Código | Ud | Descripción | Rendimiento | Precio | Importe |
|---|---|---|---|---|---|
| MO0101 | h | OFICIAL 1º | 0.8 | 17.09 | 13.6720 |
| MO0107 | h | PEON ORDINARIO | 0.8 | 14.3 | 11.4400 |
| MQ0707 | h | RETROEXCAVADORA HIDRAULICA SOBRE RUEDAS DE 13 T | 0.8 | 54.31 | 43.4480 |
| _NMAT0562 | m3 | PIEDRA GRANÍTICA MAMPOSTERIA ORDINARIA | 0.5 | 66 | 33.0000 |
|  |  | Total |  |  | 101.56 |

Relación comercial: 000

| Medición | Uds. | Largo | Alto | Parcial |
|---|---|---|---|---|
| Finca 32. Tramo 1 | 1 | 46.050 | 3.500 | 161.175 |
| Finca 32. Tramo 1 | 1 | 59.000 | 3.500 | 206.500 |
| Finca 37 | 1 | 65.000 | 1.500 | 97.500 |
| Total |  |  |  | 465.175 |

**02.05** m² MURO DE MAMPOSTERIA DE GRANITO ROSA PORRIÑO (24/09/2012)
99 m² × 69.86 = 6916.14
Muro de mamposteria de perpiaño rosa porriño, ejecutado con perpieaño reutilizado y de su demolición previa con medios mecánicos y manuales, incluso p.p de medios auxiliares y perpiaño de reposición que fuese necesario para su entrega, totalmente terminado.

| Código | Ud | Descripción | Rendimiento | Precio | Importe |
|---|---|---|---|---|---|
| MO0101 | h | OFICIAL 1º | 0.3 | 17.09 | 5.1270 |
| MO0107 | h | PEON ORDINARIO | 0.3 | 14.3 | 4.2900 |
| U02JK035 | h | CAMIÓN GRÚA AUTOCARGABLE HASTA 70 TN | 0.3 | 71.05 | 21.3150 |
| _NMAQ008 | h | RETROCARGADORA NEUMÁTICA 75 CV | 0.3 | 37.09 | 11.1270 |
| AQMAT001 | m³ | MAMPOSTERIA GRANITO ROSA PORRIÑO (material; 25/10/2016) | 0.35 | 80 | 28.0000 |
|  |  | Total |  |  | 69.86 |

Relación comercial: 000, 001, 002

| Medición | Uds. | Largo | Alto | Parcial |
|---|---|---|---|---|
| Finca 19 | 1 | 33.000 | 3.000 | 99.000 |
| Total |  |  |  | 99 |

### 10.4 REPOSICIONES VARIAS (25/10/2016)
Importe: 16300.45

**10.4.1** ud REPARACIÓN DE VIÑA (25/10/2016)
2 ud × 500 = 1000.00
Reparación de dos unidades de viña en parcelas 27 y 28, completamente terminadas.

| Medición | Uds. | Alto | Parcial |
|---|---|---|---|
| Finca 27 | 1 | 1.000 | 1.000 |
| Finca 28 | 1 | 1.000 | 1.000 |
| Total |  |  | 2 |

**10.4.2** m PASA MUROS (25/10/2016)
75 m × 12 = 900.00
Pasa muros de 50 mm en PVC de en parcelas 15, 28 y 32, totalmente instalados.

| Medición | Uds. | Largo | Parcial |
|---|---|---|---|
| Finca 15 | 1 | 25.000 | 25.000 |
| Finca 28 | 1 | 25.000 | 25.000 |
| Finca 32 | 1 | 25.000 | 25.000 |
| Total |  |  | 75 |

**10.4.3** m PASO SALVACUNETAS (25/10/2016)
94.5 m × 38.1 = 3600.45
m de Paso salvacunetas de hasta 3.5 metros de longitud formado por tubo de hormigón de diámetro 600 mm y cubrición hormigón en masa HM-20, totalmente terminado, en los puntos indicados por la dirección facultaiva.

| Medición | Uds. | Largo | Parcial |
|---|---|---|---|
| S/Topografía | 27 | 3.500 | 94.500 |
| Total |  |  | 94.5 |

**10.4.4** ud REPOSICIÓN DE PORTAL METALICO CON MOTOR (25/10/2016)
1 ud × 3500 = 3500.00
Reposición de portal metálico en finca 30, con motor eléctrico de apertura y cierre, totalmente terminado.

| Medición | Uds. | Alto | Parcial |
|---|---|---|---|
| Finca 30 | 1 | 1.000 | 1.000 |
| Total |  |  | 1 |

**10.4.5** ud REPOSICIÓN DE PORTAL METALICO SIN MOTOR (25/10/2016)
2 ud × 1650 = 3300.00
Reposición de portal metálico en finca 32 manual sin motor, totalmente terminado.

| Medición | Uds. | Alto | Parcial |
|---|---|---|---|
| Finca 32 | 2 | 1.000 | 2.000 |
| Total |  |  | 2 |

**10.4.6** ud POZO DE BARRENA (25/10/2016)
1 ud × 4000 = 4000.00
Pozo de barrena en finca 32, profundizando hasta donde sea necesario, incluso bomba de impulsión, conexiones eléctricas y conexión a la manguera de abastecimiento, totalmente terminado.

| Medición | Uds. | Alto | Parcial |
|---|---|---|---|
| Finca 32 | 1 | 1.000 | 1.000 |
| Total |  |  | 1 |

### 10.5 PA GESTIÓN DE RESIDUOS (20/12/2016)
Importe: 9037.42
PA ALZADA PARA GESTIÓN DE RESIDUOS SEGÚN ANEJO Nº 19

### 10.6 LIMPIEZA Y TERMINACIÓN DE LAS OBRAS (29/07/2014)
Importe: 6000

**10LT001** PA LIMPIEZA Y TERMINACION OBRAS (29/07/2014)
1 PA × 6000 = 6000.00
Partida alzada de abono íntegro para limpieza y terminación de obras.
Relación comercial: 000, 001, 002, 003, 004, 005

## 11 SEGUIMIENTO ARQUEOLÓGICO (01/11/1992)
Importe: 13303.03

**11.01** P.A. Seguimiento arqueológico de la obra. (22/03/2017)
1 P.A. × 13303.03 = 13303.03
Partida alzada a justificar, mediante factura da empresa contratada para tal fin, para los trabajos de seguimiento arqueológico de la obra indicados en el anejo de Patrimonio.

## 12 ESTUDIO DE SEGURIDAD Y SALUD (29/07/2014)
Importe: 15675.83

**11SS001** UD ESTUDIO DE SEGURIDAD Y SALUD (29/07/2014)
1 UD × 15675.83 = 15675.83
Relación comercial: 000, 001, 002, 003, 004, 005

****
Relación comercial: 000, 001, 002

**_NMAT0020**
Relación comercial: 000, 001, 002

## Precios auxiliares

**19BA015** M3 EXCAVACION EN SUELO (18/07/2006)
Precio: 1.46
EXCAVACION EN SUELO, INCLUSO FORMACION DE CUNETAS, REFINO DE TALUDES Y TRANSPORTE DE MATERIAL A LUGAR DE EMPLEO O VERTEDERO INCLUIDO CANON DE VERTEDERO

| Código | Ud | Descripción | Rendimiento | Precio | Importe |
|---|---|---|---|---|---|
| MO0107 | h | PEON ORDINARIO | 0.01 | 14.3 | 0.1430 |
| MQ0699 | h | RETROEXCAVADORA HIDRAULICA MIXTA | 0.01 | 39.86 | 0.3986 |
| MQ0620 | h | CARGADORA SOBRE CADENAS CON CONVERTIDOR DE PAR (maquinaria; 18/07/2006) | 0.005 | 74.19 | 0.3710 |
| MQ0341 | h | DUMPER DE BASTIDOR RIGIDO, 4 x 4 (maquinaria; 18/07/2006) | 0.011 | 50 | 0.5500 |
|  |  | Total |  |  | 1.46 |

Relación comercial: 000

**19BA016** M3 EXCAVACION EN ROCA (18/07/2006)
Precio: 4.63
EXCAVACION EN ROCA MEDIANTE MEDIOS MECÁNICOS Y/O VOLADURA, INCLUSO FORMACION DE CUNETAS, REFINO DE TALUDES Y TRANSPORTE DE MATERIAL A LUGAR DE EMPLEO O VERTEDERO INCLUIDO CANON DE VERTEDERO

| Código | Ud | Descripción | Rendimiento | Precio | Importe |
|---|---|---|---|---|---|
| MO0107 | h | PEON ORDINARIO | 0.045 | 14.3 | 0.6435 |
| MQ0620 | h | CARGADORA SOBRE CADENAS CON CONVERTIDOR DE PAR | 0.01 | 74.19 | 0.7419 |
| MQ0341 | h | DUMPER DE BASTIDOR RIGIDO, 4 x 4 | 0.025 | 50 | 1.2500 |
| MQ0699 | h | RETROEXCAVADORA HIDRAULICA MIXTA | 0.05 | 39.86 | 1.9930 |
|  |  | Total |  |  | 4.63 |

Relación comercial: 000

**D00FMC01** t FABRICACION A.C. PLANTA. (26/02/2016)
Precio: 8.07
Fabricación de formigón bituminoso en quente en planta.

| Código | Ud | Descripción | Rendimiento | Precio | Importe |
|---|---|---|---|---|---|
| mq05vbdf4 | h | Planta asfáltica quente discont.160 t/h (maquinaria; 26/02/2016) | 0.008 | 220 | 1.7600 |
| mq05vbdf441 | h | Pala cargad.s/neumáticos 155 CV/2,5 m3 (maquinaria; 26/02/2016) | 0.008 | 30 | 0.2400 |
| mq05vbdf442 | h | Grupo electrógeno INS 630 KVA (maquinaria; 26/02/2016) | 0.008 | 3 | 0.0240 |
| mo052 | h | Ayudante electricista. | 0.009 | 14.37 | 0.1293 |
| mo032 | h | Peón especializado | 0.023 | 14.32 | 0.3294 |
| mp055 | h | Encargado planta M.B.C. (mano de obra; 26/02/2016) | 0.008 | 16.55 | 0.1324 |
| Bn45000 | Kg | Fuel-oil pesado 2,7 S tipo 1 (material; 26/02/2016) | 7 | 0.57 | 3.9900 |
| Bn45001 | l | Gasoleo B (material; 26/02/2016) | 1.9 | 0.77 | 1.4630 |
|  |  | Total |  |  | 8.07 |

**D00FAF07** t ARIDO P/AC-16-S, DA<25 CPA>0,55 (26/02/2016)
Precio: 10.11
Arido para formigón bituminoso AC-16-S, con coeficiente D.L.A. inferior a 25 e C.P.A. maior de 0,55, a pé de planta

| Código | Ud | Descripción | Rendimiento | Precio | Importe |
|---|---|---|---|---|---|
| C01AF13 | t | Arido machaq. 0/6 mm., DA<25 CPA>0,55 (material; 26/02/2016) | 0.55 | 7.35 | 4.0425 |
| C01AF24 | t | Arido machaq. 6/12 mm.,DA<25 CPA>0,55 (material; 26/02/2016) | 0.32 | 7.58 | 2.4256 |
| C01AF35 | t | Arido machaq. 12/18 mm.,DA<25 CPA>0,55 (material; 26/02/2016) | 0.13 | 7.28 | 0.9464 |
| B07TK01 | Kg | Transporte t áridos (maquinaria; 26/02/2016) | 30 | 0.09 | 2.7000 |
|  |  | Total |  |  | 10.11 |

**19HA006** T CEMENTO CEM II/A-V 32,5 R EMPLEADO COMO FILLER EN LA FABRICACION DE MEZCLAS BITUMINOSAS EN CALIENTE (07/01/1999)
Precio: 70.09
CEMENTO CEM II/A-V 32,5 R EMPLEADO COMO FILLER EN LA FABRICACION DE MEZCLAS BITUMINOSAS EN CALIENTE, PUESTO A PIE DE PLANTA.

| Código | Ud | Descripción | Rendimiento | Precio | Importe |
|---|---|---|---|---|---|
| MT4155 | t | CEMENTO CEM II/A-V 32,5 R S/CAMION FABRICADO EN SACOS, PUESTO A PIE DE PLANTA (material; 11/02/1999) | 1 | 70 | 70.0000 |
| MQ0777 | t | KM/ TRANSPORTE DE CEMENTO CEM II/A-V 32,5 R,PUESTO EN LUGAR DE EMPLEO. (maquinaria; 07/01/1999) | 1 | 0.09 | 0.0900 |
|  |  | Total |  |  | 70.09 |

Relación comercial: 000

**19CA003** M3 RELLENO CON MATERIAL ADECUADO PROCEDENTE DE LA EXCAVACION
Precio: 2.29
RELLENO CON MATERIAL ADECUADO PROCEDENTE DE LA EXCAVACION, INCLUSO EXTENSION, HUMECTACION Y COMPACTACION.

| Código | Ud | Descripción | Rendimiento | Precio | Importe |
|---|---|---|---|---|---|
| MO0101 | h | OFICIAL 1º | 0.008 | 17.09 | 0.1367 |
| MO0107 | h | PEON ORDINARIO | 0.1 | 14.3 | 1.4300 |
| MQ0279 | h | COMPACTADOR DE CONDUCCION MANUAL | 0.01 | 59.64 | 0.5964 |
| MT1011 | M3 | AGUA | 0.1 | 0.6 | 0.0600 |
| MQ0228 | h | CAMION CON TANQUE PARA AGUA DE 10 M3 | 0.001 | 61.89 | 0.0619 |
|  |  | Total |  |  | 2.29 |

Relación comercial: 000

**_AUX010** M3 HORMIGON HM-20 ELABORADO (01/01/1993)
Precio: 56.54
Hormigón de resistencia característica 20 MPa elaborado en central de hormigonado.

| Código | Ud | Descripción | Rendimiento | Precio | Importe |
|---|---|---|---|---|---|
| _NMAT0001 | M3 | AGUA | 0.19 | 0.29 | 0.0551 |
| _NMAT0017 | TN | CEMENTO TIPO CEM II/A-V 42,5 (material; 09/06/2015) | 0.42 | 56.95 | 23.9190 |
| _NMAT0009 | M3 | ARENA DE MACHAQUEO (material; 05/04/2005) | 0.61 | 14.35 | 8.7535 |
| _NMAT0005 | M3 | ARIDO 20-40 MM PARA HORMIGON (material; 09/06/2015) | 0.71 | 13.72 | 9.7412 |
| _NMAQ015 | H | PLANTA FABRICACION HORMIGON (maquinaria; 09/06/2015) | 0.042 | 208.26 | 8.7469 |
| _NMAQ014 | H | PALA S/NEUMATICOS DE 120 CV. (maquinaria; 01/01/1993) | 0.042 | 32.06 | 1.3465 |
| _NMO001 | H | CAPATAZ | 0.04 | 17.13 | 0.6852 |
| _NMO002 | H | OFICIAL DE 1ª | 0.105 | 17.09 | 1.7945 |
| _NMO005 | H | PEÓN ORDINARIO | 0.105 | 14.3 | 1.5015 |
|  |  | Total |  |  | 56.54 |

Relación comercial: 000

**_AUX001** M3 EXCAV. ZANJAS, POZOS Y CIMIENTOS (01/12/1992)
Precio: 3.68
Excav. zanjas, pozos y cimientos

| Código | Ud | Descripción | Rendimiento | Precio | Importe |
|---|---|---|---|---|---|
| _NMAT0093 | M3 | MADERA PARA ENTIBACION (material; 09/06/2015) | 0.004 | 120.2 | 0.4808 |
| _NMAT0014 | M3 | CANON DE VERTEDERO | 0.5 | 0.2 | 0.1000 |
| _NMAT0094 | KG | DINAMITA TIPO GOMA 2 (material; 23/06/2006) | 0.2 | 3.04 | 0.6080 |
| _NMAT0095 | UD | DETONADORES MICRORETARDO (material; 09/06/2015) | 0.06 | 1.2 | 0.0720 |
| _NMO001 | H | CAPATAZ | 0.012 | 17.13 | 0.2056 |
| _NMO002 | H | OFICIAL DE 1ª | 0.025 | 17.09 | 0.4273 |
| _NMO005 | H | PEÓN ORDINARIO | 0.037 | 14.3 | 0.5291 |
| _NMAQ033 | H | CARRO PERFORADOR (W. DRILL) (maquinaria; 09/06/2015) | 0.01 | 28.55 | 0.2855 |
| _NMAQ016 | H | DUMPER DE 1500 KG | 0.025 | 6 | 0.1500 |
| _NMAQ034 | H | MARTILLO PICADOR (maquinaria; 23/06/2006) | 0.006 | 6.46 | 0.0388 |
| _NMAQ020 | H | RETROEXCAVADORA S/NEUM. 700 L | 0.03 | 17.35 | 0.5205 |
| _NMAQ035 | H | COMPRESOR MOVIL DE 12 M3/M (maquinaria; 23/06/2006) | 0.01 | 25.78 | 0.2578 |
|  |  | Total |  |  | 3.68 |

Relación comercial: 000

**_AUX004** M2 CONSTRUCCION ENCOFRADO OCULTO (01/11/1992)
Precio: 5.76
M2. de construcción de encofrados para paramentos ocultos, supuestas cuatro puestas.

| Código | Ud | Descripción | Rendimiento | Precio | Importe |
|---|---|---|---|---|---|
| _NMAT0096 | M3 | MADERA PARA ENCOFRAR | 0.008 | 120.2 | 0.9616 |
| _NMAT0090 | M3 | MADERA EN TABLONES (material; 23/06/2006) | 0.006 | 17.43 | 0.1046 |
| _NMO001 | H | CAPATAZ | 0.008 | 17.13 | 0.1370 |
| _NMO002 | H | OFICIAL DE 1ª | 0.065 | 17.09 | 1.1109 |
| _NMO004 | H | PEON ESPECIALIZADO | 0.065 | 14.3 | 0.9295 |
| _NMO005 | H | PEÓN ORDINARIO | 0.14 | 14.3 | 2.0020 |
| _NMAQ040 | H | SIERRA CARPINTERIA | 0.075 | 3.39 | 0.2543 |
| _NMAT0016 | KG | PUNTAS DE ACERO | 0.275 | 0.96 | 0.2640 |
|  |  | Total |  |  | 5.76 |

Relación comercial: 000

**D0701911** m3 Mortero cemento pórtland+caIiza CEM II/B-L,arena piedra granit.,450kg/m3 cemento,1:3,15N/mm2, elab.e
Precio: 96.72
Mortero de cemento pórtland con caliza CEM II/B-L y arena de piedra granítica con 450 kg/m3 de cemento, con una proporción en volumen 1:3 y 15 N/mm2 de resistencia a compresión, elaborado en obra con hormigonera de 165 l

| Código | Ud | Descripción | Rendimiento | Precio | Importe |
|---|---|---|---|---|---|
| mo032 | h | Peón especializado | 0.9 | 14.32 | 12.8880 |
| C1705600 | h | Hormigonera 165l (maquinaria) | 0.7 | 1.77 | 1.2390 |
| B0312020 | t | Arena piedra granit.p/morte. (material) | 1.48 | 20.47 | 30.2956 |
| B0512401 | t | Cemento pórtland+caIiza CEM II/B-L 32,5R,sacos (material) | 0.45 | 105.5 | 47.4750 |
| B0111000 | m3 | Agua (material) | 0.2 | 1.11 | 0.2220 |
| % | % | Medios auxiliares | 5 % | 92.1196 | 4.6060 |
|  |  | Total |  |  | 96.72 |

**19DA008** M2 ENCOFRADO Y DESENCOFRADO, NO VISTO, 4 PUESTAS
Precio: 10.49
ENCOFRADO Y DESENCOFRADO NO VISTO, CON MADERA SUELTA EN OBRAS DE FABRICA, CONSIDERANDO 4 PUESTAS.

| Código | Ud | Descripción | Rendimiento | Precio | Importe |
|---|---|---|---|---|---|
| MO0101 | h | OFICIAL 1º | 0.25 | 17.09 | 4.2725 |
| MO0107 | h | PEON ORDINARIO | 0.25 | 14.3 | 3.5750 |
| MT4221 | L | DESENCOFRANTE (material) | 0.2 | 1.54 | 0.3080 |
| MT4370 | m3 | MADERA DE PINO PARA ENCOFRAR 26 M.M. (material) | 0.017 | 125.01 | 2.1252 |
| MT4052 | KG | ALAMBRE DE ATAR PARA FERRALLA 1.30 M.M. (material) | 0.2 | 0.95 | 0.1900 |
| MT4536 | KG | PUNTAS DE ACERO 20x100 (material) | 0.02 | 0.72 | 0.0144 |
|  |  | Total |  |  | 10.49 |

Relación comercial: 000

**19BA003** M3 EXCAVACION EN ZANJAS, POZOS Y CIMIENTOS, EN TODO TIPO DE TERRENO Y A CUALQUIER PROFUNDIDAD
Precio: 4.22
EXCAVACION EN ZANJAS, POZOS Y CIMIENTOS, EN TODO TIPO DE TERRENO Y A CUALQUIER PROFUNDIDAD, INCLUSO CARGA Y TRANSPORTE DE LOS PRODUCTOS DE LA EXCAVACION A VERTEDERO O LUGAR DE EMPLEO.

| Código | Ud | Descripción | Rendimiento | Precio | Importe |
|---|---|---|---|---|---|
| MO0100 | h | CAPATAZ | 0.018 | 17.13 | 0.3083 |
| MO0107 | h | PEON ORDINARIO | 0.03 | 14.3 | 0.4290 |
| MQ0197 | h | CAMION CON CAJA BASCULANTE 4 x 2 | 0.03 | 55.55 | 1.6665 |
| MQ0707 | h | RETROEXCAVADORA HIDRAULICA SOBRE RUEDAS DE 13 T | 0.03 | 54.31 | 1.6293 |
| VR1074 | m3 | CANON DE VERTEDERO | 1 | 0.19 | 0.1900 |
|  |  | Total |  |  | 4.22 |

Relación comercial: 000

**19DA007** M2 ENCOFRADO Y DESENCOFRADO, UNA CARA VISTA, 2 PUESTAS
Precio: 15.01
ENCOFRADO Y DESENCOFRADO A UNA CARA VISTA, EN OBRAS DE FABRICA CON TABLEROS DE MADERA HIDROFUGA AGLOMERADO DE 22 M.M. HASTA 1.90 M2. DE SUPERFICIE Y 2 POSTURAS.

| Código | Ud | Descripción | Rendimiento | Precio | Importe |
|---|---|---|---|---|---|
| MO0101 | h | OFICIAL 1º | 0.35 | 17.09 | 5.9815 |
| MO0107 | h | PEON ORDINARIO | 0.35 | 14.3 | 5.0050 |
| MT4221 | L | DESENCOFRANTE | 0.2 | 1.54 | 0.3080 |
| MT4374 | M2 | TABLERO HIDROFUGO 22 M.M. (material) | 0.5 | 6.15 | 3.0750 |
| MT4370 | m3 | MADERA DE PINO PARA ENCOFRAR 26 M.M. | 0.005 | 125.01 | 0.6251 |
| MT4052 | KG | ALAMBRE DE ATAR PARA FERRALLA 1.30 M.M. | 0.02 | 0.95 | 0.0190 |
|  |  | Total |  |  | 15.01 |

Relación comercial: 000

**19EA002** KG ACERO CORRUGADO B 500 S CORTADO, ETC.
Precio: 0.84
ACERO CORRUGADO B 500 S CORTADO, DOBLADO, ARMADO Y COLOCADO EN OBRA, INCLUSO P.P. DE DESPUNTES.

| Código | Ud | Descripción | Rendimiento | Precio | Importe |
|---|---|---|---|---|---|
| MO0101 | h | OFICIAL 1º | 0.003 | 17.09 | 0.0513 |
| MO0104 | h | AYUDANTE (mano de obra; 24/09/2012) | 0.003 | 14.58 | 0.0437 |
| MT4012 | KG | ACERO CORRUGADO B 500 S | 1.04 | 0.66 | 0.6864 |
| MT4052 | KG | ALAMBRE DE ATAR PARA FERRALLA 1.30 M.M. | 0.005 | 0.95 | 0.0048 |
| MQ0196 | h | CAMION CON CAJA FIJA Y GRUA AUXILIAR | 0.001 | 54.55 | 0.0546 |
|  |  | Total |  |  | 0.84 |

Relación comercial: 000

**19BA006** M3 EXCAVACION EN ZANJAS DE CANALIZACIONES Y CIMIENTOS DE OBRAS DRENAJE TRANSV. Y LONGITUDINAL
Precio: 5.32
EXCAVACION EN ZANJAS DE CANALIZACIONES Y CIMIENTOS DE OBRAS DE FABRICA DE DRENAJE TRANSVERSAL Y LONGITUDINAL, EN TERRENO FLOJO , INCLUSO CARGA Y TRANSPORTE DE LOS PRODUCTOS A VERTEDERO O LUGAR DE EMPLEO.

| Código | Ud | Descripción | Rendimiento | Precio | Importe |
|---|---|---|---|---|---|
| MO0100 | h | CAPATAZ | 0.01 | 17.13 | 0.1713 |
| MQ0707 | h | RETROEXCAVADORA HIDRAULICA SOBRE RUEDAS DE 13 T | 0.036 | 54.31 | 1.9552 |
| MQ0198 | h | CAMION CON CAJA BASCULANTE 6 x 4 (maquinaria; 18/07/2006) | 0.08 | 37.56 | 3.0048 |
| VR1074 | m3 | CANON DE VERTEDERO | 1 | 0.19 | 0.1900 |
|  |  | Total |  |  | 5.32 |

Relación comercial: 000

**19DA005** M2 ENCOFRADO NO VISTO EN OBRAS DE FABRICA
Precio: 11.86
ENCOFRADO NO VISTO EN CIMIENTOS, RECUBRIMIENTOS Y ALZADOS DE OBRAS DE FABRICA, INCLUSO CLAVAZON Y DESENCOFRADO, TOTALMENTE TERMINADO.

| Código | Ud | Descripción | Rendimiento | Precio | Importe |
|---|---|---|---|---|---|
| MO0100 | h | CAPATAZ | 0.005 | 17.13 | 0.0857 |
| MO0101 | h | OFICIAL 1º | 0.25 | 17.09 | 4.2725 |
| MO0104 | h | AYUDANTE | 0.3 | 14.58 | 4.3740 |
| MT4370 | m3 | MADERA DE PINO PARA ENCOFRAR 26 M.M. | 0.02 | 125.01 | 2.5002 |
| MT4022 | KG | ADITIVO DESENCOFRANTE (material; 30/01/1999) | 0.25 | 1.08 | 0.2700 |
| MT4536 | KG | PUNTAS DE ACERO 20x100 | 0.5 | 0.72 | 0.3600 |
|  |  | Total |  |  | 11.86 |

Relación comercial: 000

**19FA026** M3 HORMIGON HM-20 ( Fck. 200 KG/CM2 ) CEM II/A-P 32 (TMAX.=40 MM) EN CENTRAL-CUBA (26/10/1999)
Precio: 58.75
HORMIGON EN MASA HM-20 ( Fck. 200 KG/CM2 ). ELABORADO EN CENTRAL CON CEMENTO CEM II/A-P32, 5R, ARENA DE RIO Y ARIDO RODADO TAMAÑO MAX.40 M.M., PARA VIBRAR Y CONSISTENCIA PLASTICA. SUMINISTRADO A PIE DE OBRA POR CAMION CUBA

| Código | Ud | Descripción | Rendimiento | Precio | Importe |
|---|---|---|---|---|---|
| MT4259 | M3 | HORMIGON EN MASA HM-20/40 DE CENTRAL (material; 26/10/1999) | 1 | 58.75 | 58.7500 |
|  |  | Total |  |  | 58.75 |

Relación comercial: 000

**19DA006** M2 ENCOFRADO VISTO EN OBRAS DE FABRICA
Precio: 17.72
ENCOFRADO VISTO EN OBRAS DE FABRICA, INCLUSO CLAVAZON Y DESENCOFRADO, TOTALMENTE TERMINADO.

| Código | Ud | Descripción | Rendimiento | Precio | Importe |
|---|---|---|---|---|---|
| MO0100 | h | CAPATAZ | 0.005 | 17.13 | 0.0857 |
| MO0101 | h | OFICIAL 1º | 0.35 | 17.09 | 5.9815 |
| MO0104 | h | AYUDANTE | 0.5 | 14.58 | 7.2900 |
| MT4374 | M2 | TABLERO HIDROFUGO 22 M.M. | 0.55 | 6.15 | 3.3825 |
| MT4370 | m3 | MADERA DE PINO PARA ENCOFRAR 26 M.M. | 0.005 | 125.01 | 0.6251 |
| MT4536 | KG | PUNTAS DE ACERO 20x100 | 0.5 | 0.72 | 0.3600 |
|  |  | Total |  |  | 17.72 |

Relación comercial: 000

**_AUX011** M3 HORMIGON HM-15 ELABORADO (01/01/1993)
Precio: 49.21
M3. Hormigón HM-15 elaborado en central de hormigonado.

| Código | Ud | Descripción | Rendimiento | Precio | Importe |
|---|---|---|---|---|---|
| _NMAT0001 | M3 | AGUA | 0.16 | 0.29 | 0.0464 |
| _NMAT0015 | TN | CEMENTO CEM-I (material; 09/06/2015) | 0.32 | 86.4 | 27.6480 |
| _NMAT0009 | M3 | ARENA DE MACHAQUEO | 0.49 | 14.35 | 7.0315 |
| _NMAT0006 | M3 | ARIDO CLASIFICADO PARA HORMIGON (material; 09/06/2015) | 0.875 | 8.11 | 7.0963 |
| _NMAQ015 | H | PLANTA FABRICACION HORMIGON | 0.03 | 208.26 | 6.2478 |
| _NMAQ014 | H | PALA S/NEUMATICOS DE 120 CV. | 0.013 | 32.06 | 0.4168 |
| _NMO001 | H | CAPATAZ | 0.013 | 17.13 | 0.2227 |
| _NMO004 | H | PEON ESPECIALIZADO | 0.015 | 14.3 | 0.2145 |
| _NMO005 | H | PEÓN ORDINARIO | 0.02 | 14.3 | 0.2860 |
|  |  | Total |  |  | 49.21 |

Relación comercial: 000

**_AUX003** M3 RELLENO Y COMPACTACION DE ZANJAS (01/11/1992)
Precio: 1.82
Relleno y compactación de zanjas, totalmente terminado.

| Código | Ud | Descripción | Rendimiento | Precio | Importe |
|---|---|---|---|---|---|
| _NMO002 | H | OFICIAL DE 1ª | 0.005 | 17.09 | 0.0855 |
| _NMO005 | H | PEÓN ORDINARIO | 0.06 | 14.3 | 0.8580 |
| _NMAT0001 | M3 | AGUA | 0.03 | 0.29 | 0.0087 |
| _NMAT0101 | M3 | MATERIAL SELECCIONADO | 0.03 | 2.06 | 0.0618 |
| _NMAQ048 | H | APISONADORA ESTATICA 12/14 TN | 0.02 | 27.05 | 0.5410 |
| _NMAQ027 | H | COMPACTADOR VIBRAT. MANUAL | 0.02 | 7.05 | 0.1410 |
| _NMAQ020 | H | RETROEXCAVADORA S/NEUM. 700 L | 0.007 | 17.35 | 0.1215 |
|  |  | Total |  |  | 1.82 |

Relación comercial: 000

**_AUX009** M3 HORMIGON HM-25 ELABORADO (01/01/1993)
Precio: 69.45
Hormigón de resistencia característica 25 MPa elaborado en central de hormigonado.

| Código | Ud | Descripción | Rendimiento | Precio | Importe |
|---|---|---|---|---|---|
| _NMAT0001 | M3 | AGUA | 0.199 | 0.29 | 0.0577 |
| _NMAT0017 | TN | CEMENTO TIPO CEM II/A-V 42,5 | 0.39 | 56.95 | 22.2105 |
| _NMAT0009 | M3 | ARENA DE MACHAQUEO | 0.559 | 14.35 | 8.0217 |
| _NMAT0005 | M3 | ARIDO 20-40 MM PARA HORMIGON | 0.699 | 13.72 | 9.5903 |
| _NMAQ015 | H | PLANTA FABRICACION HORMIGON | 0.06 | 208.26 | 12.4956 |
| _NMAQ014 | H | PALA S/NEUMATICOS DE 120 CV. | 0.059 | 32.06 | 1.8915 |
| _NMO001 | H | CAPATAZ | 0.09 | 17.13 | 1.5417 |
| _NMO002 | H | OFICIAL DE 1ª | 0.132 | 17.09 | 2.2559 |
| _NMO004 | H | PEON ESPECIALIZADO | 0.15 | 14.3 | 2.1450 |
| _NMO005 | H | PEÓN ORDINARIO | 0.15 | 14.3 | 2.1450 |
| _NMAT0006 | M3 | ARIDO CLASIFICADO PARA HORMIGON | 0.875 | 8.11 | 7.0963 |
|  |  | Total |  |  | 69.45 |

Relación comercial: 000

**_AUX008** M3 MORTERO DE CEMENTO M-40 (18/04/2002)
Precio: 41.41
Mortero de cemento M-40, confeccionado en obra.

| Código | Ud | Descripción | Rendimiento | Precio | Importe |
|---|---|---|---|---|---|
| _NMAQ023 | H | HORMIGONERA DE 250 L | 0.4 | 6 | 2.4000 |
| _NMAT0001 | M3 | AGUA | 0.255 | 0.29 | 0.0740 |
| _NMAT0017 | TN | CEMENTO TIPO CEM II/A-V 42,5 | 0.25 | 56.95 | 14.2375 |
| _NMAT0008 | M3 | ARENA DE RÍO | 1.1 | 6.85 | 7.5350 |
| _NMO005 | H | PEÓN ORDINARIO | 1.2 | 14.3 | 17.1600 |
|  |  | Total |  |  | 41.41 |

Relación comercial: 000

**_AUX007** M3 MORTERO DE CEMENTO 1:4 (18/04/2002)
Precio: 41.8
Mortero de cemento 1:4, M-80, confeccionado en obra.

| Código | Ud | Descripción | Rendimiento | Precio | Importe |
|---|---|---|---|---|---|
| _NMAQ023 | H | HORMIGONERA DE 250 L | 0.25 | 6 | 1.5000 |
| _NMAT0001 | M3 | AGUA | 0.255 | 0.29 | 0.0740 |
| _NMAT0017 | TN | CEMENTO TIPO CEM II/A-V 42,5 | 0.35 | 56.95 | 19.9325 |
| _NMAT0008 | M3 | ARENA DE RÍO | 0.875 | 6.85 | 5.9938 |
| _NMO005 | H | PEÓN ORDINARIO | 1 | 14.3 | 14.3000 |
|  |  | Total |  |  | 41.8 |

Relación comercial: 000

**D02ECQ04** M3 EXCAV. CIMIENTOS T.T.TERR. C/M.MECANICOS (25/02/2016)
Precio: 3.81
Excavación en cimientos en terreno sin clasificar con empleo de medios mecanicos, incluso carga y transporte de los productos de la excavación a vertedero o lugar de empleo

| Código | Ud | Descripción | Rendimiento | Precio | Importe |
|---|---|---|---|---|---|
| MQ87pdm13 | H | Retroexcavadora s/neumáticos 144 CV (maquinaria; 25/02/2016) | 0.02 | 45.08 | 0.9016 |
| Mk87pdm13 | H | Martillo rompedor hidráulico 1.000 kg. (maquinaria; 25/02/2016) | 0.02 | 14 | 0.2800 |
| C1101200 | h | Retroexcavadora s/neumáticos 100 CV | 0.02 | 41.6 | 0.8320 |
| mq05pdm110 | h | Camión basculante 4x4 de 14 t. | 0.045 | 30.4 | 1.3680 |
| mo059 | h | Peón especializado construcción. | 0.008 | 14.81 | 0.1185 |
| mo060 | h | Peón ordinario construcción. | 0.022 | 13.86 | 0.3049 |
| B0111005 | m3 | Canon de tierra a vertedero | 0.03 | 0.24 | 0.0072 |
|  |  | Total |  |  | 3.81 |

## Recursos

**%CI** % Costes Indirectos
Relación comercial: 000, 001, 002

**MO0100** h CAPATAZ
Relación comercial: 000, 001, 002

**MO0107** h PEON ORDINARIO
Relación comercial: 000, 001, 002

**MQ0340** h DUMPER DE BASTIDOR RIGIDO, 4 x 2
Relación comercial: 000, 001, 002

**MQ0600** h MOTONIVELADORA DE BASTIDOR ARTICULADO
Relación comercial: 000, 001, 002

**MQ0709** h COMPACTADOR VIBRANTE AUTOPROPULSADO DE 2 CILINDROS
Relación comercial: 000, 001, 002

**MQ0228** h CAMION CON TANQUE PARA AGUA DE 10 M3
Relación comercial: 000, 001, 002

**MT1011** M3 AGUA
Relación comercial: 000, 001, 002

**_NMAT0001** M3 AGUA
Relación comercial: 000, 001, 002

**_NMAQ041** H MOTONIVELADORA DE 180 CV
Relación comercial: 000, 001, 002

**_NMAQ042** H RODILLO VIBRATORIO 12/14 TN
Relación comercial: 000, 001, 002

**_NMAQ043** H CAMION RIEGO DE AGUA
Relación comercial: 000, 001, 002

**_NMO001** H CAPATAZ
Relación comercial: 000, 001, 002

**_NMO002** H OFICIAL DE 1ª
Relación comercial: 000, 001, 002

**_NMO005** H PEÓN ORDINARIO
Relación comercial: 000, 001, 002

**MQ0169** H TRACTOR SOBRE CADENAS CON CONVERTIDOR DE PAR, 160 KW
Relación comercial: 000, 001, 002

**MQ0697** h CARGADORA SOBRE RUEDAS CON BASTIDOR ARTICULADO
Relación comercial: 000, 001, 002

**MQ0197** h CAMION CON CAJA BASCULANTE 4 x 2
Relación comercial: 000, 001, 002

**MO0101** h OFICIAL 1º
Relación comercial: 000, 001, 002

**MQ0411** H GRUPO ELECTROGENO DE 4 KW
Relación comercial: 000, 001, 002

**MQ0731** H TALADRO ELÉCTRICO
Relación comercial: 000, 001, 002

**MT4012** KG ACERO CORRUGADO B 500 S
Relación comercial: 000, 001, 002

**MT4419** L LECHADA DE CEMENTO CEM II7A-M 32,5
Relación comercial: 000, 001, 002

**MQ0425** H GRUA TELESCOPICA SOBRE CAMION
Relación comercial: 000, 001, 002

**MT8114** M2 MALLA TRIPLE TORSION PASO MALLA 50 MM, DIAM. 1,5 MM
Relación comercial: 000, 001, 002

**MT1370** M3 PEDRAPLEN
MATERIAL PARA PEDRAPLEN
Relación comercial: 000, 001, 002

**MQ0626** H. PALA S/ORUGAS CAT.955
Relación comercial: 000, 001, 002

**MQ0714** H. RODILLO VIBRATORIO AUTOPROPULSADO DE 14 A 16 T
Relación comercial: 000, 001, 002

**_NMAT0014** M3 CANON DE VERTEDERO
Relación comercial: 000, 001, 002

**_NMAQ052** H BULLDOZER S/ORUGAS DE 140 CV
Relación comercial: 000, 001, 002

**_NMAQ053** H PALA S/ORUGAS DE 170 CV
Relación comercial: 000, 001, 002

**_NMAQ036** H DUMPER DE 8 M3
Relación comercial: 000, 001, 002

**_NMAQ007** H EXCAVADORA HIDRÁLICA NEUMÁTICOS 100 CV
Relación comercial: 000, 001, 002

**_NMAQ047** H MARTILLO ROMPEDOR HIDRÁULICO 600 KG
Relación comercial: 000, 001, 002

**_NMAQ008** h RETROCARGADORA NEUMÁTICA 75 CV
Relación comercial: 000, 001, 002

**_NMAQ013** H CAMIÓN BASCULANTE 4x4 14t
Relación comercial: 000, 001, 002

**_NMO004** H PEON ESPECIALIZADO
Relación comercial: 000, 001, 002

**_NMAQ038** H CAMION BASCULANTE DE 15 TN
Relación comercial: 000, 001, 002

**_NMAT0099** M3 MACADAM
Relación comercial: 000, 001, 002

**MQ0604** H MOTONIVELADORA 165 CV
Relación comercial: 000, 001, 002

**_NMAQ051** H PLANTA ASFALT. PROD. 120 TN/H
Relación comercial: 000, 001, 002

**_NMAQ050** H EXTENDEDORA AGLOMERADO 100 CV
Relación comercial: 000, 001, 002

**_NMAQ049** H RODILLO DE NEUMATICOS 20 TN
Relación comercial: 000, 001, 002

**_NMAQ048** H APISONADORA ESTATICA 12/14 TN
Relación comercial: 000, 001, 002

**_NMAQ044** H CAMION BASCULANTE DE 20 TN
Relación comercial: 000, 001, 002

**_NMAQ011** H BARREDORA AUTOPROPULSADA
Relación comercial: 000, 001, 002

**_NMAT0002** TN ARIDO MEZCLAS ASFALT. 0/6 MM
Relación comercial: 000, 001, 002

**_NMAT0003** TN ARIDO MEZCLAS ASFALT. 6/20 MM
Relación comercial: 000, 001, 002

**_NMAT0004** TN ARIDO MEZCLAS ASFALT. 20/40 MM
Relación comercial: 000, 001, 002

**_NMAT0024** TN EMULSION C60B5IMP
Relación comercial: 000, 001, 002

**_NMAQ039** H CAMIÓN CISTERNA RIEGO ASFALT
Relación comercial: 000, 001, 002

**_NMAT0154** TN EMULSION TERMOADHERENTE
Relación comercial: 000, 001, 002

**MQ0699** h RETROEXCAVADORA HIDRAULICA MIXTA
Relación comercial: 000, 001, 002

**MT1371** m3 MATERIAL SUELO SELECIONADO PROCEDENTE DE PRESTAMO
Relación comercial: 000, 001, 002

**MQ0279** h COMPACTADOR DE CONDUCCION MANUAL
Relación comercial: 000, 001, 002

**_NMAT0008** M3 ARENA DE RÍO
Relación comercial: 000, 001, 002

**_NMAQ019** H CAMIÓN HORMIGONERA 6 M3
Relación comercial: 000, 001, 002

**_NMAQ003** H CAMION GRUA DE 8 TN
Relación comercial: 000, 001, 002

**_NMO003** H OFICIAL DE 2ª
Relación comercial: 000, 001, 002

**_NMAT0178** ML TUBO HORM. CENTRIF. D=600 MM
Relación comercial: 000, 001, 002

**BD75U070** m Tub.horm.masa unión machiemb.400 B
Tubería de hormigón en masa clase 'B' de 400 mm de diámetro unión machiembrada

**B064300C** m3 Hormigón HM-20/P/20/I,>= 200kg/m3 cemento
Hormigón HM-20/P/20/I de consistencia plástica, tamaño máximo del árido 20 mm, con >= 200 kg/m3 de cemento, apto para clase de exposición I

**C1503500** h Camión grúa 5t
Camión grúa de 5 t

**_NMAQ002** h RETRO NEUMÁTICOS 125CV 500-1350 l
Retroexcavadora sobre neumáticos de 125 CV de potencia con cuchara de 500 a 1350 litros, para una profundidad de excavación entre 5 y 7 metros y altura máxima de descarga 6 m, i/conductor y consumos.
Claves: maximo, excavacion, neumatico, retroexcavadora, descarga, consumo, cuchara
Relación comercial: 000, 001, 002

**MT4257** m3 HORMIGON EN MASA HM-20/20 DE CENTRAL
Relación comercial: 000, 001, 002

**_NMAT0010** M3 PIEDRA PARA ENCHADO ESP.=20 CM
Piedra para encachado espesor 20 cm
Relación comercial: 000, 001, 002

**MT2188** m2 REJILLA METALICA PARA ARQUETA DE DRENAJE
Relación comercial: 000, 001, 002

**MQ0420** h GRUA SOBRE NEUMATICOS AUTOPROPULSADA
Relación comercial: 000, 001, 002

**MQ0723** h VIBRADOR
Relación comercial: 000, 001, 002

**MQ0230** h CAMION HORMIGONERA
Relación comercial: 000, 001, 002

**MT2090** UD CODO PVC D= 20 CM
Relación comercial: 000, 001, 002

**MT2190** UD TAPA Y CERCO DE FUNDICION 0.625x0.625x0.165
Relación comercial: 000, 001, 002

**MT2149** UD MARCO REJILLA DE SUMIDERO 0.50x0.40x0.05
Relación comercial: 000, 001, 002

**MT2150** UD REJILLA PARA SUMIDERO 0.50x0.40x0.05
Relación comercial: 000, 001, 002

**MT2111** UD PATES DE POPLIPROPILENO 33x16 CM. D=25 M.M
Relación comercial: 000, 001, 002

**MQ0196** h CAMION CON CAJA FIJA Y GRUA AUXILIAR
Relación comercial: 000, 001, 002

**MT8060** m BORDILLO PREFABRICADO TIPO A-1
Relación comercial: 000, 001, 002

**MO0106** h PEON ESPECIALIZADO
Relación comercial: 000, 001, 002

**MT2011** m BAJANTE PREFABRICADA 540 x 320 x 150-110 MM
Relación comercial: 000, 001, 002

**MT2520** M TUBO H. ARMADO D=120 CM. INT. CLASE 60, CON JUNTA DE GOMA
Relación comercial: 000, 001, 002

**MT4222** KG DESENCOFRANTE
Relación comercial: 000, 001, 002

**_NMAT0040** UD SEÑAL CIRCULAR D=60 CM. REFL
Relación comercial: 000, 001, 002

**_NMAT0048** ML POSTE SUSTENTACION 100x50x3 mm
Relación comercial: 000, 001, 002

**_NMAT0047** UD JUEGO TORNILLERIA PARA SEÑAL
Relación comercial: 000, 001, 002

**_NMAQ020** H RETROEXCAVADORA S/NEUM. 700 L
CANALETA
Relación comercial: 000, 001, 002

**_NMAT0068** UD SEÑAL TRIANGULAR L=90 CM. REFL
Relación comercial: 000, 001, 002

**_NMAT0069** ML POSTE SUSTENTACION 100x60x3 MM
Relación comercial: 000, 001, 002

**_NMAT0070** UD SEÑAL OCTOGONAL 90 cm REFLEC
Relación comercial: 000, 001, 002

**_NMAT0071** UD SEÑAL CUADRADA DE 60X60 CM
Relación comercial: 000, 001, 002

**_NMAT0077** UD PLACA COMPLEMENTARIA 70x25 cm REFLEC
Relación comercial: 000, 001, 002

**_NMAT0031** KG ACERO CORRUGADO B 500 S
Relación comercial: 000, 001, 002

**_NMAT0032** M2 CARTEL EN LAMAS DE ACERO GALVANIZADO, RETRORREFLECTANTE, GRADO REFLECTANCIA NIVEL 2
Relación comercial: 000, 001, 002

**_NMAT0033** KG ACERO LAMINADO S 275 JR EN PERFILES
Relación comercial: 000, 001, 002

**_NMAQ021** H VIBRADOR DE HORMIGON
Relación comercial: 000, 001, 002

**_NMAQ027** H COMPACTADOR VIBRAT. MANUAL
COMPACTADOR VIBRATORIO 0,6 TN
Relación comercial: 000, 001, 002

**_NMAT0052** KG PINTURA BLANCA ACRILICA
Relación comercial: 000, 001, 002

**_NMAT0053** KG MICROESFERAS DE VIDRIO
Relación comercial: 000, 001, 002

**_NMAQ009** H MAQUINA PINTABANDAS
Relación comercial: 000, 001, 002

**_NMAQ010** H TRICICLO REPARTIDOR DE CONOS
Relación comercial: 000, 001, 002

**_NMAT0054** PP PLANTILLAS AUX. PARA PINTADO
Relación comercial: 000, 001, 002

**_NMAT0064** ML BARRERA BMS FLEXIBLE DOBLE ONDA
Relación comercial: 000, 001, 002

**_NMAT0066** ML POSTE TUBULAR 120*55
Relación comercial: 000, 001, 002

**_NMAT0067** UD PIEZA ESPECIAL TERMINACIÓN B.M.S
Relación comercial: 000, 001, 002

**_NMAT0061** UD JUEGO TORNILLOS BARRERA SEG
Relación comercial: 000, 001, 002

**_NMAT0057** ML BARRERA SEGURIDAD DOBLE ONDA GALVANIZADA
Relación comercial: 000, 001, 002

**_NMAT0063** ML PERFIL GALVANIZADO C-120
Relación comercial: 000, 001, 002

**_NMAT0062** UD AMORTIGUADOR PARA BARRERA
Relación comercial: 000, 001, 002

**_NMAT0060** UD CAPTAFARO BIFACIAL PARA BARRERA
Relación comercial: 000, 001, 002

**_NMAQ012** H CARRO HINCADOR DE POSTES
Relación comercial: 000, 001, 002

**_NMAT0180** UD CAPTAFARO BIFACIAL
Relación comercial: 000, 001, 002

**_NMAT0181** UD ADHESIVO
Relación comercial: 000, 001, 002

**BB121EA0** m Barandilla acero,pasamano,trav.inf.,mont./200cm,barrotes/20cm,h=100cm
Barandilla de acero, con pasamano, travesaño inferior, montantes cada 200 cm y barrotes cada 20 cm, de 100 cm de altura

**B0A62F00** u Taco acero D=10mm,torn./arand./tuerca
Taco de acero de d 10 mm, con tornillo, arandela y tuerca

**A%AUX001** % Gastos auxiliares mano de obra
Gastos auxiliares sobre la mano de obra

**_NMAT0044** M2 LOSETA 4 PASTILLAS CEMENTO GRIS 21X21 CM
Relación comercial: 000, 001, 002

**_NMAT0045** UD JUNTA DILATACIÓN PAVIMENTO PIEZAS
Relación comercial: 000, 001, 002

**_NMAT0046** M3 LECHADA CEMENTO 1/3 CEM II/A-P 32,5 R
Relación comercial: 000, 001, 002

**_NMAT0101** M3 MATERIAL SELECCIONADO
Relación comercial: 000, 001, 002

**_NMAT0299** M2 EMULSIÓN IÓNICA COPOLÍMERA
Relación comercial: 000, 001, 002

**_NMAT0049** ML BORDILLO PREFABRICADO DE HORMIGÓN TIPO A2
Claves: bloquear, pvc, color, reflejo, señalizacion, cono, vial
Relación comercial: 000, 001, 002

**_NMAT0168** ML BORDILLO PREFABRICADO LATERAL PARA BARBACANAS
BORDILLO PREFABRICADO PARA BARBACANAS
Relación comercial: 000, 001, 002

**_NMAQ016** H DUMPER DE 1500 KG
Relación comercial: 000, 001, 002

**_NMAQ023** H HORMIGONERA DE 250 L
Relación comercial: 000, 001, 002

**_NMAT0152** ML BORDILLO MONTABLE DE HORMIGÓN TIPO B-7
Relación comercial: 000, 001, 002

**MQ0707** h RETROEXCAVADORA HIDRAULICA SOBRE RUEDAS DE 13 T
Relación comercial: 000, 001, 002

**_NMAT0182** Tn ESCOLLERA DE PIEDRA > 500 KG
Relación comercial: 000, 001, 002

**_NMAT0183** M3 RELLENO GRANULAR
Relación comercial: 000, 001, 002

**_NMAQ028** H. CAMION C/TANQUE AGUA 10 M
Relación comercial: 000, 001, 002

**MT4281** M2 LAMINA GEOTEXTIL DE POLIPROPILENO, 110 GR/M2
Relación comercial: 000, 001, 002

**MT2427** M TUBO DREN FLEXIBLE P.V.C. D=200 MM
Relación comercial: 000, 001, 002

**_NMAT0562** m3 PIEDRA GRANÍTICA MAMPOSTERIA ORDINARIA
Relación comercial: 000, 001, 002

**_NMAT0042** UD SEÑAL CIRCULAR D=60 CM. REFL
Relación comercial: 000, 001, 002

**_NMAT0056** UD SEÑAL TRIANGULAR L=90 CM. REFL
Relación comercial: 000, 001, 002

**_NMAT0185** UD PANELMOVIL TIPO TB-5
PANEL MOVIL 140x25 TIPO TB-5 REFLECTANTE.
Relación comercial: 000, 001, 002

**_NMAT0186** UD CONO TIPO TB-6
Relación comercial: 000, 001, 002

**_NMAT0187** KG PINTURA SEÑALIZACIÓN DE OBRAS
Relación comercial: 000, 001, 002

**_NMAT0188** KG MICROESFERAS DE VIDRIO M.V
Relación comercial: 000, 001, 002

**_NMAQ055** H MÁQUINA PARA PINTAR BANDAS
Relación comercial: 000, 001, 002

**_NMAQ056** H MÁQUINA PARA BORRAR MARCAS VIALES
Relación comercial: 000, 001, 002

**_NVAR025** MES ALQUILER JUEGO SEMAFOROS
Relación comercial: 000, 001, 002

**_NMAT0075** M3 MANTILLO
Relación comercial: 000, 001, 002

**_NMAT0074** KG SEMILLA COMBINADA PARA CESPED
Relación comercial: 000, 001, 002

**_NMAQ017** H PALA CARGADORA W30 CASE
Relación comercial: 000, 001, 002

**MO0102** h OFICIAL 2 º
Relación comercial: 000, 001, 002

**MT7014** KG MEZCLA DE SEMILLAS
Relación comercial: 000, 001, 002

**MT7010** KG ABONO MINERAL N.P.K. 15-15-15
Relación comercial: 000, 001, 002

**MT7013** KG ABONO ORGANICO
Relación comercial: 000, 001, 002

**MT7015** KG ESTABILIZADOR DE SUELOS
Relación comercial: 000, 001, 002

**MT7017** KG ACONDICIONADOR DE SUELOS
Relación comercial: 000, 001, 002

**MT7016** KG MULCH
Relación comercial: 000, 001, 002

**MQ0481** H. HIDROSEMBRADORA
Relación comercial: 000, 001, 002

**MT2449** M TUBO DE FUNDICION DUCTIL D= 250 M.M
Relación comercial: 000, 001, 002

**MT1034** M3 ARENA DE RIO 0/5 M.M
Relación comercial: 000, 001, 002

**MT2450** M TUBO DE FUNDICION DUCTIL D= 150 M.M
Relación comercial: 000, 001, 002

**MT2451** M TUBO DE PE D= 110 M.M
Relación comercial: 000, 001, 002

**MT2144** UD CERCO Y TAPA DE FUNDICION D=600 MM, EN POZO DE REGISTRO
Relación comercial: 000, 001, 002

**MT2416** M TUBO HORMIGON 600 MM
Relación comercial: 000, 001, 002

**_NMAT0030** UD EQUIPO LUMINARIA LED ESSENZE 24S
Relación comercial: 000, 001, 002

**_NMAQ005** H GRUA AUTOMOVIL DE 6 TN
Relación comercial: 000, 001, 002

**_NMAT0150** UD EQUIPO LUMINARIA LED ESSENZE 36M
Relación comercial: 000, 001, 002

**_NMAT0151** UD EQUIPO LUMINARIA LED ESSENZE 48M
Relación comercial: 000, 001, 002

**_NMAT0199** UD EQUIPO LUMINARIA LED ESSENZE 60M
Relación comercial: 000, 001, 002

**_NMAT0043** ML COLUMNA BICILINDRICA H=9 M
Relación comercial: 000, 001, 002

**_NMAT0059** ML CONDUCTOR DE COBRE DE 1×4 MM2
Relación comercial: 000, 001, 002

**_NMAT0026** ML TUB. CANAL. ELEC. PVC Ø90 MM
Relación comercial: 000, 001, 002

**_NMAT0096** M3 MADERA PARA ENCOFRAR
Relación comercial: 000, 001, 002

**_NMAT0016** KG PUNTAS DE ACERO
Relación comercial: 000, 001, 002

**_NMAT0019** UD PERNO D=20 MM CORRUGADO L=50 CM
Relación comercial: 000, 001, 002

**_NMAQ040** H SIERRA CARPINTERIA
Relación comercial: 000, 001, 002

**_NMAT0028** UD TAPA Y MARCO DE FUNDICIÓN DE 0,5X0,5 m
Relación comercial: 000, 001, 002

**_NMAT0027** UD PICA METÁLICA Ø14MM DE 1,50 METROS DE LONGITUD
Relación comercial: 000, 001, 002

**_NMAT0023** ML TUB. CANAL. ELECT. PVC Ø110 MM
Relación comercial: 000, 001, 002

**_NMAQ004** H SIERRA DE DISCO DE DIAMANTE
Relación comercial: 000, 001, 002

**_NMAT0025** M3 ZAHORRA ARTIFICIAL
Relación comercial: 000, 001, 002

**_NMAQ006** H MARTILLO PERFORADOR 28 KG
Relación comercial: 000, 001, 002

**_NMAT0141** ML CONDUCTOR DE COBRE DE 4×6 MM2
Relación comercial: 000, 001, 002

**_NMAT0223** ML CONDUCTOR DE COBRE DE 1×16 MM2 A/V
Relación comercial: 000, 001, 002

**_NMAT0256** ML CONDUCTOR DE COBRE DE 4×10 MM2
Relación comercial: 000, 001, 002

**_NMAT0296** UD CUADRO MANDO, MEDIDA Y PROTECCIÓN
Relación comercial: 000, 001, 002

**_NMAT0297** UD REFORMA CUADRO MANDO, MEDIDA Y PROTECCIÓN EXISTENTE
Relación comercial: 000, 001, 002

**AQMAT001** m³ MAMPOSTERIA GRANITO ROSA PORRIÑO
Mamposteria de Granito Rosa Porriño para formación de muro

**B0312020** t Arena piedra granit.p/morte
Arena de cantera de piedra granítica para morteros

**B0512401** t Cemento pórtland+caIiza CEM II/B-L 32,5R,sacos
Cemento pórtland con caliza CEM II/B-L 32,5 R según UNE-EN 197-1, en sacos

**C1705600** h Hormigonera 165l
Hormigonera de 165 l

**MO0104** h AYUDANTE
Relación comercial: 000, 001, 002

**MQ0198** h CAMION CON CAJA BASCULANTE 6 x 4
Relación comercial: 000, 001, 002

**MQ0341** h DUMPER DE BASTIDOR RIGIDO, 4 x 4
Relación comercial: 000, 001, 002

**MQ0620** h CARGADORA SOBRE CADENAS CON CONVERTIDOR DE PAR
Relación comercial: 000, 001, 002

**MQ0777** t KM/ TRANSPORTE DE CEMENTO CEM II/A-V 32,5 R
Relación comercial: 000, 001, 002

**MT4022** KG ADITIVO DESENCOFRANTE
Relación comercial: 000, 001, 002

**MT4052** KG ALAMBRE DE ATAR PARA FERRALLA 1.30 M.M
Relación comercial: 000, 001, 002

**MT4155** t CEMENTO CEM II/A-V 32,5 R S/CAMION FABRICADO EN SACOS
Relación comercial: 000, 001, 002

**MT4221** L DESENCOFRANTE
Relación comercial: 000, 001, 002

**MT4259** M3 HORMIGON EN MASA HM-20/40 DE CENTRAL
Relación comercial: 000, 001, 002

**MT4370** m3 MADERA DE PINO PARA ENCOFRAR 26 M.M
Relación comercial: 000, 001, 002

**MT4374** M2 TABLERO HIDROFUGO 22 M.M
Relación comercial: 000, 001, 002

**MT4536** KG PUNTAS DE ACERO 20x100
Relación comercial: 000, 001, 002

**VR1074** m3 CANON DE VERTEDERO
Relación comercial: 000, 001, 002

**_NMAQ014** H PALA S/NEUMATICOS DE 120 CV
Relación comercial: 000, 001, 002

**_NMAQ015** H PLANTA FABRICACION HORMIGON
Relación comercial: 000, 001, 002

**_NMAQ033** H CARRO PERFORADOR (W. DRILL)
Relación comercial: 000, 001, 002

**_NMAQ034** H MARTILLO PICADOR
Relación comercial: 000, 001, 002

**_NMAQ035** H COMPRESOR MOVIL DE 12 M3/M
Relación comercial: 000, 001, 002

**_NMAT0005** M3 ARIDO 20-40 MM PARA HORMIGON
Relación comercial: 000, 001, 002

**_NMAT0006** M3 ARIDO CLASIFICADO PARA HORMIGON
Relación comercial: 000, 001, 002

**_NMAT0009** M3 ARENA DE MACHAQUEO
Relación comercial: 000, 001, 002

**_NMAT0015** TN CEMENTO CEM-I
Relación comercial: 000, 001, 002

**_NMAT0017** TN CEMENTO TIPO CEM II/A-V 42,5
Relación comercial: 000, 001, 002

**_NMAT0090** M3 MADERA EN TABLONES
Relación comercial: 000, 001, 002

**_NMAT0093** M3 MADERA PARA ENTIBACION
Relación comercial: 000, 001, 002

**_NMAT0094** KG DINAMITA TIPO GOMA 2
Relación comercial: 000, 001, 002

**_NMAT0095** UD DETONADORES MICRORETARDO
Relación comercial: 000, 001, 002

## Entidades
- 000, C
- 001, C
- 002, C
- 003, C
- 004, C
- 005, C
- 006, C
